# HüHo DO - Frischküche
Angebotsaufforderung (GAEB 90, DA83)
DV-Nummer: 20-294N
Währung: EUR
Auftraggeber: Hüttenhospital gGmbH, Am Marksbach 28, 44269 Dortmund,

## Tischlerarbeiten - Festeinbauten, Innenf
Datum: 02.10.26

*Hinweis*
Projektbeschreibung

Allgemein
Der Bauherr, das Hüttenhospital Dortmund, plant die
Erstellung eines Anbaus auf dem
Krankenhausgelände.
Der Anbau entsteht zwischen dem Krankenhausgebäude und
der Tagesklinik.
Ein derzeit vorhandener Verbindungsgang zwischen
Krankenhaus und Tagesklinik wird im Rahmen
einer Vorabmaßnahme abgebrochen.
Der Erweiterungsanbau schließt an der süd-westlichen
Ecke des Krankenhauses an. Die neue
Verbindung zur Tagesklinik wird über einen Flur im
Anbau und einen daran anschließenden Gang
hergestellt.
Das Gebäude umfasst vier Geschosse und eine
Technikzentrale auf dem über den 3. OG.
Beim Erdgeschoss handelt es sich um ein Teilgeschoss.
Dieses umfasst lediglich ca. 1/3 der Fläche
der übrigen Geschosse.
Aufgrund der Geländetopografie bindet das Erdgeschoss
in das Gelände ein.

In den einzelnen Geschossen werden folgende Funktionen
angeordnet:
EG Technikzentrale, Speiserestbehälter/Fettabscheider,
GHVs AV/SV, Sozialräume
Küchenpersonal
1.OG Frischküche inkl. Kühl-, Lager- und Büroräumen
2.OG Komfortstation mit 3 Einbett- und 5
Zweitbettzimmern einschl. Nebenräume
3.OG Komfortstation mit 3 Einbett- und 5
Zweitbettzimmern einschl. Nebenräume
4.OG Technikzentrale

Alle Dachflächen werden begrünt. Im Rahmen der
Neugestaltung der Außenanlagen wird eine
Anlieferzufahrt zum Anbau erstellt und die
angrenzenden Parkplätze neu gegliedert.

Baukonstruktion
Das Gebäude wird als Stahlbetonkonstruktion erstellt.
Aufgrund der Lage im Gelände wird das
Erdgeschoss als WU-Konstruktion ausgeführt.
Der nicht über dem ausgebauten Erdgeschoss liegende
Teil des Gebäudes wird auf Bohrpfählen
und Pfahlkopfbalken gegründet.
Die Fassade wird mit Klinkermauerwerk ausgeführt. Als
Fenster kommen Alu-Systeme (EG + 1.OG,
Treppenhäuser) bzw. Holz-Alu-Systeme (2. + 3.OG) zur
Ausführung. Außentüren und die
Pfosten-Riegel-Fassade des Verbindungsgangs werden
ebenfalls als Aluminiumsysteme ausgeführt.
Der Sonnenschutz wird mit Raffstoreanlagen realisiert.
Die Dachabdichtung erfolgt mit Abdichtungssystemen auf
Bitumenbasis.
Bei der Technikzentrale handelt es sich um eine
Stahlkonstruktion mit Trapezblechdach. Die
Wandkonstruktion besteht aus gedämmten
Stahlblech-Kassetten und einer Vorhangfassade aus
Aluminium-Verbundplatten.
Nichttragende Innenwände werden überwiegend als
Trockenbaukonstruktionen ausgeführt. Im
Küchenbereich kommen dabei Systeme mit
Zementboard-Platten zur Anwendung.
Abhangdecken werden, abhängig von der Anforderung
durch die Raumfunktion, als GK- oder
MF-Decken-Systeme ausgeführt. Die Patientenzimmer und
Nebenräume für die Patienten erhalten
eine Kühldecke, entsprechend werden dort thermisch
leitfähige GK-Decken vorgesehen. In den
Fluren sind freigespannte MF-Langfelddecken mit
Friesen geplant.
Der Estrich ist als schwimmender (Heiz-) Estrich
vorgesehen. Als Bodenbeläge sind, abhängig von
den Nutzungen, elastische Beläge und Fliesen, sowie im
Verbindungsgang und den
Treppenhäusern Werksteinbeläge, geplant.
Als Wandbeläge kommen glatte Vliesbeläge mit Anstrich
und Wandfliesen zur Anwendung.
Als Innentüren sind Holztürelemente mit 2-schaligen
Stahlzargen, als Flurabschlusstüren
Stahl-Glas-Rohrrahmenelemente vorgesehen.
Der Sozialraum der Küche und die Stationen im 2. und
3. OG werden im Rahmen der
Tischlerarbeiten mit Einbaumöbeln versehen.

TGA HLS, med. Gase
Abwasser-, Wasser- und Gasanlagen
Die Versorgung der Erweiterung wird die vorh.
Trinkwasseranlage im Bestand genutzt. Diese ist in
ausreichender Dimension vorhanden bzw. es wird noch
ein weiteres Frischwassermodul im Bestand
installiert. Im Anbau wird eine neue
Trinkwasserverteilung aufgebaut, von wo aus jede Ebene
separat versorgt wird. Die Regenentwässerung der
Erweiterung erfolgt weitestgehend über
Regenwasserfallleitungen an der Fassade. Die Schmutz-
und Regenwasserleitungen der Erweiterung
werden an neu verlegte Grundleitungen angeschlossen.
Die Grundleitungen werden über einen
neuen Abwasserhausanschluss an das öffentliche
Entwässerungssystem angeschlossen. Die Bäder
werden mit WCs, Duschen und Waschtischen im gehobenen
Standard ausgestattet. In der
Frischküche und Spülküche sind Trink- und
Abwasseranschlüsse für die Kochgeräte / Spülmaschine
vorgesehen. Für die Rückhaltung der Fette im Abwasser
der Frischküche / Spülküche ist ein
Fettabscheider zur Innenaufstellung im EG vorgesehen.
Für die Spülmaschine und Kombidämpfer ist
eine Weichwasseranlage vorgesehen.

Wärmeversorgungsanlagen
Die Wärmeversorgung für den Anbau erfolgt maßgeblich
über eine neue Wärmepumpe, die neben
dem Anbau aufgestellt wird. Über die Wärmepumpe wird
der Anbau maßgeblich im Winter geheizt
bzw. im Sommer gekühlt. Dafür wird die Wärmepumpe als
Kältemaschine durch Prozessumkehr
genutzt.  Die Wärmepumpe wird mit einem
Wasser-Glykol-Gemisch (34%) betrieben. Zur
Abdeckung der Spitzenlast im Heizfall wird eine neue
Gas-Brennwert-Kaskade in der Heizzentrale im
Verwaltungsgebäude im Bestand vorgesehen. Die
Versorgung des Anbaus erfolgt über eine
erdverlegte Nahwärmeleitung. Der Anbau wird über alle
Ebenen mit Fußbodenheizung
ausgestattet. Die Treppenhäuser werden mit Heizkörpern
jeweils in den unteren Ebenen
ausgestattet. Die Fußbodenheizung wird auch zur
Raumkühlung verwendet. Ergänzend erhalten
die Bettenzimmer sowie die Patientenlounge und die
Snoezelräume zusätzlich eine Kühldecke. In
den Bädern kommen zusätzlich noch
Infrarot-Strahlungsheizungen zur kurzfristigen,
reaktionsschnellen Wärmeversorgung der Patienten zum
Einsatz.

Lufttechnische Anlagen
Im Wesentlichen werden im Anbau die innen liegenden
Räume, die Nebenräume sowie die
Patientenbereiche mechanisch be- und entlüftet. Zum
größten Teil sind die Lüftungsanlagen aus
hygienischen und /oder klimaphysiologischen
Gesichtspunkten zwingend erforderlich.
Die Lüftungsanlage für die Pflegestationen hat die
Aufgabe, die Stationen mit dem
Mindestaußenluftbedarf zu versorgen und zum Teil auch
Luftströmungsrichtungen zu realisieren
(Pflegearbeitsräume unrein, Entsorgungsräume). Es
handelt sich um eine zentrale Lüftungsanlage
mit einer Luftleistung von ca. 9.000 m³/h. Das
Lüftungsgerät wird in der Technikzentrale aufgestellt.
Es handelt sich hierbei um kombiniertes
Zu-/Abluftgerät, Ausführung entsprechend DIN 1946 Teil
4
(Raumklasse II) und VDI 6022. Die Zuluft wird
zweistufig gefiltert und bis auf die
Soll-Raumlufttemperatur erhitzt (Winterfall) bzw. über
einen Kühler vorgekühlt (Sommerfall) in das
Gebäude eingeblasen. Die Anlage verfügt über eine
Wärmerückgewinnung gem. den
Mindestanforderungen des GEG 2024 und der
ErP-Richtlinie EU in der aktuellen Fassung.
Die Produktionsküche des Krankenhauses wird komplett
neu strukturiert und im 1.OG eingebaut. Für
die Produktion, Speisenverteilung sowie zum Wärmen und
Kühlen von Speisen und Getränken sind
die abzuführenden sensiblen und latenten Lasten über
die Lüftungsanlage abzuführen. In der
Hauptküche, Spülküche und im Bereich der
Speisenverteilung kommt eine Küchenlüftungsdecke als
Metalldecke mit integrierten Quellluftauslässen für
die Zuluft und Abluftgittern mit
Aerosolabscheider sowie integrierter Beleuchtung zum
Einsatz.
Die neue Lüftungsanlage für die neue Küche wird nach
VDI 2052 Blatt 1:2017-04 und / oder DIN EN
16282-1:2017-12 bemessen und ausgeführt. Die
Lüftungsanlage ist für ca. 26.000 m³/h Luftleistung
ausgelegt und wird im Technikraum auf dem Dach des
Neubaus aufgestellt.
Die Umluftkühlgeräte für die EDV-Räume werden als
Split-Klimaanlagen aufgeführt. Die
Außeneinheit der Split-Klimaanlage wird auf dem Dach
des Anbaus, neben der Technikzentrale
aufgestellt.

Medizinische Gasanlagen
Die neuen Bettenzimmer erhalten Medienschienen, in
denen die Entnahmestellen der Med.-Gase
untergebracht werden. In den Nebenräumen der
Bettenstationen kommen UP-Entnahmestellen in
den Wänden zum Einsatz.
Für den Anbau wird die vorh. Infrastruktur der
Med.-Gasversorgung für die Druckluft- und
Sauerstoffversorgung aus dem Bestand genutzt. In den
Bettenstationen wird jedes Bett mit 1 x O2
und 1 x DL (5) versorgt. In der Patientenlounge sind
je drei Entnahmestellen für O2 und im
Snoezelraum sind je drei Entnahmestellen für O2 und DL
(5) vorgesehen.
Das Versorgungssystem der Bettenstationen wird als
1-Kreis-System vorgesehen.

Feuerlöschanlagen
Feuerlöschanlagen "trockene Steigleitungen" gem. 14461
Im Anbau werden die
Feuerlöschleitungen als "trockene Steigleitung" mit
Entnahmestellen in den Treppenhäusern über
die Ebenen eingebaut. An den Treppenhäusern werden im
Außenbereich Einspeiseschränke
vorgesehen.

Gebäudeautomation
Alle zum Steuern und Regeln der Heizungs-, Lüftungs-
und Kälteanlagen notwendigen Daten
werden in Informationsschwerpunkten (ISP)
zusammengeführt.
Die Gebäudeautomation wird in zentrale
Informationsschwerpunkte (ISP) strukturiert.
Informationsschwerpunkte bestehen aus Schaltschrank,
DDC-System und allen erforderlichen
steuerungstechnischen Komponenten. Innerhalb der ISPs
erfolgt die Steuerung und Regelung der
Anlagen über Automationsstationen in DDC-Technik (DDC
= Direct Digital Control) mit grafischen
Bediendisplays. Die Automationsstationen werden im
Gebäudeleittechniksystem über ein Netzwerk
integriert. Die Aufschaltung der Automationsstationen
auf die lokale Gebäudeleittechnikzentrale
erfolgt über ein Ethernet 10/100 Base T BACnet
Protokollstandard nach ISO 16484-5.

Elektro
Um die Versorgung des Anbaus sicherzustellen, wird die
MS-Anlage ausgetauscht und um einen
zusätzlichen Trafo erweitert. Auf dem Dach des
Bestandsgebäude wird eine neue PV-Anlage
aufgebaut. Der Anbau erhält eine neue Erdungs- und
Blitzschutzanlage, welche am Bestand
angebunden wird. Im Anbau wird eine neue
Verteilstruktur etagenweise im Lastschwerpunkt
errichtet.  Die Bereiche werden mittels AV und SV neu
versorgt.  Im gesamten Neubau wird die
Installation neu errichtet wie z.B.  neue Schalter,
Steckdosen. Das Gebäude erhält eine
Sonnenschutzanlage. Der gesamte Anbau erhält eine neue
Beleuchtungsanlage. Die im Bestand
vorhandene Brandmeldeanlage wird erweitert und
überwacht nun zusätzlich den Anbau. Die im
Bestand vorhandenen Lichtrufanlage wird ebenfalls um
den Anbau erweitert. Es wird sternförmig
ein neues Datennetz im gesamten Gebäude erstellt,
dieses wird mittels LWL an das im Bestand
vorhandene Datennetz angeschlossen. Im Außenbereich
werden neue Lichtmasten und
Ladesäulen errichtet.

Küchentechnik
Frischküche inkl. Kühl-, Lager- und Büroräumen
Der Neubau der Frischküche hat zum Ziel, das
Ernährungsangebot und-management im
Hüttenhospital zu erweitern und noch stärker an die
Bedürfnisse, insbesondere alter und
hochbetagter Patienten anzupassen.
Im neuen Küchenkonzept sind alle Arbeitsräume und
Arbeitsmittel so geplant, dass die
sicherheitstechnischen, ergonomischen und hygienischen
Grundprinzipien nach der BGR 111
Arbeiten in Küchenbetrieben  berücksichtigt sind. Die
effiziente Anordnung der einzelnen
Abteilungen / Posten ist ebenfalls berücksichtigt.

Die Küche besteht nach Fertigstellung ausfolgenden
Abteilungen / Posten:
1. Spülküche mit Topfspüle
2.  Produktionsküche mit horizontaler und vertikaler
Kochtechnik
3. Kalte Küche
4. Speisenverteilbereich
5. Kühl-, Tiefkühl- und Lagerbereich mit Büroräumen
und Anlieferung

Die neue Küche bietet einen fast kreuzungsfreien
Warenfluss, insbesondere durch den Einsatz eines
geschlossenen Systems im Bereich der Spülküche /
Entsorgung Speisereste.
Sämtliche Festeinbauten im Küchenbereich sind in
Sockelaufstellung vorgesehen. Die
Küchengeräte und Möbel werden generell in
Chromnickelstahl 1.4301 ausgeführt.
Die Deckplatten der einzelnen Geräte und Tischanlagen
erhalten an der jeweiligen Rückseite eine
Auf- oder eine Abkantung.
Einschübe, Schubladen, etc. werden in GN- Gastronorm
ausgeführt.
Die Anbindung an die bauseitigen Wandflächen erfolgt
mit einer Aufschraubzarge mit
Lippendichtung oder einer versiegelten Aufkantung.
Die Anlagen werden seitlich beim Zusammenbau
miteinander verbunden.
Die lichte Höhe der Kühl- und Tiefkühlzellen beträgt
mindestens 2.140 mm, die Wandstärke 120 mm,
die Temperaturdifferenzen ?T=45K, der K- Wert
mindestens 0.20 W/m²K. Wärmedämmung aus
Polyurethan-Hartschaum, FCKW - frei geschäumt,
geschlossenzellig. Die Zellenoberflächen -
Stahlblech verzinkt mit Pulverbeschichtung in Weiß
(ähnlich RAL 9010) mit Epoxid / Polyester oder
Edelstahl.
Die Kühlräume sollen stufenlose, einfahrgerechte
Türöffnungen 1.000 mm im Lichten, mindestens
jedoch 800 mm im Lichten, mit gedämmten Böden
erhalten. Das Bodenniveau in den Kühlzellen /
-räumen soll ca. 10 mm über dem der vorgelagerten
Flure liegen, um das Zurücklaufen von
Reinigungswasser zu verhindern.

*Hinweis*
Beigefügte Unterlagen

Dem Leistungsverzeichnis sind Zeichnungen, Gutachten
und Unterlagen als PDF-Dateien beigefügt,
deren Darstellung und Inhalt unbedingt vom Bieter bei
der Kalkulation der Positionspreise zu
berücksichtigen ist:

Lage- / BE-Pläne
01 Lageplan
02 Baustelleneinrichtungsplan

Grundrisse
03 Grundriss Innenarchitektur EG
04 Grundriss Innenarchitektur 1.OG
05 Grundriss Innenarchitektur 2.OG
06 Grundriss Innenarchitektur 3.OG

Schnitte
07 Schnitt A-A
08 Schnitt B-B
09 Schnitt I-I

Wandansichten
10 WA 21 Besprechung Personal R503
11 WA 16 OG1Flur R624
12 WA 06 Pflege-Stützpunkt R702-R802
13 WA 07 Pers-Aufenthalt R701-R801
14 WA 08 Flur 1 R725-R825
15 WA 09 1-Bett 1-3
16 WA 10 2-Bett 5-2
17 WA 11 Pfl AR unrein R718-R818
18 WA 12 Stationsküche R717-R817
19 WA 13 Lager R716-R816
20 WA 14 Patientenlounge R711-R811
21 WA 15 Snoezelen R703-R803
22 WA 17 2-Bett 1 R710-R810
23 WA 18 Flur 3 R728-R828
24 WA 19 Flur 2 R726-R826
25 WA 20 Stat-Leitung R707-R807

Fliesenpläne
26 FP 03 Nasszelle 1-Bett Zimmer
27 FP 04 Nasszelle 2-Bett Zimmer

Baustellenordnung
21 Baustellenordnung

*Hinweis*
Zusätzliche Technische Vertragsbedingungen

Vorgaben zur Kalkulation und Abrechnung

In die Einheitspreise sind die Kosten für Lieferung,
Transport, Sicherung und Herstellung des Werks
einzukalkulieren.

Des Weiteren sind in die Einheitspreise die Kosten
einzukalkulieren, die sich aus Vorgaben ggf.
beigefügter Gutachten, Voruntersuchungen, etc. ergeben.

Eine Baustelleneinrichtung für die Arbeiten des
Auftragnehmers ist nicht gesondert ausgeschrieben.
Der Aufwand der Einrichtung, die Vorhaltung und
Beseitigung der Baustelleneinrichtung ist in die
Einheitspreise der anzubietenden Leistungen
einzukalkulieren. Dieses gilt auch für die, gemäß der
Baustellenverordnung geforderten
Sicherheitseinrichtungen.

Vom AG wird eine Baustelleneinrichtungsfläche
bereitgestellt (siehe Baustelleneinrichtungsplan).
Die Nutzung der Baustelleneinrichtungsfläche ist mit
der Objektüberwachung des AG spätestens
zwei Wochen vor dem individuellen Arbeitsbeginn
abzustimmen. Die endgültige Zuweisung von
Flächen erfolgt durch die Objektüberwachung.
Der Aufbau und Betrieb von Unterkunftscontainern als
Übernachtungsmöglichkeit für
Baustellenpersonal, insbesondere für Nachunternehmer,
ist nicht zulässig. Davon ausgenommen ist,
nach Absprache mit der Objektüberwachung, eine
Übernachtungsmöglichkeit für den
betriebseigenen Polier.

Baustrom- und Bauwasseranschlüsse werden auf jeder
Etage bauseits zur Verfügung gestellt. Die
Nutzung erfolgt für den AN kostenfrei.

Unabhängig von der bauseitigen Erstellung und
Unterhaltung des Baustromanschlusses sind die
jeweiligen Anschlüsse selbst genutzten Container (z.B.
Polier- und Aufenthaltscontainer) an die
Baustellen- stromversogung auf eigene Kosten zu
erstellen.

Für die Fensterbauarbeiten wird bauseits ein
Fassadengerüst aufgebaut. Der Zugang erfolgt über
regelmäßig angeordnete Treppenaufgänge oder - für den
Wechsel zwischen einzelnen
Gerüstlagen - über im Gerüst angeordnete Leitergänge.
Das Gerüst steht dem Auftragnehmer
kostenfrei zur Verfügung.
Zur Erschließung der einzelnen Geschosse sind
außenliegende Bauaufzüge vorgesehen.

Es finden wöchentlich Baubesprechungen statt. Die
Teilnahme des Auftragnehmers im Vorfeld und
während der Ausführung seiner Leistungen ist
Vertragsbestandteil. Als Teilnehmer kommen nur der
verantwortliche Bauleiter oder, in Ausnahmefällen, der
Polier / Obermonteur in Frage.

Sofern in der Leistungsbeschreibung die Ausführung
"nach besonderer Anordnung des AG bzw. der
Objektüberwachung" vorgeschrieben ist, bedeutet dies,
dass auch mit der Vorbereitung zur
Ausführung erst nach besonderer Aufforderung durch den
AG zu beginnen ist.

Vorgaben zu Transport, Andienung und Bauausführung

Die Zufahrt auf das Baufeld erfolgt über die Straße
"Am Marksbach".
Über die Feuerwehrzufahrt entlag der Verwaltung wird
das Baufeld erreicht.
Zur Sicherstellung der Einfahrt von LKWs und
Sattelzügen wird die Zufahrt im Rahmen der
bauseitigen Rückbauarbeiten (Abbruch Verbindungsgang)
"aufgeweitet".

Die Feuerwehrzufahrt und die Feuerwehraufstellfläche
sind grundsätzlich freizuhalten. Die
Baustellenlogistik ist entsprechend vorzusehen.

Bereits bei der Anfahrt an das Krankenhaus ist der
Fußgängerverkehr (Patienten, Besucher,
Personal) im Krankenhausumfeld zu berücksichtigen. Die
Anfahrt hat entsprechend umsichtig zu
erfolgen.

Der Bauzaun ist grundsätzlich verschlossen zu halten
bzw. nach erfolger Zu- / Abfahrt auf das
Gelände wieder zu verschließen.

Ergeben sich Umstände aus dem Baubetrieb, die die Ein-
oder Ausfahrt in Rückwärtsfahrt auf die /
von der Baustelleneirichtungsfläche erforderlich
machen, so sind Einweiser / Sicherungsposten
vorzusehen.

Schweiß-, Löt-, Trennarbeiten und dergl. im Bereich
von Bestandsgebäuden dürfen grundsätzlich
nur mit einer entsprechenden Erlaubnis
("Schweißschein") ausgeführt werden. Die Erlaubnis
erfolgt
schriftlich. Ohne Vorliegen der Erlaubnis darf mit den
Arbeiten nicht begonnen werden.
Feuerlöscher sind grundsätzlich vorzuhalten. Die
Erlaubnis ist mindestens 48 Stunden vor der
geplanten Ausführung einzuholen. Bei nicht rechtzeitig
eingeholter Erlaubnis besteht kein Anspruch
auf Ausführung der Arbeiten zum vorgesehenen Termin
bzw. auf den Ersatz von Kosten für
Wartezeiten.

*Hinweis*
Zusätzliche Technische Vertragsbedingungen
Tischlerarbeiten

Für die Leistungen dieses Gewerks gelten die VOB Teil
C, insbesondere ATV DIN 18355
Tischlerarbeiten, und die Allgemein Anerkannten Regeln
der Technik.

Ergänzend hierzu gelten die Regelwerke der nachstehend
genannten Herausgeber in der zum
Zeitpunkt der Ausführung gültigen Fassung als
Grundlage von Kalkulation und Arbeitsausführung:
BAKT: Bundesarbeitskreis Trockenbau
BFS: Bundesausschuss Farbe und Sachwertschutz e. V.,
BIV: Bundesinnungsverband des Glaserhandwerks,
bvj: Bundesverband der Jungglaser und Fensterbauer e.
V.,
DGUV: Deutsche Gesetzliche Unfallversicherung e. V.,
GDA: Gesamtverband der Aluminiumindustrie e. V.,
GEV: Gemeinschaft Emissionskontrollierte
Verlegewerkstoffe, Klebstoffe und Bauprodukte e. V.,
ift Rosenheim GmbH,
Informationsverein Holz e. V.,
IVD: Industrieverband Dichtstoffe e. V.,
RAL: Deutsches Institut für Gütesicherung und
Kennzeichnung e. V.,
RAL: Gütegemeinschaft Fenster, Fassaden und Haustüren
e. V.,
ttz: Industrieverband Tore Türen Zargen e. V.,
VdS Schadenverhütung GmbH,
VFF: Verband Fenster + Fassade,
WTA: Wissenschaftlich-Technische Arbeitsgemeinschaft
für Bauwerkserhaltung und
Denkmalpflege e. V.

### Titel 01 Festeinbauten

*Hinweis*
Ausführungsbeschreibungen:

Trägermaterial:
Als Trägermaterial kommen grundsätzlich
Feinspanplatten, E1, formaldehydfrei verleimt,
HPL-beschichtet zur Ausführung.

In einigen Räumen (feuchtigkeitsbelastete Bereiche,
Nasszellen) kommt eine nach EN 438 HPL
beschichtete Kompaktplatte / Vollkunststoffplatte zur
Ausführung (z. B. Spritzschutz, Paneele und
Regale Nasszellen). In der Regel haben die
Kompaktplatten einen dunklen Kern, wenn nicht anders
in der jeweiligen Position beschrieben.

In den Fluren (Wartebereiche) kommen 19 mm starke,
nichtbrennbare (A2 bzw. A2-s1, d0) Platten
(DIN EN 13501-1), HPL Beschichtet, zur Ausführung:
Gipsfaserplatten nicht brennbar A2-s1, d0 gem. DIN
13501-1 mit Laminatoberfläche im Verbund
zertifiziert, durchgefärbter Kern schwarz, Ausführung
Holzdekor gem. Farb- und Materialkonzept
bzw. Angabe Bauherr.

Beschichtung:
Die HPL-Kunststoffbeschichtung (nach EN 438, ISO 4586)
hat grundsätzlich 0,8 bis 1,0 mm Stärke und
die im Material- und Farbkonzept genannten Farben.
Qualität der Oberfläche: matt,
desinfektionsmittelbeständig. Alle Flächen erhalten den
entsprechenden Gegenzug nach Werksvorschrift.
Sämtliche Bauteile sind beidseitig mit dem
gleichen Dekor zu belegen.
Die in den Zeichnungen dargestellten Ausschnitte für
Steckdosen, Beleuchtung usw. sind
einzukalkulieren. Darüber hinausgehende auf der
Baustelle nachträglich herzustellende
Aussschnitte werden nach Aufmaß abgerechnet. Bei
Ausschnitten jeglicher Art (!) ist darauf zu
achten, dass keine offenen Spanplattenkanten
zurückbleiben. Z. B. sind die Schnittflächen der
Bohrungen für Kabeldurchlässe, Verbinder, etc.
entsprechend flächendeckend zu verschließen.

Alle Oberflächen und Materialien sind resistent gegen
Reinigungsmittel und Wischdesinfektion
auszuführen.

Bauteilstärken:

Korpusse/Türen:
Korpusse/Türen (Spanplatte):
Alle Korpusse und Türen sind 19 mm stark. Beidseitig
0,8 mm HPL beschichtet. Es dürfen keine
offenen Spanplattenkanten verbleiben oder sichtbar
sein. Dies ist besonders im Sockelbereich und
bei Blenden zu beachten.

Korpusse/Türen (Vollkunststoff):
Alle Korpusse und Türen sind 13 mm stark.

Schrankböden:
Schrankböden (Spanplatte):
Mind. 19 mm Spanplatte, E1, dreischicht,
formaldehydfrei, beidseitig 0,8 mm HPL beschichtet,
Dekor
wie Korpus, mit allseitigem ABS-Anleimer. Verstärkte
Bodenträger, Ganzmetall, silberfarben. Böden
über 700 mm Länge mit besonderer Belastung sind aus
mind. 22 mm Spanplatte wie vor
beschrieben zu erstellen.
Bei Böden über 100 cm Länge ist an der
Schrankrückseite eine Konsole als Auflager vorzusehen.
Für
den Einbau schwerer Geräte, Installationen o.ä. ist
unter dem Fachboden ggf. eine umlaufende
Konsole zum Ausgleichen der Tragfähigkeit zur
Verstärkung vorzusehen.
In Bereichen mit TGA-Installationen (gem. Angabe
Faching.) sind Böden, Schrankdeckel, etc.
generell reversibel zu gestalten und mit
entsprechenden Beschlägen verdeckt zu planen und zu
montieren.

Schrankböden (Vollkunststoff):
Böden aus 13 mm Vollkunststoff, Dekor wie Korpus;
verstärkte Bodenträger, Ganzmetall silberfarben;
Böden über 700 mm Länge sind aus mind. 16 mm VKS wie
vor beschrieben zu erstellen.

Rückwände:
Rückwände (Spanplatte):
8 mm Spanplatte, wie vor beschrieben beidseitig 0,8 mm
HPL beschichtet, Dekor wie Korpus,. Die
Rückwände werden mit einem rückwärtigen Abstand von 5
mm in die Schrankwände eingenutet.
In Bereichen mit TGA-Installationen (gem. Angabe
Faching.) sind die Rückwände generell reversibel
zu gestalten und mit entsprechenden Beschlägen
verdeckt zu planen und zu montieren.

Rückwände (Vollkunststoff):
Rückwände aus 6 mm VKS, Dekor wie Korpus. Die
Rückwände werden mit einem rückwärtigen
Abstand in die Schrankwände eingenutet.

Handtuchpaneele, Regale, Schränke in Nasszellen:
Kompaktplatte / Vollkunststoff (VKS) mit schwarzem
oder weißem Kern (gem. Pos), HPL beschichtet;
Dekor / Farbe nach Farbkonzept bzw. Wahl des AG
(Qualität: s. Beschichtung).
Der Korpus und die Fachböden sind mind. 13 mm stark
auszuführen, die Rückwände aus mind. 8
mm VKS;
Dekor wie Korpus. Je nach Ausführung der Wände ist
zwischen Wandschutz und Wand eine
Dampfsperre vorzusehen

Kanten:
Kanten (Spanplatte):
Bei HPL-belegten Spanplatten ist eine schlagfeste
ABS-Kante, 2 mm stark (PUR verklebt), im zur Front
gleichen Farbton - sofern nicht im
Farb-/Materialkonzept anders beschrieben - zu
verwenden.
Alle sichtbaren Möbelteile - auch Sockel,
Korpusrückseiten, Schrankseiten, Mittelseiten erhalten
umlaufend eine Kante aus 2 mm ABS Kunststoff.
Eingenutete oder eingefälzte Rückwände sowie
Schubkastenböden sind hiervon ausgenommen.
Alle Kanten werden - sofern nicht konstruktiv anders
erforderlich - 2 mm gefast oder mit r = 2 mm
gerundet.

Kanten (Vollkunststoff):
Bei Vollkunststoff-/ Kompaktwerkstoff-Bauteilen sind
alle Sichtkanten gefast, feingeschliffen und
poliert.

Neben farbgleichen ABS-Kanten kommen ggf. Kanten in
Holzdekor-Optik zur Ausführung gem.
angefügtem Farb- und Materialkonzept (z. B. offene
Schrankbereiche, Regale, Arbeitsplatten).

Einige Paneele, z. B. Anschlussblenden der bauseits zu
liefernden Bettenpaneele, werden aus zwei
Platten zusammengefügt. Es ist eine Haarfuge
auszubilden, indem an den Stoßkanten eine nur 1
mm starke ABS-Kante angefahren wird - möglichst
unauffällig; in der Frontfarbe bzw. nach Angabe
Architekt. Dekore und / oder Motive sind durchlaufend
anzuordnen unter Berücksichtigung des
Rapports.

Sichtbare Eckverbindungen:
Sichtbare Eckverbindungen (z.B. Theken, Tische, Bänke,
offene Regale, umlaufenden Wangen etc.)
sind auf Gehrung zu arbeiten und ggf. (d. h. nach
Beanspruchung, in exponierter Lage) mit einem
Edelstahl- oder ABS-Keder zu versehen. Sichtbare
Eckverbindungen bei Möbeln in Funktionsräumen
werden stumpf gestoßen.

Seitliche Passblenden (Wandanschlussblenden) und obere
Passblenden (Deckenanschlussblenden):
Blenden aus HPL-beschichteten Spanplatten sind
umlaufend mit ABS-Anleimer zu versehen und
bündig zu den Schrankfronten bzw. den umlaufenden
Wangen (bis 2 mm ABS Kantenstärke) zu
montieren.
I. d. R. sind Wand- und Deckenanschlüsse
dichtschließend zur Wand bzw. Decke auszubilden und zu
versiegeln, sofern im LV-Text nicht anders beschrieben.
Wand und Deckenanschlüsse in Bereichen mit
TGA-Installationen (gem. Angabe Faching.) sind
generell reversibel zu gestalten und mit
entsprechenden Beschlägen zu planen und zu montieren.
Eine detailierte Absprache mit Architekt und
Fachplaner ist einzuplanen und einzukalkulieren! Alle
Blenden sind verdeckt zu befestigen. Weiteres siehe
Punkt: Versiegelung.

Seitenwände/Stellseiten oder umlaufende Wangen an
Schrankanlagen:
Seitenwände bzw. Wangen umlaufend um die Schrankanlage
werden bis auf den Oberboden
geführt und versiegelt;
Gesamtstärke 20 mm: 19 mm Feinspanplatte, E1,
formaldehydfrei, beidseitig 0,8 mm HPL
beschichtet, Dekor oder Farbe gem. Farbkonzept bzw.
nach Wahl des AG., rückseitige Fläche
dekor-/farbgleich belegt.
Sichtbare Kanten ABS farbgleich zur Fläche - sofern
nicht im Farb-/Materialkonzept anders
beschrieben.
Die Oberfläche muss ebenfalls absolut
desinfektionsmittelbeständig sein.
Alle Schnittstellen zu anderen Bauteilen (insbes. zum
Boden) müssen mit einer ABS Kante belegt und
desinfektionsmittelbeständig verfugt und versiegelt
werden.

Lochreihen:
Es sollen alle Schränke mit Lochreihen ausgestattet
werden. Hierzu sind auch Angaben in den
einzelnen Positionen zu beachten.
In Schränken der Untersuchungs- / Behandlungs- bzw.
Lagerräumen kommen die Lochreihen als 3er
oder 5er Blöcke zur Ausführung. Die nicht für
Bodenträger verwendeten Löcher sind mit
Abdeckkappen zu verschließen.

In den übrigen Räumen (z. B. Büros) können Lochreihen
über die gesamte Schrankhöhe
eingebracht werden. Nicht verwendete Löcher sind hier
nicht mit Abdeckkappen zu verschließen -
falls nicht anders in der betreffenden Position
beschrieben.

Lichtleisten:
Ober-/Hängeschränke und Regalböden, sowie
Wandverkleidungen und offene oder
verschließbare Fächer erhalten eine LED-Lichtleiste,
inkl. Leuchtmittel - sofern in der jew. Pos.
beschrieben. Die Lichtleiste ist mit einer
wasserdichten Abdeckung (Plexiglas) zu versehen und
flächenbündig in den Boden der Hängeschränke / die
Verkleidung einzusetzen. Für eine
gleichmäßige Ausleuchtung über die gesamte Länge der
Bauteile ist zu sorgen. Es ist darauf zu
achten, dass die gesamte Lichtleiste bzw. die
Leuchtmittel ausgewechselt werden können. Die
Leistung umfasst die Lieferung und anschlussfertige
Montage der LED-Elemente. Die Lichtfarbe ist
gem. Angabe auszuführen. Sofern die Kabelführung es
verlangt ist der Unterboden oder die
Verkleidung aufzudoppeln.

In Abstimmung mit der Ausführung der
Elektroinsatllationen sind Leuchten sind steckerfertig
oder mit
Festanschluss zu liefern und zu montieren. Zur Prüfung
der bauseitigen Steckdosen sind Revisionen im
Oberboden des Schrankes oder in der Blende vorzusehen.
Die Blenden / Revisionen sind leicht
zugänglich anzuordnen und sollen einfach zu öffnen
sein.

Sofern die Revisionsklappen geschraubt werden, sind
Eindrehmuffen zu verwenden. Die Produkte
sind nach Auftragserteilung zu bemustern.

Sockel:
Alle Schränke, Arbeitstischanlagen, etc. erhalten
einen Sockel von 10 cm Höhe. Der Sockel ist form-
und feuchtebeständig auszuführen, HPL beschichtet (s.
a. u. "Beschichtung"), das/die
Oberflächendekor/- farbe entsprechend dem
Schrankkorpus bzw. nach Wahl d. AG. Die Sockel
werden nach der Durchführung der Bodenbelagsarbeiten
montiert und zum Boden versiegelt,
Farbe nach Angabe Architekt.
Alle Sockel sind entsprechend der Vorgabe
"Bodenanschlüsse" zu fertigen.
Im Bereich der Seitenwände der Schränke ist eine
Quertraverse zur Lastaufnahme anzuordnen,
wandseitig miteinander verbunden.
Die Sockelausführung ist generell unter den Schränken
durchgängig, fugenlos und wandbündig
auszuführen.
Der frontseitige Rücksprung der Sockel, insbesondere
an Arbeitszeilen ist mit ca. 5 cm gewünscht
bzw. nach Rücksprache mit dem Bauherrn zu
dimensionieren, sodass der Sockel beim Arbeiten /
Stehen an den Schränken / Arbeitszeilen nicht stört!

Bodenanschlüsse:
Alle Anschlüsse zum Boden sind mit einem verdeckt
verleimten Anleimer zu versehen und dauerhaft
zu versiegeln. Eine Versiegelungsfuge ist vorzusehen.
Farbe und Material n. Absprache, angepasst
an die Bodenbelagsfarbe. Weiteres s. u. Punkt
"Versiegelung"

Arbeitsplatten, Schreibtischplatten:
Spanplatte HPL:
38 mm Feinspanplatte, E1, formaldehydfrei, beidseitig
0,8 mm HPL beschichtet, Dekor oder Farbe
gem. Farb- und Materialkonzept bzw. nach Wahl des AG.
Die Kanten erhalten umlaufend eine ABS-Kante,
farbgleich zur Fläche, sofern nicht im
Farb-/Materialkonzept anders beschrieben. Es dürfen
keine offenen Spanplattenkanten
zurückbleiben.
Alle Schnittstellen zu anderen Bauteilen müssen
desinfektionsmittelbeständig verfugt und versiegelt
werden.

Verstärkungsstäbe:
Sofern konstruktiv erforderlich ist ein
Quadrat-Stahlrohr 40/40/2 mm unter freitragenden
Arbeitsplatten vorzusehen, Edelstahl, bzw.
Edelstahloptik, matt lackiert, zusätzlich mit
Einsteck-/Anschraubplatten als Befestigungselement,
oder seitlich auf die angrenzenden
Unterschränke aufgelegt. Die Unterschränke sind ggf.
entsprechend zu verstärken.

Spülbecken, Handwaschbecken:
In Personalaufenthaltsräumen und Stationsküchen sind
folgende Waschbecken in die Platte
integriert:

Einbau-Spüle ohne Abtropffläche, rechteckig mit
gerundeten Ecken, (Einbaubecken
flächenbündig / Flacheinbau),
ohne Hahnloch, ohne Überlauf, Material: V2A Edelstahl
(1.4301), Maße B/T/H: 54 x 44 x 20 cm

Die Spülen sind so einzubauen, dass keine
unkontrollierbaren Keimecken entstehen können. Von
oben nicht einsichtige Überstände sind nicht zulässig.
Eine dauehafte und dichte Versiegelung
zwischen den Bauteilen ist zu gewährleisten. Weiteres
siehe Punkt "Versiegelung". Die Becken sind
inkl. Befestigungsset und Ablaufgarnitur und
Geruchsverschluss zu liefern und einzubauen.

Rammschutz / Bettenpaneele und deckenhohe
Verkleidungen in Patientenzimmern:
Wandverkleidungen / Paneele zweiteilig gefertigt in:
- 19 mm Feinspanplatte, E1, formaldehydfrei,
beidseitig 0,8 mm HPL beschichtet, Dekor oder Farbe
gem. Farbkonzept bzw. nach Wahl des AG., rückseitige
Fläche dekor-/farbgleich belegt.
Bettenpaneele in den Patientenzimmern sind vor der
Montage der Versorgungsschienen in
Abstimmung mit dem Elektriker einzubauen. Eine ggf.
separate Anfahrt für die Vorabmaßnahme ist
zu berücksichtigen.
Die Oberfläche muss ebenfalls absolut
desinfektionsmittelbeständig sein. Alle Kanten sind
umlaufend als eine schlagfeste ABS-Kante, 2 mm stark
(PUR verklebt) auszuführen. Fugen zwischen
Wand und Wandpaneel bzw. angrenzenden Bauteilen
(Korpus oder Arbeitsplatte) sind zu
versiegeln. Weiteres siehe u. Punkt "Versiegelung".
Zwischen Mauerwerkswand und Verkleidung ist generell
eine Dampfsperre vorzusehen. Fugen
zwischen Wand und Wandpaneel bzw. angrenzenden
Bauteilen (Korpus oder Arbeitsplatte) sind zu
versiegeln. Weiteres siehe u. Punkt "Versiegelung".

Wandschutz (Spritzschutz):
Wandverkleidungen hinter Arbeitsflächen als
HPL-beschichtete Kompaktplatte / Vollkunststoffplatte
gem. EN 438. Zwischen Mauerwerkswand und Spritzschutz
ist generell eine Dampfsperre vorzusehen.
Fugen zwischen Wand und Wandpaneel bzw. angrenzenden
Bauteilen (Korpus oder Arbeitsplatte)
sind zu versiegeln. Weiteres siehe u. Punkt
"Versiegelung".

Hygiene-Trennwände (Spritzschutz):
Spritzschutz seitlich neben den (Hand-) Waschbecken
aus ESG-H-Weissglas, ca. 6 mm stark, Kanten
gefast. Die freistehende Vorderkante ist gerundet -
R=15 cm, oder gem. Zeichnung zu planen. Die
Glasscheiben sind fest mit der Arbeitsfläche und am
rückseitigen Spritzschutz zu befestigen und zu
versiegeln. Weiteres siehe u. Punkt "Versiegelung".

Wand-/Garderobenpaneele:
Grundplatte in Teilen mit aufgesetzten Lamellen
HPL-beschichtet, die Fronten und Kanten der
Lamellen belegt mit ABS-Kanten.
Kunstglaslaminat matt als verpresste Großformatplatte
mit HDF- Kern, Stärke 19mm  Farbe gem.
Farb- und Materialkonzept bzw. n. Wahl d. AG,
Sichtkanten frontfarben, mit bündig eingelassenem
Spiegel. Zur verdeckten Montage an der Wand.
Zwischen Mauerwerkswand und Spritzschutz ist generell
eine Dampfsperre vorzusehen. Fugen
zwischen Wand und Wandpaneel bzw. angrenzenden
Bauteilen (Korpus oder Arbeitsplatte) sind zu
versiegeln. Weiteres siehe u. Punkt "Versiegelung".

Wandverkleidung Kunstglaslaminat:
In den Nasszellen werden anstelle von Fliesen
Wandbekleidungen aus Kunstglaslaminat ausgeführt.
Kunstglaslaminat in 4 mm Stärke, vertikal einsetzbar
für den Innenausbau im Bad- und Duschbereich
als großflächige Wandverkleidung. Ausführung normal
entflammbar B2, Oberflächenbeschaffenheit: UV-beständig, porenlose,
desinfektionsmittelbeständige Oberfläche.
Aubau als mehrschichtige Platte bestehend aus
kratzbeständiger Hardcoat-Beschichtung auf
transparenter PMMA Schicht und farbgebender
Polymerschicht, PUR-verklebt auf 2mm starkem
Gegenzug (farbgleich).
Materialhöhe H gesamt: ca. 2500 mm (s. jeweilige
Position), durch Kleben auf geputzten
Mauerwerks-, Stahlbeton- und Gipskartonwänden montiert.
Die Untergrundbehandlung für die Montage der Platten,
wie z.B. eine Untergrund-Grundierung, ist
gem. Herstellervorgaben herzustellen und mit in die
Positonen einzurechnen. Vor der Montage muss
eine Wandabdichtung W1-I gem. DIN 18534 hergestellt
werden.
Montage: vollflächig verklebt mittels einem für den
jeweiligen Untergrund geeigneten Klebstoff
(Polymer-Hybridkleber für Oberflächenanwendungen von
-40° bis +80° C geeignet) gem.
Herstellervorgaben. 1-Komponentiger, lösemittelfreier,
elastischer Klebstoff auf PU-Hybrid-Basis,
haftend auf porösen und nicht porösen Oberflächen.
Klebereste sind umgehend nach dem Hervortreten zu
entfernen. Der Kleber ist mit dem Hersteller
der Wandschutzplatten abzustimmen. Fugen zwischen Wand
und Wandpaneel bzw.
angrenzenden Bauteilen (Duschtrennwand, Fliesen) sind
zu versiegeln. Weiteres siehe u. Punkt
"Versiegelung".

Sitzbänke:

Sitzbank in der Patientenlounge:
38 mm Feinspanplatte, E1, formaldehydfrei verleimt,
beidseitig HPL-beschichtet, Dekor gem. Farb-
und Materialkonzept,  bzw. nach Wahl des AG. Alle
sichtbaren Kanten sind auf Gehrung zu
arbeiten und mit einem Keder zu versehen. Die Kanten
erhalten umlaufend eine ABS-Kante,
dekorgleich zur Fläche.
Je nach Länge der Sitzbank ist diese mit Verstärkungen
zu versehen, wie z.B. durch zurückgesetzte
Konsolen unterhalb der Sitzfläche und / Oder
Verstärkungsprofile (Stahl).
Die Sitzpolster bestehen aus einer Trägerplatte,
Hartschaum mit Nässeschutz, ummantelt mit
Kunstleder schwer entflammbar, besonders
strapazierfähig, abwaschbar und
desinfektionsmittelbeständig, lichtecht /
lichtbeständig, fest auf der Sitzfläche befestigt. Es
dürfen
keine offenen Spanplattenkanten zurückbleiuben.
Oberflächen müssen absolut desinfektionsmittelbeständig sein. Alle Schnittstellen zu anderen
Bauteilen müssen desinfektionsmittelbeständig
versiegelt werden.

Sitzbänke im Flur nicht brennbar:
Unterkonstruktion als Stahlrohrgestell, Querschnitt
gemäß Erfordernis.
Verkleidungen, Sitzfläche und Lehne bestehend aus
Gipsfaserplatten nicht brennbar A2-s1, d0
gem. DIN 13501-1 mit Laminatoberfläche im Verbund
zertifiziert, durchgefärbter Kern schwarz,
Ausführung Holzdekor gem. Farb- und Materialkonzept
bzw. Angabe Bauherr.

Befestigungen:
Sichtbare Verschraubungen mit Abdeckkappen o. ä. sind
in keinem Bereich zulässig. Alle zu
liefernden Teile sind in vollständiger Arbeit zu
montieren, mit sorgfältig gearbeiteten
Anschlusspunkten zu den Bauteilen.

Versiegelung:
Sämtliche Versiegelungen der Wand-, Boden- und
Deckenanschlüsse sind in die Einheitspreise mit
einzurechnen.
Farbe der Versiegelung nach Absprache mit dem
Architekten oder dessen Vertretung.
Übergangspunkte im Wandanschlussbereich und Sockel
sind ohne Öffnungen auszubilden und ggf.
zu versiegeln. Alle Fugen im angrenzenden Möbelbereich
zu Boden, Wand und Decke sind zu
versiegeln.
Versiegelte Anschlussfugen sind entsprechend den
Verarbeitungsvorschriften und den
einschlägigen Normen herzustellen. Die Fugenbreite
darf die mind. Breite nicht überschreiten.
Insbesondere sind die einschlägigen Verordnungen zu
berücksichtigen (Krankenhaus / Pflegeheim).
Das Versiegelungsmaterial muss
desinfektionsmittelbeständig und inert sein. Im
Bereich von
Reinräumen ist ein für den Reinraum geeignetes Silikon
zu verwenden.

Schranktürbeschläge:
Schranktürbeschläge Typ 1 für Korpus- und
Endlosbauweise mit von außen unsichtbarem
Türanschlag; für Türen von 18 - 26 mm; Silberfarbene
Ganzmetall - Topfbänder aus vernickeltem
Stahl, mit 3-dimensionaler stufenloser
Einstellmöglichkeit mit der entsprechenden
Montageplatte,
Montage der Tür am Korpus werkzeuglos
(Schnellmontage-Technik) Topfscharniere mit
integrierter
Dämpfung im Scharniertopf,
Höhenverstellung der Tür ±2 mm, seitliche Verstellung
von -1,5 - 4,5mm mittels Exzenter, weitere
Schrauben müssen nicht gelöst werden; Öffnungswinkel
107° - 170° je nach Anwendung
Türen im Hängeschrankbereich mit begrenzendem
nebenstehenden Hochschrank, Schränke mit
direktem Anschluss an eine Seitenwand oder andere
begrenzende Bauteile erhalten Türbänder mit
einem Öffnungswinkel von 90°.
Türen ab einer Höhe von1000mm bis 1500mm erhalten 3
Scharniere, ab 1600 mm mindestens 4
Bänder, abhängig vom Türgewicht und Türbreite.

Schranktürbeschläge Typ 2 für Korpus- und
Endlosbauweise sowie Isonorm-Schränke, mit sichtbarer
Rolle, für Türen von 18 - 26 mm und einer Korpusseite
von 19 mm Stärke. Silberfarbene
Ganzmetall-Objektbänder mit 3-dimensionaler
stufenloser Einstellmöglichkeit, geprüft nach ANSI
Grade 1, Türeinsprung 0 mm ab 140° Öffnungswinkel,
Montage der Tür am Korpus werkzeuglos
(Schnellmontage-Technik) Fugenbreite max. 4 mm bei
Seitenanschlag, 6 mm bei Mittelseiten- oder
Zwillingsanschlag, Öffnungswinkel bis 270°. Kein
Luftspalt nach seitlicher Fugenanpassung zwischen
Rolle und Türkante, einschl. integrierter Zuhaltung.
Höhenverstellung im Türteil +/- 2 mm,
Tiefenverstellung über Langloch +/- 1 mm, bei
gleichbleibender Position der Rolle.
Öffnungsbegrenzer sind nach Angabe des AG mit
vernickeltem Anschraubteil einzubauen.
Türen ab einer Höhe von1000mm bis 1500mm erhalten 3
Scharniere, ab 1600 mm mindestens 4
Bänder, abhängig vom Türgewicht und Türbreite.

Beschläge für Mechanische Öffnungsunterstützung:
Für grifflose Türen; Einsatzbereich: z. B. grifflose
Vollauszüge, Tablarauszüge. Druckschnäpper mit
magnetischer Zuhaltung, mit einem Scharnier ohne Feder
und werkzeugloser Tiefeneinstellung.
Öffnen durch einfaches Antippen, Schließen der Türen
durch leichtes Andrücken bzw. kombiniert
mit einem Dämpfungssystem zum sanften Schließen.

Schubladen, Auszüge, Getränkeauszüge:
Leichtlaufende Vollauszüge mit mind. 50kg Tragkraft,
mit integrierter Dämpfung und Selbsteinzug,
mit leisem Lauf durch Differenzialrolle, Zargen
pulverbeschichtet und in der Höhe angepasst, mit
Rückwandhalter aus Metall; Höhen- und
Seitenverstellung im eingebauten Zustand von oben oder
seitlich, werkzeuglose Blenden Demontage / Montage
oder mit Kreuzschlitz  von der Seite;
Senkrechte Innenwände, optional verschließbare
einzelne Schubkästen mit Zentral Drehverschluss;
Schubkastenboden 16mm farblich angepasst Alle
Schubkästen mit einer Zargenhöhe größer 80mm
mind. 50kg Tragkraft, alle Schubkästen mit einer
Zargenhöhe größer 115mm mind. 60kg Tragkraft.

Schließungen:
Türen und Auszüge sind in den Zeichnungen entsprechend
gekennzeichnet. Jede dieser Türen und
Schubauszüge muss abschließbar sein.
Türen sind mit einem Drehstangenschloss mit
Objektqualität auszuführen. Für den Einsatz von
Wechselkernen mit Drehknauf sind die Schlösser
entsprechend vorzubereiten.
Schließbereiche sind nach Angaben des Architekten oder
Bauherren auszuführen. Wenn mehr als
15 - 20 Schließungen pro Tag und wechselnde Nutzer zu
erwarten sind, ist unbedingt ein
feststehender Zylinder einzubauen. Die Schränke der
Funktionsräume sind raumweise
gleichschließend auszuführen.
Alle Anlagen sind mit 3 Generalhauptschlüsseln an den
AG zu übergeben.

Schließungen für Wertfachschränke:
Türen der Wertfachschränke in Personal- und
Diensträumen sind abschließbar auszuführen.
Es soll ein Pfandschloss für 1_-Münzen zum Einsatz
kommen.

Auszug für Abfallsammler:
Für Korpusbreite 300 - 600 mm, Auszugsart gedämpft.
Die im Korpus verbleibende Abdeckung und
alle Halterungen sind in Edelstahl auszuführen;
handlose Bedienung über ein Fußpedal in Edelstahl.
s. a. u. "Fußpedal". Anzahl und Volumen der
Kunststoff-Abfallbehälter sind gem. Angabe Bauherr
auszführen.
Aus hygienischen Gründen sind die Auszüge der
Abfallsammler auf Wunsch d. AG in allen Fugen zu
versiegeln (s. a. "Versiegelung").

Tablarträger Regalboards / Tisch:
Stahl-Tablarträger (verzinkt) mit Anschraubplatte
sowie Neigungs- und Höhenverstellung;
Tablarträger eingebohrt in den Regalboden zum
verdeckten Einbau. Dadurch unsichtbare
Befestigung der Regalböden und der Tischplatte in den
Patientenzimmern an der Wand.

Kabeldurchlässe:
Ausgeführt werden Kabeldurchlässe in Edelstahl, fein
geschliffen, rund, Ø 71 mm, evtl. mit
Abdeckkappe, ebenfalls aus Edelstahl, fein
geschliffen, zum Eindrücken Bohr-Durchmesser 60 mm
bzw. gem. Ang. AG.
Ein entsprechendes Muster ist vor Einbau dem AG
vorzulegen.

Kabelkanal/Kabelwanne:
Kabelkanal Stahl, kunststoffbeschichtet, schwarz, RAL
9011, abklappbar in zwei Stufen, mit
Zugentlastung und Aufnahme von Mehrfachsteckdosen.

Belüftungsschlitze/-gitter:
Schränke zur Aufnahme von technischen Geräten, PCs,
Kühlschranke; etc. sind ausreichend zu
belüften und dafür u. a. mit entsprechenden
Lüftungsgittern /-blechen z. B. im Sockel, in der
Blende,
in der Front o. ä. zu versehen.
Die ausreichende Luftmenge ist zu berechnen
(Querschnittsberechnung). Material: Edelstahl, matt
gebürstet, oder Metall lackiert, weiss oder
silberfarben bzw. n. Wahl d. AG. Ein entsprechendes
Muster ist vor Einbau dem AG vorzulegen.

Griffe:
alle nachfolgend aufgeführten Griffe sind dem AG zur
Bemusterung vorzulegen.

Türen / Schübe in den Arbeits- und Nebenräumen:
Bügelgriff, rund, Sockel quadratisch, Durchmesser 10
mm, Länge: 170 mm
Werkstoff: Edelstahl, Güte 1.4301/AISI 304,
Farbe/Oberfläche: matt gebürstet

Türen / Schübe in den Patientenzimmern und in der
Patientenlounge:
Muschelgriff eckig, Zinkdruckguss, Gehäusetiefe 15 mm,
Lochabstand 128 mm,
Maß A: 154 mm, Maß B: 45 mm, Oberfläche / Farbe:
schwarz matt für Patientenzimmer, weiß matt
für Patientenlounges, zur Montage an der Aussenkante
der Fronten

Fußpedal:
Bogenförmiges Edelstahl-Fußpedal, zum automatischen
Öffnen, inkl. Befestigungsmaterial.
Fußpedal ist zur Bemusterung vorzulegen.

Garderobenhaken:
Mantelhaken Zinkdruckguss schwart matt, die Haken
werden auf ein Garderobenpaneel montiert,
Tiefe ca. 56 mm, Breite ca. 20 mm.
Ein entsprechendes Muster ist vor Einbau dem AG
vorzulegen.

Gehhilfenhalter:
Gehhilfenhalter zur Wandmontage, verdeckte
Befestigung, Ausführung pulverbeschichtet schwarz
tiefmatt, Abmessungen: Breite ca. 12 cm, Tiefe ca.
13,5 cm, Höhe 3,5 cm.
Ein entsprechendes Muster ist vor Einbau dem AG
vorzulegen.

Garderobenstangen:
Schrankrohr Flachoval ca. 30x15 mm, Ausführung Stahl
geschweißt; verchromt, Materialdicke ca.
1,5 mm. Auf Schrankrohrlager für Schrankrohr OVAL
30x15 mm, Ausführung Zinkdruckguss zur
Verschraubung an der Seitenwand.

Wandtürpuffer:
Aluminium silberfarben, mit schwarzem, elastischem
Puffer, verdeckt verschraubt
Durchmesser ca. 45 mm, Tiefe  ca.15 mm, inkl.
Befestigungsmaterial.

Innenfensterbänke:
Innenfensterbänke sind 32 mm stark auszubilden,
Feinspanplatte E1, formaldehydfrei beidseitig mit
0,8 mm HPL beschichtet, weiß ähnlich RAL 9016
verkehrsweiß, bzw, nach Wahl des AG
Die Kanten erhalten umlaufend eine ABS-Kante, 2 mm
stark, Farbe / Dekor nach Wahl des AG. Es
dürfen keine offenen Spanplattenkanten zurückbleiben,
Kanten werden minimal gerundet oder
gefast nach Vorgabe.

Alle Hochschränke müssen, sofern nicht im LV
ausdrücklich anders beschrieben, aus losen
Elementen gefertigt werden. Sie werden als
festverleimte Korpusse zu den jeweiligen
Schrankeinbauten zusammengebaut. Die Ausführung muss
so stabil sein, dass sie größeren
Belastungen standhält.
Bei Bedarf wird jeder Hochschrank mit einem
Zwischenboden als Konstruktionsboden ausgestattet,
der in der Mitte des Schrankelementes fest mit den
Seitenwänden verbunden ist. Die im LV
genannten Sichtseiten sollen nur auf die Qualität der
Außenseite hinweisen, es sind keine doppelten
Seiten geplant - sofern es  nicht ausdrücklich in der
jew. Position anders beschrieben ist.
Für Versiegelungen sind elastisch bleibende Dichstoffe
auf Silikon- oder Polysulfidbasis zu
verwenden. Weiteres siehe Punkt: "Versiegelung".

Die Aufsatzschränke, Hängeschränke und Unterschränke
werden aus fest verdübelten
Einzelelementen gefertigt.

Die Aufhänge-Vorrichtung der Hängeschränke besteht aus
Schrankaufhängern mit
Aushängesicherung zum Verschrauben am Korpus, Ausf.
Stahl verzinkt, einstellbar in Höhe bis 16mm
und Tiefen bis 14mm, Tragkraft gem. zu erwartender
Lasten nach DIN EN 15939. Die Befestigung
erfolgt an einer zugehörigen Trägerplatte /
Aufhängeschiene, Ausf. Stahl, montiert an der Wand

Schießen zur Befestigung von Bauteilen ist untersagt.
Alle Teile müssen durch Bohren und unter
Verwendung von alterungs- und korrosionsbeständigen
Dübeln befestigt werden. Vor der Montage
der beauftragten Leistungen sind vorhandene Bauteile
anderer Firmen vor Verschmutzungen und
Beschädigungen zu schützen. Bei Beschädigungen haftet
der Auftragnehmer. Vor der Aufstellung
der Bauteile sind vom Auftragnehmer die verdeckten
Fußboden-, Wand- und Deckenflächen zu
säubern.

Die eventuelle Beseitigung von Transport- und
Montageschäden hat in Abstimmung mit der
Objektüberwachung zu erfolgen.

Es muss davon ausgegangen werden, dass alle Räume
gemessen werden müssen! Der
Auftragnehmer hat dem Architekten vor Beginn der
Arbeiten Detail- und Übersichtszeichnungen im
geeigneten Maßstab zur Genehmigung vorzulegen.

Bei Auftragserteilung sind dem Architekten gewünschte
Verbindungen, Beschläge o. ä. im Original
als Muster vorzulegen.

*Hinweis*
Farb- und / Materialkonzept:

Soweit nicht näher im LV beschrieben, alle Einbauten
HPL beschichtet, Farbe/Dekor nach Wahl des
AG bzw. des Architekten.

Oberflächenqualität/Farbtöne/Dessins
Alle Farbtöne und Dekore sind in der
Oberflächenqualität matt - und
desinfektionsmittelbeständig
anzubieten.

Festeinbauten Neben- und Arbeitsräumeräume EG - 3. OG

Fronten / Türen, Korpusse, Rückwände, Passblenden,
Verkleidungen
Deckenanschlussblenden und Sockel;
Weiß ähnlich NCS S 0500 N / RAL 9016, Oberfläche
feinmatt
Holzdekor Eiche-Optik natur, fein honigbraun gemasert
Kanten jeweils farbgleich oder Holzdekor

Arbeitsflächen:
Holzdekor Eiche-Optik natur, fein honigbraun gemasert
Kanten jeweils farbgleich oder Holzdekor

Folgende Akzentfarben kommen zum Einsatz (z.B.
Garderobenpaneele, Rückwände):

Salbeigrün ähnlich NCS S 3010-G10Y / RAL 6021;
Holzdekor Eiche-Optik natur, fein honigbraun gemasert
Kanten jeweils farbgleich oder Holzdekor

Kunstglaslaminat grau-grün, polymeres Verbundmaterial
in Glasoptik matt

Spritzschutzelemente Küchen / U+B- Räume /
Eingriffräume:
Holzdekor Eiche-Optik natur, fein honigbraun gemasert
Kanten jeweils farbgleich oder Holzdekor

Wandschutzelemente Acryl-Vinyl:
Weiß aähnlich RAL 9016 (EG / 1.OG)
Creme ähnlich NCS S1005-Y10R (2. / 3.OG)
Graugrün ähnlich NCS S4010-G30Y (2. / 3.OG)

Möbelstoff geschäumtes Vinyl unifarben mit
Ledermaserung, graugrün

#### Bereich 01.01 Festeinbauten Erdgeschoss

*Hinweis*

**01.01.10 Küchenzeile**
gem. Plan-Nr. WA-21
Grundriss, Ansicht Schemaschnitt
Abmessungen B x H x T = 3,50 x 150 x 60 cm
Raum Nr. 503

Die Schrankanlagen müssen einzeln gemessen und
maßlich an die baulichen Gegebenheiten angepasst
werden.

Schrankanlage bestehend aus (Beschr. v. li. n. re.):

1 St. Sockel, als Stellsockel ausgeführt, form- und
feuchtebeständig (Spanplatte V100), Oberfläche HPL
belegt mit umlaufender ABS Kante, Farbe gem. Material-
und Farbkonzept

1 St. Passblende frontbündig 5 cm breit

1 St. Umbauschrank für einen Kühlschrank mit
Gefrierfach,
eintürig, Aufschlagrichtung gemäß Zeichnung, einschl.
der
Fronttür mit Schleppmechanismus; der Kühlschrank ist
mitzuliefern inkl. allem Zubehör gem. Vorbemerkungen
und Folgeposition (01.20). Für die Belüftung ist
ausreichend
Platz einzuplanen, sowie notwendige Lüftungsgitter;

1 Arbeitsfläche 4 cm stark, BxT ca. 180 x 60 cm,
Ausführung
gem. Vorbemerkungen "Arbeitsplatten", Arbeitshöhe 90
cm (inkl. Sockel) mit Einbaubecken ohne Hahnloch für
den Einbau von oben B/T/H 54 x 44 x 20 cm
Ausführung gem. Vorbemerkungen.

Unterhalb der Arbeitsfläche:

1 Unterschrank B/T/H 60 x 60 x 86 cm (inkl. Sockel)
mit 1 Vollauszug für Abfallsammler, dahinter
Abfallbehälter
3-fach aus Kunststoff, Front grifflos, Betätigung mit
Fußpedal gem. Vorbemerkungen

1 Unterschrank B/T/H 60 x 60 x 86 cm (inkl. Sockel)
mit v.u.n.o.
2 Vollauszüge H=30 cm
1 Vollauszug H=16 cm einschl. Besteckeinsatz

1 Unterschrank B/T/H 60 x 60 x 86 cm (inkl. Sockel)
mit v.u.n.o.
2 Vollauszüge H=30 cm
1 Vollauszug H=16 cm

Oberhalb der Arbeitsfläche:

1 St. Wandschutz  VKS beschichtet, Farbe gem.
Materialkonzept und Zeichnung, bis zur Arbeitsfläche
geführt und versiegelt, unsichtbar befestigt, BxH ca
120 x
60 cm; Stoßfugen sind als Haarfugen auszubilden nach
Abstimmung mit dem Architekten.

Ausführung Material + Farben gem. Vorbemerkungen,
Legenden und Eintragungen auf den Zeichnungen.

Alle notwendigen Bohrungen, Versiegelungen etc. sind
mit
zu kalkulieren und einzuplanen. Befestigungen sind
unsichtbar auszuführen.

Gesamtes Möbel einschl. Sockel, Wandanschlüssen,
Griffen, Verleistungen usw. gem. Zeichnungen und Farb-
und Materialkonzept herstellen, liefern und montieren.
Menge: 1,000 St

**01.01.20 Kühlschrank mit Gefrierfach für zuvor beschriebene Schrankanlage**
Kühlschrank mit Gefrierfach
einbaufähig, vollintegrierbar, Schleppmechanismus,
Flachscharnier, Profitürdämpfung, mit Frische-Fach
und Gefrierfach mit Klappe;
mit Abtauautomatik und digitaler Temperaturregelung
Gerätemaße BxTxH = ca. 56 x 56 x 122 cm
Fassungsvermögen ca. 150l
Energieeffizienzklasse C, oder besser gem.
EU-Energielabel
2021.

Zulage für Kühlschrank mit Gefrierfach in zuvor
beschriebener Schrankanlage, inkl. Montage.

Fabrikatsangaben:

Hersteller:

'......................................................
..............'
(vom Bieter einzutragen)

Typ:

'......................................................
..............'
(vom Bieter einzutragen)
Menge: 1,000 St

#### Bereich 01.02 Festeinbauten 1. Obergeschoss

*Hinweis*

**01.02.10 Bank mit Ablagen Typ 1**
Bank 2-Sitzer + 1-Sitzer mit 2 Ablagen
gem. Plan-Nr. WA-16
Grundriss, Ansicht 1, Schemaschnitt
Abmessungen B x H x T = 285 x 46 / 99 x 61 cm
Raum Nr. 624

Die Bauteile müssen einzeln gemessen und maßlich an die
baulichen Gegebenheiten angepasst werden.

Bank bestehend aus (Beschr. v. li. n. re.):

Ansicht 3:
Metallunterkonstruktion 47,5 cm tief als
zurückspringender
Sockel ausgebildet, Verkleidungen der Ablagen,
Sitzflächen und
Rückenlehnen in Gipsfaserplatten nicht brennbar A2-s1,
d0
gem. DIN 13501-1 mit Laminatoberfläche im Verbund
zertifiziert, durchgefärbter Kern schwarz, Ausführung
Holzdekor
gem. Farb- und Materialkonzept bzw. Angabe Bauherr.

Breite der Sitzflächen von links nach rechts 75 / 140
cm,
Ablagen je 35 cm breit, die Rückenlehne ist um 10°
schräggestellt.

Ausführung Material + Farben gem. Vorbemerkungen,
Legenden und Eintragungen auf den Zeichnungen.

Alle notwendigen Bohrungen, Versiegelungen etc. sind
mit zu
kalkulieren und einzuplanen. Befestigungen sind
unsichtbar
auszuführen.

Gesamtes Bauteil einschl. Sockel, Wandanschlüssen,
Griffen,
Verleistungen usw. gem. Zeichnungen und Farb- und
Materialkonzept herstellen, liefern und montieren.
Menge: 1,000 St

**01.02.20 Bank mit Ablagen Typ 2**
Bank 2-Sitzer + 1-Sitzer mit 2 Ablagen
gem. Plan-Nr. WA-16
Grundriss, Ansicht 2, Schemaschnitt
Abmessungen B x H x T = 250 x 46 / 99 x 61 cm
Raum Nr. 624

Die Bauteile müssen einzeln gemessen und maßlich an die
baulichen Gegebenheiten angepasst werden.

Bank bestehend aus (Beschr. v. li. n. re.):

Ansicht 3:
Metallunterkonstruktion 47,5 cm tief als
zurückspringender
Sockel ausgebildet, Verkleidungen der Ablagen,
Sitzflächen und
Rückenlehnen in Gipsfaserplatten nicht brennbar A2-s1,
d0
gem. DIN 13501-1 mit Laminatoberfläche im Verbund
zertifiziert, durchgefärbter Kern schwarz, Ausführung
Holzdekor
gem. Farb- und Materialkonzept bzw. Angabe Bauherr.

Breite der Sitzflächen von links nach rechts 75 / 140
cm, Ablage
35 cm breit, die Rückenlehne ist um 10° schräggestellt.

Ausführung Material + Farben gem. Vorbemerkungen,
Legenden und Eintragungen auf den Zeichnungen.

Alle notwendigen Bohrungen, Versiegelungen etc. sind
mit zu
kalkulieren und einzuplanen. Befestigungen sind
unsichtbar
auszuführen.

Gesamtes Bauteil einschl. Sockel, Wandanschlüssen,
Griffen,
Verleistungen usw. gem. Zeichnungen und Farb- und
Materialkonzept herstellen, liefern und montieren.
Menge: 1,000 St

#### Bereich 01.03 Festeinbauten 2. / 3. Obergeschoss

*Hinweis*

**01.03.10 Küchenzeile**
gem. Plan-Nr. WA-07
Grundriss, Ansicht 2, 3, 4
Abmessungen B x H x T = 3,11 x 270 x 60 cm
Raum Nr. 701 / 801

Die Schrankanlagen müssen einzeln gemessen und
maßlich an die baulichen Gegebenheiten angepasst
werden.

Schrankanlage bestehend aus (Beschr. v. li. n. re.):

Ansicht 3:

1 St. Sockel, als Stellsockel ausgeführt, form- und
feuchtebeständig (Spanplatte V100), Oberfläche HPL
belegt mit umlaufender ABS Kante, Farbe gem. Material-
und Farbkonzept

1 Arbeitsfläche 4 cm stark, BxT ca. 213,5 / 241 x 60
cm,
Ausführung gem. Vorbemerkungen "Arbeitsplatten",
Arbeitshöhe 90,5 cm (inkl. Sockel) mit Einbaubecken
ohne
Hahnloch für den Einbau von oben B/T/H 54 x 44 x 20 cm
Ausführung gem. Vorbemerkungen.

Unterhalb der Arbeitsfläche:

1 Passblende frontbündig, ca. 31 cm breit

1 Unterschrank  B/T/H 30 x 60 x 86 cm (inkl. Sockel)
mit 1 Drehtür, H 76 cm einschließlich 2 Einlegeböden

1 Unterschrank B/T/H 60 x 60 x 86 cm (inkl. Sockel)
mit v.u.n.o.
1 Vollauszug H=25 cm
1 Vollauszug H=17 cm
2 Vollauszüge H=17 cm einschl. Besteckeinsatz

1 Unterschrank B/T/H 60 x 60 x 86 cm (inkl. Sockel)
mit 1 Vollauszug für Abfallsammler, dahinter
Abfallbehälter
3-fach aus Kunststoff, Front grifflos, Betätigung mit
Fußpedal gem. Vorbemerkungen

1 Unterschrank B/T/H 60 x 60 x 86 cm (inkl. Sockel) für
Geschirrspüler mit reversiblem Sockel; der
Geschirrspüler ist
mitzuliefern inkl. Front und allem Zubehör gem.
Vorbemerkungen und Folgeposition

Oberhalb der Arbeitsfläche:

1 St. Wandschutz aus VKS HPL beschichtet, Farbe gem.
Materialkonzept und Zeichnung, bis zur Arbeitsfläche
geführt und versiegelt, unsichtbar befestigt, über Eck
geführt, BxH ca 210 / 60 x 60 cm; Stoßfugen sind als
Haarfugen auszubilden nach Abstimmung mit dem
Architekten.

1 St. Passblende frontbündig mit Oberschränken, ca.
18,5cm breit

1 St. offenes Regal B/T/H 30 x 35 x 64,5 cm mit einem
Boden auf Reihenlochbohrung, die Rückwand in
Holzdekor

2 St. Oberschrank B/T/H 60 x 35 x 64,5 cm, eintürig,
Aufschlagrichtung gem. Zeichnung, nicht abschließbar,
mit einem Boden.

1 St. Oberschrank für Mikrowelle B/T/H 60 x 35 x 64,5
cm,
das, die Mikrowelle ist mitzuliefern inkl. Front und
allem
Zubehör gem. Vorbemerkungen und Folgeposition. Die
Blende oberhalb ist reversibel auszuführen zur Prüfung
der
bauseits vorhandenen Elektroinstallationen.

Der Unterboden der Oberschränke und des Regals  ist
aufgedoppelt und mit einer LED-Lichtleiste inkl.
Leuchtmittel, mit reversibler Acrylabdeckung
ausgestattet,
es ist für einen gleichmäßige Ausleuchtung zu sorgen.
Die Leistung umfasst die Lieferung aller erforderlichen
Einfräsungen und notwendigen Abdeckungen sowie die
anschlussfertige Montage der LED-Elemente. Eine
Revision
zur Prüfung der Anschüsse / Steckdosen im Bereich der
oberen Blende oder des Schrankoberbodens ist
einzuplanen.

Rechts anschließend:
1 St. Hochschrank, BxTxH 60 x 60 x 215 cm (inkl.
Sockel), mit
v.u.n.o.

1 St. Blende frontbündig

1 St. Umbauschrank für einen Kühlschrank mit
Gefrierfach,
eintürig, Aufschlagrichtung gemäß Zeichnung, einschl.
der
Fronttür mit Schleppmechanismus; der Kühlschrank ist
mitzuliefern inkl. allem Zubehör gem. Vorbemerkungen
und Folgeposition. Für die Belüftung ist ausreichend
Platz
einzuplanen, sowie notwendige Lüftungsgitter;

1 St. Schrank B/T/H 60 x 60 x 64,5 cm eintürig,
Aufschlagrichtung gem. Zeichnung, nicht abschließbar,
mit einem Boden.

1 St. Passleiste, ca. 10 cm breit, frontbündig,

1 St. Deckenanschlussblende über die Breite und Tiefe
des
Hochschrankes und der Oberschränke, H ca. 55 cm

Ausführung Material + Farben gem. Vorbemerkungen,
Legenden und Eintragungen auf den Zeichnungen.

Alle notwendigen Bohrungen, Versiegelungen etc. sind
mit
zu kalkulieren und einzuplanen. Befestigungen sind
unsichtbar auszuführen.

Gesamtes Möbel einschl. Sockel, Wandanschlüssen,
Griffen, Verleistungen usw. gem. Zeichnungen und Farb-
und Materialkonzept herstellen, liefern und montieren.
Menge: 2,000 St

**01.03.20 Kühlschrank mit Gefrierfach für zuvor beschriebene Küchenzeile**
Kühlschrank mit Gefrierfach
einbaufähig, vollintegrierbar, Schleppmechanismus,
Flachscharnier, Profitürdämpfung, mit Frische-Fach
und Gefrierfach mit Klappe;
mit Abtauautomatik und digitaler Temperaturregelung
Gerätemaße BxTxH = ca. 56 x 56 x 122 cm
Fassungsvermögen ca. 150l
Energieeffizienzklasse C, oder besser gem.
EU-Energielabel
2021.

Zulage für Kühlschrank mit Gefrierfach in zuvor
beschriebener Schrankanlage, inkl. Montage.

Fabrikatsangaben:

Hersteller:

'......................................................
..............'
(vom Bieter einzutragen)

Typ:

'......................................................
..............'
(vom Bieter einzutragen)
Menge: 2,000 St

**01.03.30 Geschirrspüler für zuvor beschriebene Küchenzeile**
Geschirrspüler
geeignet für 60 cm breite Unterschränke,
vollintegrierbares Design, sichtbare Elemente in
Edelstahl,
Möbelblende gem. Schrankanlage.
Energieeffizienzklasse C oder besser, gem.
Energieeffizienzklasse 2021; Oberkorb
höhenverstellbar

Zulage für Geschirrspüler in zuvor beschriebener
Schrankanlage, inkl. Montage.

Fabrikatsangaben:

Hersteller:

'......................................................
..............'
(vom Bieter einzutragen)

Typ:

'......................................................
..............'
(vom Bieter einzutragen)
Menge: 2,000 St

**01.03.40 Schrankanlage mit Wertfächern**
gem. Plan-Nr. WA-07
Grundriss, Ansicht 1, 2
Abmessungen B x H x T = 119,5 x 215 / 270 x 45 cm
Raum Nr. 701 / 801

Die Schrankanlagen müssen einzeln gemessen und
maßlich an die baulichen Gegebenheiten angepasst
werden.

Schrankanlage bestehend aus (Beschr. v. li. n. re.):

Ansicht 2:

1 St Sockel, als Stellsockel ausgeführt, form- und
feuchtebeständig (Spanplatte V100), Oberfläche HPL
belegt mit umlaufender ABS-Kante. Material gem. Farb-
und Materialkonzept

1 Passblende frontbündig 5 cm breit

3 St. Hochschrank B/T/H 38 x 42 x 215 cm (inkl.
Sockel), mit
4 Wertfächern 38cm hoch und einem Auszug für
Getränkekisten 53 cm hoch, Aufschlagrichtung gem.
Zeichnung, abschließbar mit Münzschlössern gem.
Vorbemerkungen

1 St. Endseite 215 cm hoch

1 St. Deckenanschlussblende über die gesamte Breite und
Tiefe des Schrankes.

Ausführung Material + Farben gem. Vorbemerkungen,
Legenden und Eintragungen auf den Zeichnungen.

Alle notwendigen Bohrungen, Versiegelungen etc. sind
mit
zu kalkulieren und einzuplanen. Befestigungen sind
unsichtbar auszuführen.

Gesamte Schrankanlage einschl. Sockel,
Wandanschlüssen,Griffen, Verleistungen usw. gem.
Zeichnungen und Farb- und Materialkonzept herstellen,
liefern und komplett montieren.
Menge: 2,000 St

*Hinweis*

**01.03.50 Stützpunkt R702 /R802**
gem. Plan-Nr. WA-06
Grundriss, Ansicht 3, 4,
Abmessungen B x H x T = 361 x 76 / 113 x 100 cm
Raum Nr. 702 / 802

Die Möbel müssen einzeln gemessen und maßlich an die
baulichen Gegebenheiten angepasst werden.

HINWEIS: alle sichtbaren Eckverbindungen an der Theke
sind auf Gehrung zu arbeiten. In der Gehrung kommt ein
ABS-Keder zur Ausführung.

Stützpunkt bestehend aus (Beschr. v. li. n. re.)

Ansicht 3:

1 St. Endseite 4 cm stark, auf Gehrung verbunden mit
Arbeitsplatte

1 St. Sockel als Stellsockel ausgeführt, form- und
feuchtebeständig (Spanplatte V100); Oberfläche HPL
belegt mit umlaufender ABS-Kante.
Material gem. Farb- und Materialkonzept, gesamte
Abwicklung Abmessungen ca. B/H = 357 cm x 10 cm, Tiefe
gem, Container und Kabelkanal

1 St. Schreibtisch- / Arbeitsplatte. HPL beschichtete
Spanplatte 40 mm stark (gem. Vorbemerkungen)
Holz-Dekor. Ober- und Unterseite im gleichen Dekor;
ABS-Kanten leicht gefast, farbgleich zur
Tischoberfläche;
Arbeitsplatte verdeckt verbunden. Es sind pro
Arbeitsplatz
3 Kabelauslässe gem. Vorbemerkungen einzuplanen,
Position nach Angabe Bauherr

oberhalb der Arbeitsplatte (v.l.n.r.):

1 St. Fach B = 53,5 cm, T = 27 cm für Formularablagen,
für
liegende und stehende Formulare (DIN A4). Die
Fachböden der horizontale Formularablagen sind ca. 10
mm stark und auf Lochreihe höhenverstellbar;
alle Kanten der Formularablagen sind mit ABS Kante
farbgleich zum Aufbau und den Fachböden zu versehen;
Anzahl der Fächer gem. Zeichnung (5 liegend, 2
stehend);

1 St. Wandverkleidung in 19 mm Spanplatte,  HPL
beschichtet,
B x H ca. 267 x 39 cm; Dekor oder Farbe gem. Farb- und
Materialkonzept bzw. n. Wahl d. AG; Befestigung
unsichtbar. Zwischen Mauerwerkswand und Verkleidung
ist generell eine Dampfsperre vorzusehen. Fugen zur
Wand
und zur Wandverkleidung sind zu versiegeln.
Im Bereich des Innenfensters mit Abkantung zur
Abdeckung der Fensterbrüstung

1 St. Fach B = 40,5 cm, T = 27 cm  für
Formularablagen, für
liegende Formulare (DIN A4). Die Fachböden der
horizontale Formularablagen sind ca. 10 mm stark  und
auf
Lochreihe höhenverstellbar; alle Kanten der
Formularablagen sind mit ABS Kante farbgleich zum
Aufbau und den Fachböden zu versehen: Anzahl der
Fächer gem. Zeichnung (5 liegend);

unterhalb der Arbeitsplatte (v.l.n.r.):

1 St. Unterschrank BxTxH 50 cm x 81,5 cm x 72 cm
(inkl. Sockel) mit offenem Fach und Boden
höhenverstellbar, zur Aufnahme von Rechner und USV

1 St. Kabelkanal, BxTxH 115 cm x 18 cm x 72 cm (inkl.
Sockel); im oberen Bereich mit Türen zur Revision, 30
cm,
hoch, darunter Fach für Kabelkanal  mit reversibler
Abdeckung.

1 St. Unterschrank BxTxH 36,5 cm x 81,5 cm x 72 cm
(inkl.
Sockel) mit 4 Schubladen 15,5 cm hoch, 55 cm tief,

1 St. Kabelkanal, BxTxH 115 cm x 18 cm x 72 cm (inkl.
Sockel); im oberen Bereich mit Türen zur Revision, 30
cm,
hoch, darunter Fach für Kabelkanal  mit reversibler
Abdeckung.

1 St. Unterschrank BxTxH 36,5 cm x 81,5 cm x 72 cm
(inkl.
Sockel) mit 4 Schubladen 15,5 cm hoch, 55 cm tief,

1 St. Passblende frontbündig

Ausführung Material + Farben gem. Vorbemerkungen,
Legenden und Eintragungen auf den Zeichnungen.

Alle notwendigen Bohrungen, Versiegelungen etc. sind
mit
zu kalkulieren und einzuplanen. Befestigungen sind
unsichtbar auszuführen.

Gesamtes Möbel einschl. Sockel, Wandanschlüssen,
Griffen, Verleistungen usw. gem. Zeichnungen und Farb-
und Materialkonzept herstellen, liefern und montieren.
Menge: 2,000 St

**01.03.60 Sideboard / Druckertisch**
gem. Plan-Nr. WA-06
Grundriss, Ansicht 1, 4, Schemaschnitt
Abmessungen B x H x T = 301 x 76 x 66 cm
Raum Nr. 702 / 802

Die Möbel müssen einzeln gemessen und maßlich an die
baulichen Gegebenheiten angepasst werden.

HINWEIS: alle sichtbaren Eckverbindungen am Möbel sind
auf Gehrung zu arbeiten. In der Gehrung kommt ein
ABS-Keder zur Ausführung.

Sideboard bestehend aus (Beschr. v. li. n. re.):

Ansicht 1:

1 St. Sockel als Stellsockel ausgeführt, form- und
feuchtebeständig (Spanplatte V100); Oberfläche HPL
belegt mit umlaufender ABS-Kante.
Material gem. Farb- und Materialkonzept, gesamte
Abwicklung Abmessungen ca. B/H = 297 cm x 10 cm, Tiefe
gem, Container und Kabelkanal

1 St. Arbeitsplatte. HPL beschichtete Spanplatte 40 mm
stark (gem. Vorbemerkungen) Holz-Dekor . Ober- und
Unterseite im gleichen Dekor; ABS-Kanten leicht gefast,
farbgleich zur Oberfläche: Arbeitsplatte verdeckt
verbunden.
Es sind 3 Kabelauslässe gem. Vorbemerkungen
einzuplanen, Position nach Angabe Bauherr.

unterhalb der Arbeitsplatte (v.l.n.r.):

1 St. Passblende

2 St. Unterschrank BxTxH 75 cm x 60 cm x 72 cm
(inkl. Sockel) mit 2 Drehtüren abschließbar,
Aufschlagrichtung gem. Zeichnung, mit 1 Boden auf
Lochreihe

1St. Sammelcontainer für Datenmüll rollbar (siehe
Detailansicht)
BxTxH 60 cm x 40 cm x 65 cm (inkl. Rollen) mit 1
Drehtür
abschließbar, Aufschlagrichtung gem. Zeichnung, die Tür
mit Einwurf für Papier; einschl. Abfallbehälter
Kunststoff.

1 St. Kabelkanal, BxTxH 137,5 cm x 18 cm x 72 cm (inkl.
Sockel); im oberen Bereich mit Türen zur Revision, 30
cm,
hoch, darunter Fach für Kabelkanal mit reversibler
Abdeckung.

1 St. Endseite 4 cm stark, auf Gehrung mit
Arbeitsplatte
verbunden

Ausführung Material + Farben gem. Vorbemerkungen,
Legenden und Eintragungen auf den Zeichnungen.

Alle notwendigen Bohrungen, Versiegelungen etc. sind
mit
zu kalkulieren und einzuplanen. Befestigungen sind
unsichtbar auszuführen.

Gesamtes Möbel einschl. Sockel, Wandanschlüssen,
Griffen, Verleistungen usw. gem. Zeichnungen und Farb-
und Materialkonzept herstellen, liefern und montieren.
Menge: 2,000 St

**01.03.70 Sideboard**
gem. Plan-Nr. WA-06
Grundriss, Ansicht 1, 2,
Abmessungen B x H x T = 114 x 98 x 48 cm
Raum Nr. 702 / 802

Die Möbel müssen einzeln gemessen und maßlich an die
baulichen Gegebenheiten angepasst werden.

Sideboard bestehend aus (Beschr. v. li. n. re.)

Ansicht 2:

1 St. Sockel, als Stellsockel ausgeführt, form- und
feuchtebeständig (Spanplatte V100), Oberfläche HPL
belegt mit umlaufender ABS Kante, Farbe gem. Material-
und Farbkonzept.

1 St. Deckplatte B/T/H 114 x 28 x 2 cm, Ausführung
Holzdekor, darunter

1 St. Passblende

1 St. Schrank B/T/H 55 x 48 x 96 cm (inkl. Sockel)
zweitürig, Aufschlagrichtung gem. Zeichnung, nicht
abschließbar, einschl. 1 Einlegeboden.

Ausführung Material + Farben gem. Vorbemerkungen,
Legenden und Eintragungen auf den Zeichnungen.

Alle notwendigen Bohrungen, Versiegelungen etc. sind
mit
zu kalkulieren und einzuplanen. Befestigungen sind
unsichtbar auszuführen.

Gesamtes Möbel einschl. Sockel, Wandanschlüssen,
Griffen, Verleistungen usw. gem. Zeichnungen und Farb-
und Materialkonzept herstellen, liefern und montieren.
Menge: 2,000 St

*Hinweis*

**01.03.80 Küchenzeile**
gem. Plan-Nr. WA-12
Grundriss, Ansicht 1, 2, 4
Abmessungen B x H x T = 476,5 x 60 x 250 cm
Raum Nr. 717 / 817

Die Schrankanlagen müssen einzeln gemessen und
maßlich an die baulichen Gegebenheiten angepasst
werden.

Schrankanlage bestehend aus (Beschr. v. li. n. re.):

Ansicht 1:

1 St. Sockel, als Stellsockel ausgeführt, form- und
feuchtebeständig (Spanplatte V100), Oberfläche HPL
belegt mit umlaufender ABS Kante, Farbe gem. Material-
und Farbkonzept

1 Arbeitsfläche 4 cm stark, BxT ca. 356,5 x 60 cm,
Ausführung gem. Vorbemerkungen "Arbeitsplatten",
Arbeitshöhe 90 cm (inkl. Sockel) mit Einbaubecken ohne
Hahnloch für den Einbau von oben B/T/H 54 x 44 x 20 cm
Ausführung gem. Vorbemerkungen.

Unterhalb der Arbeitsfläche:

1 St. Passleiste frontbündig

1 Unterschrank B/T/H 60 x 60 x 86 cm (inkl. Sockel)
mit 1 Vollauszug für Abfallsammler, dahinter
Abfallbehälter
2-fach aus Kunststoff, Front grifflos, Betätigung mit
Fußpedal gem. Vorbemerkungen

1 Unterschrank  B/T/H 45 x 60 x 86 cm (inkl. Sockel)
mit 1 Drehtür, H 76 cm einschließlich 2 Einlegeböden

1 Unterschrank B/T/H 60 x 60 x 86 cm (inkl. Sockel)
mit v.u.n.o.
1 Vollauszug H=25 cm
1 Vollauszug H=17 cm
2 Vollauszüge H=17 cm einschl. Besteckeinsatz

3 Unterschrank B/T/H 60 x 60 x 86 cm (inkl. Sockel)
mit 1 Drehtür, H 76 cm einschließlich 2 Einlegeböden

Oberhalb der Arbeitsfläche:

1 St. Wandschutz aus VKS HPL beschichtet, Farbe gem.
Materialkonzept und Zeichnung, bis zur Arbeitsfläche
geführt und versiegelt, unsichtbar befestigt, BxH ca
356,5 /
60 x 60 cm (Gesamtlänge 416,5 cm); Stoßfugen sind als
Haarfugen auszubilden nach Abstimmung mit dem
Architekten.

4 St. Oberschrank B/T/H 60 x 35 x 66 cm, eintürig,
Aufschlagrichtung gem. Zeichnung, nicht abschließbar,
mit einem Boden.

Der Unterboden der Oberschränke ist aufgedoppelt und
mit einer LED-Lichtleiste inkl. Leuchtmittel, mit
reversibler
Acrylabdeckung ausgestattet, es ist für einen
gleichmäßige Ausleuchtung zu sorgen.
Die Leistung umfasst die Lieferung aller erforderlichen
Einfräsungen und notwendigen Abdeckungen sowie die
anschlussfertige Montage der LED-Elemente. Eine
Revision
zur Prüfung der Anschüsse / Steckdosen im Bereich der
oberen Blende oder des Schrankoberbodens ist
einzuplanen.

Rechts anschließend:
1 St. Hochschrank, BxTxH 60 x 60 x 188,5 cm (inkl.
Sockel),
als Umbauschrank für einen Kühlschrank ohne
Gefrierfach,
eintürig, Aufschlagrichtung gemäß Zeichnung, einschl.
der
Fronttür mit Schleppmechanismus; der Kühlschrank ist
mitzuliefern inkl. allem Zubehör gem. Vorbemerkungen
und Folgeposition. Oberhalb Blende demontierbar ca. 29
cm hoch. Für die Belüftung ist ausreichend Platz
einzuplanen, sowie notwendige Lüftungsgitter;

1 St. Schrank B/T/H 45 x 60 x 216 cm eintürig,
Aufschlagrichtung gem. Zeichnung, nicht abschließbar,
mit 5 Böden auf Lochreihe.

1 St. Passleiste, frontbündig,

1 St. Deckenanschlussblende über die Breite und Tiefe
des
Hochschrankes und der Oberschränke, H ca. 35 cm

Ausführung Material + Farben gem. Vorbemerkungen,
Legenden und Eintragungen auf den Zeichnungen.

Alle notwendigen Bohrungen, Versiegelungen etc. sind
mit
zu kalkulieren und einzuplanen. Befestigungen sind
unsichtbar auszuführen.

Gesamtes Möbel einschl. Sockel, Wandanschlüssen,
Griffen, Verleistungen usw. gem. Zeichnungen und Farb-
und Materialkonzept herstellen, liefern und montieren.
Menge: 2,000 St

**01.03.90 Kühlschrank für zuvor beschriebene Küchenzeile**
Kühlschrank einbaufähig, vollintegrierbar,
Schleppmechanismus,
Flachscharnier, Profitürdämpfung, mit Frische-Fächer
und Glasböden höhenverstellbar
mit Abtauautomatik und digitaler Temperaturregelung
Gerätemaße BxTxH = ca. 56 x 56 x 178 cm
Fassungsvermögen gesamt ca. 294l
Geräuschpegel 32dB oder besser
Energieeffizienzklasse C, oder besser gem.
EU-Energielabel
2021.

Zulage für Kühlschrank in zuvor beschriebener
Schrankanlage, inkl. Montage.

Fabrikatsangaben:

Hersteller:

'......................................................
..............'
(vom Bieter einzutragen)

Typ:

'......................................................
..............'
(vom Bieter einzutragen)
Menge: 2,000 St

*Hinweis*

**01.03.100 Schrankanlage Lager 3 Typ 1**
gem. Plan-Nr.: WA-13
Grundriss, Ansicht 1, 2
Abmessungen B x H x T = 476,5 x 215 / 250 x 60 cm
(inkl.
Sockel und Blenden)
Raum Nr. 716 / 816

Die Schrankanlagen müssen einzeln gemessen und
maßlich an die baulichen Gegebenheiten angepasst
werden.

Schrankanlage bestehend aus (Beschr. v. li. n. re.):

Ansicht 1 / 2

1 St Sockel, als Stellsockel ausgeführt, form- und
feuchtebeständig (Spanplatte V100), Oberfläche HPL
belegt mit umlaufender ABS-Kante. Material gem. Farb-
und Materialkonzept

1 St. Passleiste frontbündig

7 St. Hochschrank B/T/H 60 x 60 x 215 cm (inkl.
Sockel),
eintürig, Aufschlagrichtung gem. Zeichnung, nicht
abschließbar, einschl. 5 Böden auf Lochreihe gem
Vorbemerkungen

1 St. Passleiste frontbündig

1 St. Deckenanschlussblende über die Breite der
Schrankanlage.

Ausführung Material + Farben gem. Vorbemerkungen,
Legenden und Eintragungen auf den Zeichnungen.

Alle notwendigen Bohrungen, Versiegelungen etc. sind
mit
zu kalkulieren und einzuplanen. Befestigungen sind
unsichtbar auszuführen.

Gesamte Schrankanlage einschl. Sockel,
Wandanschlüssen, Griffen, Verleistungen usw. gem.
Zeichnungen und Farb- und Materialkonzept herstellen,
liefern und komplett montieren.
Menge: 2,000 St

**01.03.110 Schrankanlage Lager 3 Typ 2**
gem. Plan-Nr.: WA-13
Grundriss, Ansicht 2, 3
Abmessungen B x H x T = 476,5 x 215 / 250 x 60 cm
(inkl.
Sockel und Blenden)
Raum Nr. 716 / 816

Die Schrankanlagen müssen einzeln gemessen und
maßlich an die baulichen Gegebenheiten angepasst
werden.

Schrankanlage bestehend aus (Beschr. v. li. n. re.):

Ansicht 3 / 2

1 St Sockel, als Stellsockel ausgeführt, form- und
feuchtebeständig (Spanplatte V100), Oberfläche HPL
belegt mit umlaufender ABS-Kante. Material gem. Farb-
und Materialkonzept

1 St. Passleiste frontbündig

2 St. Hochschrank B/T/H 60 x 60 x 215 cm (inkl.
Sockel),
eintürig, Aufschlagrichtung gem. Zeichnung, nicht
abschließbar, einschl. 5 Böden auf Lochreihe gem
Vorbemerkungen

3 St. Hängeschrank B/T/H 60 x 60 x 55 cm, eintürig,
Aufschlagrichtung gem. Zeichnung, nicht abschließbar.
Die Befestigung / Aufhängung der Schränke ist so zu
konstruieren, dass die zulässige Konsollast entspr.
DIN 18183
an der bauseits gestellten Trockenbaukonstruktion nicht
überschritten wird. Bei Bedarf sind Konsolen an den
seitlich
angrenzenden Hohschränken anzubringen und
geeignetes Befestigungsmaterial zu verwenden.

2 St. Hochschrank B/T/H 60 x 60 x 215 cm (inkl.
Sockel),
eintürig, Aufschlagrichtung gem. Zeichnung, nicht
abschließbar, einschl. 5 Böden auf Lochreihe gem
Vorbemerkungen

1 St. Passleiste frontbündig

1 St. Deckenanschlussblende über die Breite der
Schrankanlage.

Ausführung Material + Farben gem. Vorbemerkungen,
Legenden und Eintragungen auf den Zeichnungen.

Alle notwendigen Bohrungen, Versiegelungen etc. sind
mit
zu kalkulieren und einzuplanen. Befestigungen sind
unsichtbar auszuführen.

Gesamte Schrankanlage einschl. Sockel,
Wandanschlüssen, Griffen, Verleistungen usw. gem.
Zeichnungen und Farb- und Materialkonzept herstellen,
liefern und komplett montieren.
Menge: 2,000 St

*Hinweis*

**01.03.120 Sideboard wandhängend**
gem. Plan-Nr.: WA-15
Grundriss, Ansicht 1 - 2
Abmessungen B x H x T = 148 x 40 x 40 cm
Raum Nr. 703 / 803

Die Möbel müssen einzeln gemessen und maßlich an die
baulichen Gegebenheiten angepasst werden.

Sideboard bestehend aus (Beschr. v. li. n. re.)

Ansicht 2:

1 St. Korpus B/T/H 148 x 40 x 40 cm, als umlaufender
Rahmen, Ecken auf Gehrung ausgebildet, ausgestattet
mit
1 St. Schrank B/T/H 36 x 36 x 40 cm, eintürig,
Aufschlagrichtung gem. Zeichnung, nicht abschließbar,
1 St. offenes Fach, B 72 cm,
1 St. Schrank mit 2 Schubkästen 18 cm hoch

Ausführung Material + Farben gem. Vorbemerkungen,
Legenden und Eintragungen auf den Zeichnungen.

Alle notwendigen Bohrungen, Versiegelungen etc. sind
mit
zu kalkulieren und einzuplanen. Befestigungen sind
unsichtbar auszuführen.

Gesamtes Möbel einschl. Sockel, Wandanschlüssen,
Griffen, Verleistungen usw. gem. Zeichnungen und Farb-
und Materialkonzept herstellen, liefern und montieren.
Menge: 2,000 St

*Hinweis*

**01.03.130 Patientenschrank**
Patientenschrank
gem. Plan-Nr. WA-09
Grundriss, Ansicht 1, 2, Schnitte, Ansicht Einteilung
Abmessungen B x H x T = 154 x 285 x 60 cm
Raum Nr.
704 - 706 / 804 - 806

Die Schrankanlagen müssen einzeln gemessen und
maßlich an die baulichen Gegebenheiten angepasst
werden.

Schrankanlage bestehend aus (Beschr. v. li. n. re.):

Ansicht 1 / Schnitt 1,2, Einteilung Pat.-Schrank:

1 St Sockel, als Stellsockel ausgeführt, form- und
feuchtebeständig (Spanplatte V100), Oberfläche HPL
belegt mit umlaufender ABS-Kante. Material gem. Farb-
und Materialkonzept

1 St. Passblende 34cm breit, frontbündig

1 St. Hochschrank B/T/H  60 x 60 x 215 cm (inkl.
Sockel),
eintürig, Aufschlagrichtung gem. Zeichnung,
abschließbar,
ausgestattet von oben nach unten mit

1 Fach B/H 60 x 56 cm mit einem Boden höhenverstellbar,
der Unterboden ist aufgedoppelt und mit einer LED-
Lichtleiste inkl. Leuchtmittel, mit reversibler
Acrylabdeckung ausgestattet, es ist für einen gleichmäßige Ausleuchtung zu sorgen.
Die Leistung umfasst die Lieferung aller erforderlichen
Einfräsungen und notwendigen Abdeckungen sowie die
anschlussfertige Montage der LED-Elemente. Eine
Revision
zur Prüfung der Anschüsse / Steckdosen im Bereich des
Oberboden oder der oberen Blende ist einzuplanen.
1 Fach B/H 60 x 141 cm, mit Kleiderstange, der Schrankboden ist ausgestattet als Kofferrost, Material: auf
ca. 3
cm Abstand eingenutetet Aluminiumprofile / Trittstopp-
Profil gerundet.

1 St. Hochschrank B/T/H  60 x 60 x 215 cm (inkl.
Sockel),
mehrteilig, Aufschlagrichtung gem. Zeichnung, in Teilen
abschließbar, ausgestattet von oben nach unten mit

1 Fach B/H 60 x 47,5 cm
1 Fach für Tresor (gem. Folgeposition) B/H 60 x 21,5
cm mit
eingerückter Rückwand, der Unterboden ist aufgedoppelt
und mit einem LED-Einbauspot inkl. Leuchtmittel, mit
reversibler Abdeckung ausgestattet. Die Leistung
umfasst
die Lieferung aller erforderlichen Einfräsungen und
notwendigen Abdeckungen sowie die anschlussfertige
Montage der LED-Elemente. Eine Revision
zur Prüfung der Anschlüsse / Steckdosen im Bereich der
oberen Blende oder des Oberbodens ist einzuplanen.
1 offenes Dekofach, ca. 29 cm tief, Rück- und
Seitenwand
in Kunstglaslaminat gem. Vorbemerkungen, die rückseitig
verbleibende Tiefe ist bettseitig mit einer Blende
ausgestattet, in der bauseits Elt-Installationen gem.
Zeichnung paltziert werden
1 Vollauszug 17,5 cm hoch
1 Vollauszug für Minibar (gem. Folgeposition) B/H 60 x
46
cm die Minibar ist mitzuliefern inkl. Front und allem
Zubehör
gem. Vorbemerkungen und Folgeposition;

Türen und Schubkasten mit Muschelgriff eckig,
Ausführung
Zinkdruckguss matt schwarz, B x H x T 15,4 x 4,5 x 1,5
cm zur
Montage an der Kante der Fronten.

Passblende und Hochschränke mit Sockelbeleuchtung als
eingenutetes LED-Profil, inkl. Leuchtmittel, mit
reversibler
Acrylabdeckung, es ist für einen gleichmäßige
Ausleuchtung zu sorgen.
Die Leistung umfasst die Lieferung aller erforderlichen
Einfräsungen und notwendigen Abdeckungen sowie die
anschlussfertige Montage der LED-Elemente. Eine
Revision
zur Prüfung der Anschlüsse / Steckdosen im Bereich der
oberen Blende oder des Oberbodens ist einzuplanen.

1 St. Deckenanschlussblende zweiseitig über die Breite
und
Tiefe des Schrankes.

Fabrikatsangaben gültig auch für die nachfolgenden
baugleichen Positionen (Pos. 190, 250, 360):

LED- Lichtleisten Hersteller:

'......................................................
..............'
(vom Bieter einzutragen)

Typ:

'......................................................
..............'
(vom Bieter einzutragen)

LED- Einbauleuchte Hersteller:

'......................................................
..............'
(vom Bieter einzutragen)

Typ:

'......................................................
..............'
(vom Bieter einzutragen)

Muschelgriff Hersteller:

'......................................................
..............'
(vom Bieter einzutragen)

Typ:

'......................................................
..............'
(vom Bieter einzutragen)

Kunstglaslaminat Hersteller:

'......................................................
..............'
(vom Bieter einzutragen)

Typ:

'......................................................
..............'
(vom Bieter einzutragen)

Ausführung Material + Farben gem. Vorbemerkungen,
Legenden und Eintragungen auf den Zeichnungen.

Alle notwendigen Bohrungen, Versiegelungen etc. sind
mit
zu kalkulieren und einzuplanen. Befestigungen sind
unsichtbar auszuführen.

Gesamtes Möbel einschl. Sockel, Wandanschlüssen,
Griffen, Verleistungen usw. gem. Zeichnungen und Farb-
und Materialkonzept herstellen, liefern und montieren.
Menge: 6,000 St

**01.03.140 Rückwand Versorgungseinheit**
Rückwand Versorgungseinheit
gem. Plan-Nr. WA-09
Grundriss, Ansicht 1, 2,
Abmessungen B x H x T = 194,5 x 244 x 2 cm
Raum Nr.
704 - 706 / 804 - 806

Die Bauteile müssen einzeln gemessen und maßlich an die
baulichen Gegebenheiten angepasst werden.

Bettenpanel bestehend aus (Beschr. v. u. n. o.):

Ansicht 1:

Rammschutz bestehend aus verdeckt montierter
Grundplatte, verbleibende Sichtfläche B x H 180,4 x 240
cm, Plattenstoß nach Abstimmung mit dem Architekten,
belegt HPL gem. Farb- und Materialkonzept.

Die Montage erfolgt vor dem Einbau der  Versorgungsschienen (Schyns) in Abstimmung mit dem Elektriker.

Ausführung Material + Farben gem. Vorbemerkungen,
Legenden und Eintragungen auf den Zeichnungen.

Alle notwendigen Bohrungen, Versiegelungen etc. sind
mit
zu kalkulieren und einzuplanen. Befestigungen sind
unsichtbar auszuführen.

Gesamtes Möbel einschl. Sockel, Wandanschlüssen,
Griffen, Verleistungen usw. gem. Zeichnungen und Farb-
und Materialkonzept herstellen, liefern und montieren.
Menge: 6,000 St

**01.03.150 Regalböden**
Regal
gem. Plan-Nr. WA-09
Grundriss, Ansicht 1,
Abmessungen B x H x T = 42 x 2,2 x 12 cm
Raum Nr.
704 - 706 / 804 - 806

Die Bauteile müssen einzeln gemessen und maßlich an die
baulichen Gegebenheiten angepasst werden.

Regal bestehend aus (Beschr. v. li. n. re.):

Ansicht 1:

2 St. Böden wandmontiert, HPL beschichtete Spanplatte
22 mm stark (gem. Vorbemerkungen) Uni-Dekor, Ober-
und Unterseite im gleichen Dekor; ABS-Kanten leicht
gefast, farbgleich zur Oberfläche, montiert mit
Tablarträger zum verdeckten Einbau an GK-Trennwand
oder STB-Wand mit Holzgewinde und Rahmendübel,
Tragbolzen mit Exzenterhülse.

Ausführung Material + Farben gem. Vorbemerkungen,
Legenden und Eintragungen auf den Zeichnungen.

Alle notwendigen Bohrungen, Versiegelungen etc. sind
mit
zu kalkulieren und einzuplanen. Befestigungen sind
unsichtbar auszuführen.

Gesamtes Möbel einschl. Sockel, Wandanschlüssen,
Griffen, Verleistungen usw. gem. Zeichnungen und Farb-
und Materialkonzept herstellen, liefern und montieren.
Menge: 6,000 St

**01.03.160 Wandverkleidung mit TV-Nische, Regal und Klapptisch**
Wandverkleidung mit TV-Nische, Regal und Klapptisch
gem. Plan-Nr. WA-09
Grundriss, Ansicht 3,
Abmessungen B x H x T = 320,5 x 285 x 17,5 cm
Raum Nr.
704 - 706 / 804 - 806

Die Bauteile müssen einzeln gemessen und maßlich an die
baulichen Gegebenheiten angepasst werden.

Wandverkleidung bestehend aus (Beschr. v. li. n. re.):

Ansicht 3, 4:

1 St. Verkleidung mehrteilig B x T x H 80,5 x 4 x 285
cm
Ausführung Uni- und Holzdekor gem. Materialkonzept,
bestehend aus Sockel 10 cm hoch, darüber Verkleidung
mehrteilig mit Dekorwechsel und Fugenbild gem. Planung
und angrenzender Verkleidung

1 St Sockel, als Stellsockel ausgeführt, form- und
feuchtebeständig (Spanplatte V100), Oberfläche HPL
belegt mit umlaufender ABS-Kante. Material gem. Farb-
und Materialkonzept, seitlich abgeschrägt als Anschluss
an vorgenannte Verkleidung und Raumtrennwand

1 St. Passblende mehrteilig abgeschrägt ca. 20 cm
breit,
Ausführung Uni- und Holzdekor gem. Materialkonzept, mit
Dekorwechsel und Fugenbild gem, Planung und
angrenzender Bauteile

1 St. Verkleidung auf Unterkonstruktion verdeckt
montiert
B x T x H 200 x 14 x 285 cm belegt Ausführung Uni- und
Holzdekor gem. Materialkonzept. Bestehend aus (von
oben nach unten):

1 St. Verkleidung mehrteilig 165 cm hoch, Oberfläche
Holzdekor, Fugenbild gem. Planung mit Nische für
bauseits
zu lieferndes TV-Gerät, Abmessungen angepasst an die
Gerätegröße. einschl. Rückwand und vierseitig umlaufender indirekter Beleuchtung bestehend aus LED-
Lichtleiste inkl. Leuchtmittel, mit reversibler Acrylabdeckung, es ist für einen gleichmäßige Ausleuchtung
zu
sorgen.
Die Leistung umfasst die Lieferung aller erforderlichen
Einfräsungen und notwendigen Abdeckungen sowie die
anschlussfertige Montage der LED-Elemente. Eine
Revision
zur Prüfung der Anschlüsse / Steckdosen ist
einzuplanen.

1 St. Verkleidung mehrteilig aus Unterkonstruktion 120
cm
hoch (inkl. Sockel), Oberfläche Uni-Dekor, Fugenbild
gem.
Planung mit

1 St. offenem Fach B x H 64 x 44 cm, Rückwand
Kunstglaslaminat, der Oberboden ist mit einer LED-
Lichtleiste inkl. Leuchtmittel, mit reversibler Acrylabdeckung ausgestattet, es ist für einen gleichmäßige
Ausleuchtung zu sorgen.

1 St. Klapptisch B x H 100 x 44 cm, zu öffnen mit
Tipp-on-Beschlag und selbstöffnenden Klappenhaltern für
Holzklappen, es ist für eine ausreichende Tragkraft
und ein
gleichmäßiges Öffnen zu sorgen. Die Rückwand ist
ausgeführt in Kunstglaslaminat der Oberboden ist mit
einer
LED-Lichtleiste inkl. Leuchtmittel, mit reversibler
Acrylabdeckung ausgestattet, es ist für eine gleichmäßige Ausleuchtung zu sorgen. In den Seiten sind
Bohrungen für bauseits zu erstellende Steckdosen und
Schalter zu berücksichtigen.

1 St. Passblende mehrteilig abgeschrägt ca. 20 cm
breit,
Ausführung Uni- und Holzdekor gem. Materialkonzept, mit
Dekorwechsle und Fugenbild gem, Planung und
angrenzender Bauteile

Passblenden und Verkleidung sind mit Sockelbeleuchtung
ausgeführt als eingenutetes LED-Profil, inkl.
Leuchtmittel,
mit reversibler Acrylabdeckung, es ist für einen
gleichmäßige Ausleuchtung zu sorgen.

Fabrikatsangaben gültig auch für die nachfolgenden
baugleichen Positionen (Pos. 170, 180, 230, 240):

LED- Lichtleisten Hersteller:

'......................................................
..............'
(vom Bieter einzutragen)

Typ:

'......................................................
..............'
(vom Bieter einzutragen)

Sekretärband Hersteller:

'......................................................
..............'
(vom Bieter einzutragen)

Typ:

'......................................................
..............'
(vom Bieter einzutragen)

Klappenhalter Hersteller:

'......................................................
..............'
(vom Bieter einzutragen)

Typ:

'......................................................
..............'
(vom Bieter einzutragen)

Druckschnäpper / Tipp-on Beschlag Hersteller:

'......................................................
..............'
(vom Bieter einzutragen)

Typ:

'......................................................
..............'
(vom Bieter einzutragen)

Ausführung Material + Farben gem. Vorbemerkungen,
Legenden und Eintragungen auf den Zeichnungen.

Alle notwendigen Bohrungen, Versiegelungen etc. sind
mit
zu kalkulieren und einzuplanen. Befestigungen sind
unsichtbar auszuführen.

Gesamtes Möbel einschl. Sockel, Wandanschlüssen,
Griffen, Verleistungen usw. gem. Zeichnungen und Farb-
und Materialkonzept herstellen, liefern und montieren.
Menge: 6,000 St

**01.03.170 Garderobenelement mit Spiegel**
Garderobe mit Spiegel
gem. Plan-Nr. WA-09
Grundriss, Ansicht 3,
Abmessungen B x H x T = 100 x 240 x 4 cm
Raum Nr.
704 - 706 / 804 - 806

Die Bauteile müssen einzeln gemessen und maßlich an die
baulichen Gegebenheiten angepasst werden.

Garderobe bestehend aus (Beschr. v. li. n. re.):

Ansicht 3:

1 St. Grundplatte verdeckt montiert B x H 30 x 240 cm,
mit
aufgesetztem Spiegel 143 cm hoch, ober- und unterhalb
Kunstglaslaminat aufgesetzt, 4 mm stark. Kanten von
Spiegel und Laminat umlaufend gefast. Kanten der
Trägerplatte in ABS 2 mm.

1 St. Grundplatte verdeckt montiert HPL-beschichtet
gem.
Ansicht und Vorbemerkungen, B x H 70 x 240 cm, mit
aufgesetzten Lamellen 30 mm breit, 20 mm stark, Abstand
zueinander 20 mm, die Seiten der Lamellenbelegt mit 1
mm ABS Kanten, Fronten in 2 mm ABS-Kanten Kanten
abgerundet. Die äussere Lamelle in 4cm Tiefe.
Ausgestattet mit 1 Gehhilfenhalter und 3 Kleiderhaken
gem. Ausführungsbeschreibung und Vorbemerkungen.

Fabrikatsangaben gültig auch für die nachfolgenden
baugleichen Positionen (Pos. 210, 220):

Gehhilfenhalter Hersteller:

'......................................................
..............'
(vom Bieter einzutragen)

Typ:

'......................................................
..............'
(vom Bieter einzutragen)

Kleiderhaken Hersteller:

'......................................................
..............'
(vom Bieter einzutragen)

Typ:

'......................................................
..............'
(vom Bieter einzutragen)

Ausführung Material + Farben gem. Vorbemerkungen,
Legenden und Eintragungen auf den Zeichnungen.

Alle notwendigen Bohrungen, Versiegelungen etc. sind
mit
zu kalkulieren und einzuplanen. Befestigungen sind
unsichtbar auszuführen.

Gesamtes Möbel einschl. Sockel, Wandanschlüssen,
Griffen, Verleistungen usw. gem. Zeichnungen und Farb-
und Materialkonzept herstellen, liefern und montieren.
Menge: 6,000 St

*Hinweis*

**01.03.180 Wandverkleidung mit TV-Nische, Regal und Klapptisch Typ 1**
Wandverkleidung mit TV-Nische, Regal und Klapptisch
gem. Plan-Nr. WA-10
Grundriss, Ansicht 1, 4
Abmessungen B x H x T = 263 x  285 x 17,5 cm
Raum Nr.
712 - 715 / 812 - 815

Die Bauteile müssen einzeln gemessen und maßlich an die
baulichen Gegebenheiten angepasst werden.

Wandverkleidung bestehend aus (Beschr. v. li. n. re.):

Ansicht 1, 4:

1 St. Verkleidung mehrteilig B x T x H 27 x 4 x 285 cm
Ausführung Uni- und Holzdekor gem. Materialkonzept,
bestehend aus Sockel 10 cm hoch, darüber Verkleidung
mehrteilig mit Dekorwechsel und Fugenbild gem. Planung
und angrenzender Verkleidung

1 St Sockel, als Stellsockel ausgeführt, form- und
feuchtebeständig (Spanplatte V100), Oberfläche HPL
belegt mit umlaufender ABS-Kante. Material gem. Farb-
und Materialkonzept, seitlich abgeschrägt

1 St. Passblende abgeschrägt 20 cm breit, Ausführung
Uni-
und Holzdekor gem. Materialkonzept, mit Dekorwechsel
und Fugenbild gem. Planung und angrenzender
Verkleidung

1 St. Verkleidung auf Unterkonstruktion verdeckt
montiert
B x T x H 169 x 17,5 x 285 cm belegt Ausführung Uni-
und
Holzdekor gem. Materialkonzept. Bestehend aus (von
oben nach unten):

1 St. Verkleidung mehrteilig 165 cm hoch, Oberfläche
Holzdekor, Fugenbild gem. Planung mit Nische für
bauseits
zu lieferndes TV-Gerät, Abmessungen angepasst an die
Gerätegröße, einschl. Rückwand und vierseitig umlaufender indirekter Beleuchtung bestehend aus LED-
Lichtleiste inkl. Leuchtmittel, mit reversibler Acrylabdeckung, es ist für einen gleichmäßige Ausleuchtung
zu
sorgen.
Die Leistung umfasst die Lieferung aller erforderlichen
Einfräsungen und notwendigen Abdeckungen sowie die
anschlussfertige Montage der LED-Elemente. Eine
Revision
zur Prüfung der Anschlüsse / Steckdosen ist
einzuplanen.

1 St. Verkleidung mehrteilig aus Unterkonstruktion 120
cm
hoch (inkl. Sockel), Oberfläche Uni-Dekor, Fugenbild
gem.
Planung mit

1 St. Klapptisch B x H 85 x 44 cm, zu öffnen mit
Tipp-on-Beschlag und selbstöffnenden Klappenhaltern für
Holzklappen, es ist für eine ausreichende Tragkraft
und ein
gleichmäßiges Öffnen zu sorgen. Die Rückwand ist
ausgeführt in Kunstglaslaminat der Oberboden ist mit
einer
LED-Lichtleiste inkl. Leuchtmittel, mit reversibler
Acrylabdeckung ausgestattet, es ist für eine gleichmäßige Ausleuchtung zu sorgen. In den Seiten sind
Bohrungen für bauseits zu erstellende Steckdosen und
Schalter zu berücksichtigen.

1 St. offenem Fach B x H 59 x 44 cm, Rückwand
Kunstglaslaminat, der Oberboden ist mit einer LED-
Lichtleiste inkl. Leuchtmittel, mit reversibler Acrylabdeckung ausgestattet, es ist für einen gleichmäßige
Ausleuchtung zu sorgen.

1 St. Passblende abgeschrägt 20 cm breit, Ausführung
Uni-
und Holzdekor gem. Materialkonzept, mit Dekorwechsel
und Fugenbild gem. Planung und angrenzender
Verkleidung

1 St. Verkleidung mehrteilig B x T x H 27 x 4 x 285 cm
Ausführung Uni- und Holzdekor gem. Materialkonzept,
bestehend aus Sockel 10 cm hoch, darüber Verkleidung
mehrteilig mit Dekorwechsel und Fugenbild gem. Planung
und angrenzendem Bauteil.

Passblenden und Verkleidung mit Sockelbeleuchtung
ausgeführt als eingenutetes LED-Profil, inkl.
Leuchtmittel,
mit reversibler Acrylabdeckung, es ist für einen
gleichmäßige Ausleuchtung zu sorgen.

Ausführung Material + Farben gem. Vorbemerkungen,
Legenden und Eintragungen auf den Zeichnungen.

Alle notwendigen Bohrungen, Versiegelungen etc. sind
mit
zu kalkulieren und einzuplanen. Befestigungen sind
unsichtbar auszuführen.

Gesamtes Möbel einschl. Sockel, Wandanschlüssen,
Griffen, Verleistungen usw. gem. Zeichnungen und Farb-
und Materialkonzept herstellen, liefern und montieren.
Menge: 8,000 St

**01.03.190 Wandverkleidung mit TV-Nische, Regal und Klapptisch Typ 2**
Wandverkleidung mit TV-Nische, Regal und Klapptisch
gem. Plan-Nr. WA-10
Grundriss, Ansicht 3, 2
Abmessungen B x H x T = 240,5 x  285 x 17,5 cm
Raum Nr.
712 - 715 / 812 - 815

Die Bauteile müssen einzeln gemessen und maßlich an die
baulichen Gegebenheiten angepasst werden.

Wandverkleidung bestehend aus (Beschr. v. li. n. re.):

Ansicht 3, 2

1 St. Verkleidung mehrteilig B x T x H 13 x 4 x 285 cm
Ausführung Uni- und Holzdekor gem. Materialkonzept,
bestehend aus Sockel 10 cm hoch, darüber Verkleidung
mehrteilig mit Dekorwechsel und Fugenbild gem. Planung
und angrenzender Verkleidung

1 St Sockel, als Stellsockel ausgeführt, form- und
feuchtebeständig (Spanplatte V100), Oberfläche HPL
belegt mit umlaufender ABS-Kante. Material gem. Farb-
und Materialkonzept, seitlich abgeschrägt

1 St. Passblende abgeschrägt 20 cm breit, Ausführung
Uni-
und Holzdekor gem. Materialkonzept, mit Dekorwechsel
und Fugenbild gem. Planung und angrenzender
Verkleidung

1 St. Verkleidung auf Unterkonstruktion verdeckt
montiert
B x T x H 169 x 17,5x 285 cm belegt Ausführung Uni- und
Holzdekor gem. Materialkonzept. Bestehend aus von oben
nach unten:

1 St. Verkleidung mehrteilig 165 cm hoch, Oberfläche
Holzdekor, Fugenbild gem. Planung mit Nische für
bauseits
zu lieferndes TV-Gerät, Abmessungen angepasst an die
Gerätegröße. einschl. Rückwand und vierseitig umlaufender indirekter Beleuchtung bestehend aus LED-
Lichtleiste inkl. Leuchtmittel, mit reversibler Acrylabdeckung, es ist für einen gleichmäßige Ausleuchtung
zu
sorgen.
Die Leistung umfasst die Lieferung aller erforderlichen
Einfräsungen und notwendigen Abdeckungen sowie die
anschlussfertige Montage der LED-Elemente. Eine
Revision
zur Prüfung der Anschlüsse / Steckdosen ist
einzuplanen.

1 St. Verkleidung mehrteilig aus Unterkonstruktion 120
cm
hoch (inkl. Sockel), Oberfläche Uni-Dekor, Fugenbild
gem.
Planung mit

1 St. Klapptisch B x H 85 x 44 cm, zu öffnen mit
Tipp-on-Beschlag und selbstöffnenden Klappenhaltern für
Holzklappen, es ist für eine ausreichende Tragkraft
und ein
gleichmäßiges Öffnen zu sorgen. Die Rückwand ist
ausgeführt in Kunstglaslaminat der Oberboden ist mit
einer
LED-Lichtleiste inkl. Leuchtmittel, mit reversibler
Acrylabdeckung ausgestattet, es ist für eine gleichmäßige Ausleuchtung zu sorgen. In den Seiten sind
Bohrungen für bauseits zu erstellende Steckdosen und
Schalter zu berücksichtigen.

1 St. offenem Fach B x H 59 x 44 cm, Rückwand
Kunstglaslaminat, der Oberboden ist mit einer LED-
Lichtleiste inkl. Leuchtmittel, mit reversibler Acrylabdeckung ausgestattet, es ist für einen gleichmäßige
Ausleuchtung zu sorgen.

1 St. Passblende abgeschrägt 20 cm breit, Ausführung
Uni-
und Holzdekor gem. Materialkonzept, mit Dekorwechsel
und Fugenbild gem. Planung und angrenzender
Verkleidung

1 St. Verkleidung mehrteilig B x T x H 18,5 x 4 x 285
cm
Ausführung Uni- und Holzdekor gem. Materialkonzept,
bestehend aus Sockel 10 cm hoch, darüber Verkleidung
mehrteilig mit Dekorwechsel und Fugenbild gem. Planung
und angrenzendem Bauteil.

Passblenden und Verkleidung mit Sockelbeleuchtung
ausgeführt als eingenutetes LED-Profil, inkl.
Leuchtmittel,
mit reversibler Acrylabdeckung, es ist für einen
gleichmäßige Ausleuchtung zu sorgen.

Ausführung Material + Farben gem. Vorbemerkungen,
Legenden und Eintragungen auf den Zeichnungen.

Alle notwendigen Bohrungen, Versiegelungen etc. sind
mit
zu kalkulieren und einzuplanen. Befestigungen sind
unsichtbar auszuführen.

Gesamtes Möbel einschl. Sockel, Wandanschlüssen,
Griffen, Verleistungen usw. gem. Zeichnungen und Farb-
und Materialkonzept herstellen, liefern und montieren.
Menge: 8,000 St

**01.03.200 Patientenschrank**
Patientenschrank
gem. Plan-Nr. WA-10
Grundriss, Ansicht 1, 3, Schnitt 1, Ansicht Einteilung
Abmessungen B x H x T = 60 x 285 x 60 cm
Raum Nr.
712 - 715 / 812 - 815

Die Schrankanlagen müssen einzeln gemessen und
maßlich an die baulichen Gegebenheiten angepasst
werden.

Schrankanlage bestehend aus (Beschr. v. li. n. re.):

Ansicht 1, 3, Schnitt 1, Einteilung Schrank:

1 St Sockel, als Stellsockel ausgeführt, form- und
feuchtebeständig (Spanplatte V100), Oberfläche HPL
belegt mit umlaufender ABS-Kante. Material gem. Farb-
und Materialkonzept

1 St. Hochschrank B/T/H  60 x 60 x 215 cm (inkl.
Sockel),
eintürig, Aufschlagrichtung gem. Zeichnung,
abschließbar,
ausgestattet von oben nach unten mit

1 Fach B/H 60 x 35 cm
1 Fach für Tresor B/H 60 x 22 cm mit eingerückter
Rückwand, der Unterboden ist aufgedoppelt und mit
einer LED-Lichtleiste inkl. Leuchtmittel, mit
reversibler
Acrylabdeckung ausgestattet, es ist für eine
gleichmäßige
Ausleuchtung zu sorgen.
Die Leistung umfasst die Lieferung aller erforderlichen
Einfräsungen und notwendigen Abdeckungen sowie die
anschlussfertige Montage der LED-Elemente. Eine
Revision
zur Prüfung der Anschüsse / Steckdosen im Bereich der
oberen Blende ist einzuplanen.
1 Fach B/H 28 / 60 x 138,5 cm, mit Kleiderstange, der
Schrankboden ist ausgestattet als Kofferrost,
Material: auf
ca. 3 cm Abstand eingenutetet Aluminiumprofile /
Trittstopp-Profil gerundet
1 Fach mit 2 fest montierten Böden B/H 28 x 79,5 cm, in
Teilen mit einem Kabelkanal für den Anschluss der
bauseits
zu liefernden Leseleuchte gem. Angabe Fachplaner

1 St. Deckenanschlussblende dreiseitig über die Breite
und
Tiefe des Schrankes

Türen und Schubkasten mit Muschelgriff eckig,
Ausführung
Zinkdruckguss matt schwarz, B x H x T 15,4 x 4,5 x 1,5
cm zur
Montage an Kante der Fronten.

Ausführung Material + Farben gem. Vorbemerkungen,
Legenden und Eintragungen auf den Zeichnungen.

Alle notwendigen Bohrungen, Versiegelungen etc. sind
mit
zu kalkulieren und einzuplanen. Befestigungen sind
unsichtbar auszuführen.

Gesamtes Möbel einschl. Sockel, Wandanschlüssen,
Griffen, Verleistungen usw. gem. Zeichnungen und Farb-
und Materialkonzept herstellen, liefern und montieren.
Menge: 16,000 St

**01.03.210 Rückwand Versorgungseinheit**
Rückwand Versorgungseinheit
gem. Plan-Nr. WA-10
Grundriss, Ansicht 1, 3
Abmessungen B x H x T = 194,5 x 244 x 2 cm
Raum Nr.
712 - 715 / 812 - 815

Die Bauteile müssen einzeln gemessen und maßlich an die
baulichen Gegebenheiten angepasst werden.

Bettenpanel bestehend aus (Beschr. v. u. n. o.):

Ansicht 1, 3

Rammschutz bestehend aus verdeckt montierter
Grundplatte, verbleibende Sichtfläche B x H 180,4 x 240
cm, Plattenstoß nach Abstimmung mit dem Architekten,
belegt HPL gem. Farb- und Materialkonzept

Die Montage erfolgt vor dem Einbau der  Versorgungsschienen (Schyns) in Abstimmung mit dem Elektriker.

Ausführung Material + Farben gem. Vorbemerkungen,
Legenden und Eintragungen auf den Zeichnungen.

Alle notwendigen Bohrungen, Versiegelungen etc. sind
mit
zu kalkulieren und einzuplanen. Befestigungen sind
unsichtbar auszuführen.

Gesamtes Möbel einschl. Sockel, Wandanschlüssen,
Griffen, Verleistungen usw. gem. Zeichnungen und Farb-
und Materialkonzept herstellen, liefern und montieren.
Menge: 16,000 St

**01.03.220 Garderobenelement mit Spiegel**
Garderobe mit Spiegel
gem. Plan-Nr. WA-10
Grundriss, Ansicht 1
Abmessungen B x H x T = 100 x 240 x 4 cm
Raum Nr.
712 - 715 / 812 - 815

Die Bauteile müssen einzeln gemessen und maßlich an die
baulichen Gegebenheiten angepasst werden.

Garderobe bestehend aus (Beschr. v. li. n. re.):

Ansicht 1:

1 St. Grundplatte verdeckt montiert HPL-beschichtet
gem.
Ansicht und Vorbemerkungen, B x H 70 x 240 cm, mit
aufgesetzten Lamellen 30 mm breit, 20 mm stark, Abstand
zueinander 20 mm, die Seiten der Lamellenbelegt mit 1
mm ABS Kanten, Fronten in 2 mm ABS-Kanten Kanten
abgerundet. Die äussere Lamelle in 4cm Tiefe.
Ausgestattet mit 1 Gehhilfenhalter und 3 Kleiderhaken
gem. Ausführungsbeschreibung und Vorbemerkungen.

1 St. Grundplatte verdeckt montiert mit aufgesetztem B
x
H 30 x 240 cm, mit aufgesetztem Spiegel 143 cm hoch,
ober- und unterhalb Kunstglaslaminat 4 mm stark. Kanten
von Spiegel und Laminat umlaufend gefast.
Kanten der Trägerplatte in ABS 2 mm.

Ausführung Material + Farben gem. Vorbemerkungen,
Legenden und Eintragungen auf den Zeichnungen.

Alle notwendigen Bohrungen, Versiegelungen etc. sind
mit
zu kalkulieren und einzuplanen. Befestigungen sind
unsichtbar auszuführen.

Gesamtes Möbel einschl. Sockel, Wandanschlüssen,
Griffen, Verleistungen usw. gem. Zeichnungen und Farb-
und Materialkonzept herstellen, liefern und montieren.
Menge: 8,000 St

*Hinweis*

**01.03.230 Garderobenelement mit Spiegel**
Garderobe mit Spiegel
gem. Plan-Nr. WA-17
Grundriss, Ansicht 2
Abmessungen B x H x T = 100 x 240 x 4 cm
Raum Nr.
710 / 810

Die Bauteile müssen einzeln gemessen und maßlich an die
baulichen Gegebenheiten angepasst werden.

Garderobe bestehend aus (Beschr. v. li. n. re.):

Ansicht 2:

1 St. Grundplatte verdeckt montiert HPL-beschichtet
gem.
Ansicht und Vorbemerkungen, B x H 70 x 240 cm, mit
aufgesetzten Lamellen 30 mm breit, 20 mm stark, Abstand
zueinander 20 mm, die Seiten der Lamellenbelegt mit 1
mm ABS Kanten, Fronten in 2 mm ABS-Kanten Kanten
abgerundet. Die äussere Lamelle in 4cm Tiefe.
Ausgestattet mit 1 Gehhilfenhalter und 3 Kleiderhaken
gem. Ausführungsbeschreibung und Vorbemerkungen.

1 St. Grundplatte verdeckt montiert mit aufgesetztem B
x
H 30 x 240 cm, mit aufgesetztem Spiegel 143 cm hoch,
ober- und unterhalb Kunstglaslaminat 4 mm stark. Kanten
von Spiegel und Laminat umlaufend gefast.
Kanten der Trägerplatte in ABS 2 mm.

Ausführung Material + Farben gem. Vorbemerkungen,
Legenden und Eintragungen auf den Zeichnungen.

Alle notwendigen Bohrungen, Versiegelungen etc. sind
mit
zu kalkulieren und einzuplanen. Befestigungen sind
unsichtbar auszuführen.

Gesamtes Möbel einschl. Sockel, Wandanschlüssen,
Griffen, Verleistungen usw. gem. Zeichnungen und Farb-
und Materialkonzept herstellen, liefern und montieren.
Menge: 2,000 St

**01.03.240 Wandverkleidung mit TV-Nische, Regal und Klapptisch Typ 2.1**
Wandverkleidung mit TV-Nische, Regal und Klapptisch
gem. Plan-Nr. WA-17
Grundriss, Ansicht 2, 3, Schnitt 2
Abmessungen B x H x T = 258,5 x  285 x 30,5 cm
Raum Nr.
710 / 810

Die Bauteile müssen einzeln gemessen und maßlich an die
baulichen Gegebenheiten angepasst werden.

Wandverkleidung bestehend aus (Beschr. v. li. n. re.):

Ansicht 2:

1 St Sockel, als Stellsockel ausgeführt, form- und
feuchtebeständig (Spanplatte V100), Oberfläche HPL
belegt mit umlaufender ABS-Kante. Material gem. Farb-
und Materialkonzept, seitlich abgeschrägt

1 St. Passblende abgeschrägt mehrteilig B x T x H 46,5
x 4 /
30,5 x 285 cm, Ausführung Uni- und Holzdekor gem.
Materialkonzept, mit Dekorwechsel und Fugenbild gem.
Planung und angrenzender Verkleidung

1 St. Verkleidung auf Unterkonstruktion verdeckt
montiert
B x T x H 169 x 17,5x 285 cm belegt Ausführung Uni- und
Holzdekor gem. Materialkonzept. Bestehend aus von oben
nach unten:

1 St. Verkleidung mehrteilig 165 cm hoch, Oberfläche
Holzdekor, Fugenbild gem. Planung mit Nische für
bauseits
zu lieferndes TV-Gerät, Abmessungen angepasst an die
Gerätegröße. einschl. Rückwand und vierseitig umlaufender indirekter Beleuchtung bestehend aus LED-
Lichtleiste inkl. Leuchtmittel, mit reversibler Acrylabdeckung, es ist für einen gleichmäßige Ausleuchtung
zu
sorgen.
Die Leistung umfasst die Lieferung aller erforderlichen
Einfräsungen und notwendigen Abdeckungen sowie die
anschlussfertige Montage der LED-Elemente. Eine
Revision
zur Prüfung der Anschüsse / Steckdosen ist einzuplanen.

1 St. Verkleidung mehrteilig auf Unterkonstruktion 120
cm
hoch (inkl. Sockel), Oberfläche Uni-Dekor, Fugenbild
gem.
Planung mit

1 St. Klapptisch B x H 85 x 44 cm, zu öffnen mit
Tipp-on-Beschlag und selbstöffnenden Klappenhaltern für
Holzklappen, es ist für eine ausreichende Tragkraft
und ein
gleichmäßiges Öffnen zu sorgen. Die Rückwand ist
ausgeführt in Kunstglaslaminat der Oberboden ist mit
einer
LED-Lichtleiste inkl. Leuchtmittel, mit reversibler
Acrylabdeckung ausgestattet, es ist für eine gleichmäßige Ausleuchtung zu sorgen. In den Seiten sind
Bohrungen für bauseits zu erstellende Steckdosen und
Schalter zu berücksichtigen.

1 St. offenem Fach B x H 59 x 44 cm, Rückwand
Kunstglaslaminat, der Oberboden ist mit einer LED-
Lichtleiste inkl. Leuchtmittel, mit reversibler Acrylabdeckung ausgestattet, es ist für einen gleichmäßige
Ausleuchtung zu sorgen.

1 St. Verkleidung abgeschrägt mehrteilig B x T x H 20
x 30,5
/ 18,5 x 285 cm Ausführung Uni- und Holzdekor gem.
Materialkonzept, bestehend aus Sockel 10 cm hoch,
darüber Verkleidung mehrteilig mit Dekorwechsel und
Fugenbild gem. Planung und angrenzendem Bauteil.

1 St. Verkleidung mehrteilig B x T x H 20 x 18,5 x 285
cm
Ausführung Uni- und Holzdekor gem. Materialkonzept,
bestehend aus Sockel 10 cm hoch, darüber Verkleidung
mehrteilig mit Dekorwechsel und Fugenbild gem. Planung
und angrenzendem Bauteil.

Verkleidung mit Sockelbeleuchtung ausgeführt als
eingenutetes LED-Profil, inkl. Leuchtmittel, mit
reversibler
Acrylabdeckung, es ist für einen gleichmäßige
Ausleuchtung zu sorgen.

Ausführung Material + Farben gem. Vorbemerkungen,
Legenden und Eintragungen auf den Zeichnungen.

Alle notwendigen Bohrungen, Versiegelungen etc. sind
mit
zu kalkulieren und einzuplanen. Befestigungen sind
unsichtbar auszuführen.

Gesamtes Möbel einschl. Sockel, Wandanschlüssen,
Griffen, Verleistungen usw. gem. Zeichnungen und Farb-
und Materialkonzept herstellen, liefern und montieren.
Menge: 2,000 St

**01.03.250 Wandverkleidung mit TV-Nische, Regal und Klapptisch Typ 2.2**
Wandverkleidung mit TV-Nische, Regal und Klapptisch
gem. Plan-Nr. WA-17
Grundriss, Ansicht 1, 4
Abmessungen B x H x T = 275 x  285 x 17,5 cm
Raum Nr.
710 / 810

Die Bauteile müssen einzeln gemessen und maßlich an die
baulichen Gegebenheiten angepasst werden.

Wandverkleidung bestehend aus (Beschr. v. li. n. re.):

Ansicht 4, 1

1 St. Verkleidung mehrteilig B x T x H 39 x 4 x 285 cm
Ausführung Uni- und Holzdekor gem. Materialkonzept,
bestehend aus Sockel 10 cm hoch, darüber Verkleidung
mehrteilig mit Dekorwechsel und Fugenbild gem. Planung
und angrenzender Verkleidung

1 St Sockel, als Stellsockel ausgeführt, form- und
feuchtebeständig (Spanplatte V100), Oberfläche HPL
belegt mit umlaufender ABS-Kante. Material gem. Farb-
und Materialkonzept, seitlich abgeschrägt

1 St. Passblende abgeschrägt 20 cm breit, Ausführung
Uni-
und Holzdekor gem. Materialkonzept, mit Dekorwechsel
und Fugenbild gem. Planung und angrenzender
Verkleidung

1 St. Verkleidung auf Unterkonstruktion verdeckt
montiert
B x T x H 169 x 17,5x 285 cm belegt Ausführung Uni- und
Holzdekor gem. Materialkonzept. Bestehend aus von oben
nach unten:

1 St. Verkleidung mehrteilig 165 cm hoch, Oberfläche
Holzdekor, Fugenbild gem. Planung mit Nische für
bauseits
zu lieferndes TV-Gerät, Abmessungen angepasst an die
Gerätegröße. einschl. Rückwand und vierseitig umlaufender indirekter Beleuchtung bestehend aus LED-
Lichtleiste inkl. Leuchtmittel, mit reversibler Acrylabdeckung, es ist für einen gleichmäßige Ausleuchtung
zu
sorgen.
Die Leistung umfasst die Lieferung aller erforderlichen
Einfräsungen und notwendigen Abdeckungen sowie die
anschlussfertige Montage der LED-Elemente. Eine
Revision
zur Prüfung der Anschlüsse / Steckdosen ist
einzuplanen.

1 St. Verkleidung mehrteilig aus Unterkonstruktion 120
cm
hoch (inkl. Sockel), Oberfläche Uni-Dekor, Fugenbild
gem.
Planung mit

1 St. Klapptisch B x H 85 x 44 cm, zu öffnen mit
Tipp-on-Beschlag und selbstöffnenden Klappenhaltern für
Holzklappen, es ist für eine ausreichende Tragkraft
und ein
gleichmäßiges Öffnen zu sorgen. Die Rückwand ist
ausgeführt in Kunstglaslaminat der Oberboden ist mit
einer
LED-Lichtleiste inkl. Leuchtmittel, mit reversibler
Acrylabdeckung ausgestattet, es ist für eine gleichmäßige Ausleuchtung zu sorgen. In den Seiten sind
Bohrungen für bauseits zu erstellende Steckdosen und
Schalter zu berücksichtigen.

1 St. offenem Fach B x H 59 x 44 cm, Rückwand
Kunstglaslaminat, der Oberboden ist mit einer LED-
Lichtleiste inkl. Leuchtmittel, mit reversibler Acrylabdeckung ausgestattet, es ist für einen gleichmäßige
Ausleuchtung zu sorgen.

1 St. Passblende abgeschrägt 20 cm breit, Ausführung
Uni-
und Holzdekor gem. Materialkonzept, mit Dekorwechsel
und Fugenbild gem. Planung und angrenzender
Verkleidung

1 St. Verkleidung mehrteilig B x T x H 27  x 4 x 285 cm
Ausführung Uni- und Holzdekor gem. Materialkonzept,
bestehend aus Sockel 10 cm hoch, darüber Verkleidung
mehrteilig mit Dekorwechsel und Fugenbild gem. Planung
und angrenzendem Bauteil.

Passblenden und Verkleidung mit Sockelbeleuchtung
ausgeführt als eingenutetes LED-Profil, inkl.
Leuchtmittel,
mit reversibler Acrylabdeckung, es ist für einen
gleichmäßige Ausleuchtung zu sorgen.

Ausführung Material + Farben gem. Vorbemerkungen,
Legenden und Eintragungen auf den Zeichnungen.

Alle notwendigen Bohrungen, Versiegelungen etc. sind
mit
zu kalkulieren und einzuplanen. Befestigungen sind
unsichtbar auszuführen.

Gesamtes Möbel einschl. Sockel, Wandanschlüssen,
Griffen, Verleistungen usw. gem. Zeichnungen und Farb-
und Materialkonzept herstellen, liefern und montieren.
Menge: 2,000 St

**01.03.260 Patientenschrank**
Patientenschrank
gem. Plan-Nr. WA-17
Grundriss, Ansicht 2, 4, Schnitt 1, Ansicht Einteilung
Abmessungen B x H x T = 60 x 285 x 60 cm
Raum Nr.
710 / 810

Die Schrankanlagen müssen einzeln gemessen und
maßlich an die baulichen Gegebenheiten angepasst
werden.

Schrankanlage bestehend aus (Beschr. v. li. n. re.):

Ansicht 2, 4:

1 St Sockel, als Stellsockel ausgeführt, form- und
feuchtebeständig (Spanplatte V100), Oberfläche HPL
belegt mit umlaufender ABS-Kante. Material gem. Farb-
und Materialkonzept

1 St. Hochschrank B/T/H  60 x 60 x 215 cm (inkl.
Sockel),
eintürig, Aufschlagrichtung gem. Zeichnung,
abschließbar,
ausgestattet von oben nach unten mit

1 Fach B/H 60 x 35 cm
1 Fach für Tresor B/H 60 x 22 cm mit eingerückter
Rückwand, der Unterboden ist aufgedoppelt und mit
einer LED-Lichtleiste inkl. Leuchtmittel, mit
reversibler
Acrylabdeckung ausgestattet, es ist für eine
gleichmäßige
Ausleuchtung zu sorgen.
Die Leistung umfasst die Lieferung aller erforderlichen
Einfräsungen und notwendigen Abdeckungen sowie die
anschlussfertige Montage der LED-Elemente. Eine
Revision
zur Prüfung der Anschüsse / Steckdosen im Bereich der
oberen Blende ist einzuplanen.
1 Fach B/H 28 / 60 x 138,5 cm, mit Kleiderstange, der
Schrankboden ist ausgestattet als Kofferrost,
Material: auf
ca. 3 cm Abstand eingenutetet Aluminiumprofile /
Trittstopp-Profil gerundet
1 Fach mit 2 fest montierten Böden B/H 28 x 79,5 cm, in
Teilen mit einem Kabelkanal für den Anschluss der
bauseits
zu liefernden Leseleuchte gem. Angabe Fachplaner

1 St. Deckenanschlussblende dreiseitig über die Breite
und
Tiefe des Schrankes

Türen und Schubkasten mit Muschelgriff eckig,
Ausführung
Zinkdruckguss matt schwarz, B x H x T 15,4 x 4,5 x 1,5
cm zur
Montage an Kante der Fronten.

Ausführung Material + Farben gem. Vorbemerkungen,
Legenden und Eintragungen auf den Zeichnungen.

Alle notwendigen Bohrungen, Versiegelungen etc. sind
mit
zu kalkulieren und einzuplanen. Befestigungen sind
unsichtbar auszuführen.

Gesamtes Möbel einschl. Sockel, Wandanschlüssen,
Griffen, Verleistungen usw. gem. Zeichnungen und Farb-
und Materialkonzept herstellen, liefern und montieren.
Menge: 4,000 St

**01.03.270 Rückwand Versorgungseinheit**
Rückwand Versorgungseinheit
gem. Plan-Nr. WA-17
Grundriss, Ansicht 2, 4
Abmessungen B x H x T = 194,5 x 244 x 2 cm
Raum Nr.
710 / 810

Die Bauteile müssen einzeln gemessen und maßlich an die
baulichen Gegebenheiten angepasst werden.

Bettenpanel bestehend aus (Beschr. v. u. n. o.):

Ansicht 1, 3

Rammschutz bestehend aus verdeckt montierter
Grundplatte, verbleibende Sichtfläche B x H 180,4 x 240
cm, Plattenstoß nach Abstimmung mit dem Architekten,
belegt HPL gem. Farb- und Materialkonzept

Die Montage erfolgt vor dem Einbau der  Versorgungsschienen (Schyns) in Abstimmung mit dem Elektriker.

Ausführung Material + Farben gem. Vorbemerkungen,
Legenden und Eintragungen auf den Zeichnungen.

Alle notwendigen Bohrungen, Versiegelungen etc. sind
mit
zu kalkulieren und einzuplanen. Befestigungen sind
unsichtbar auszuführen.

Gesamtes Möbel einschl. Sockel, Wandanschlüssen,
Griffen, Verleistungen usw. gem. Zeichnungen und Farb-
und Materialkonzept herstellen, liefern und montieren.
Menge: 4,000 St

*Hinweis*

**01.03.280 Minibar für 1 Patientenschrank 1-Bettzimmer**
Minibar als Schubadenelement zum Einbau in
Patientenschrank

EU-Energieklasse G
Abmessungen B x T x H 55 x 48,9 x 41,8 cm,

Einbauversion ohne Dekorplatte
ausgestattet Schublade und Auszug, ohne Griff und ohne
Türdekor, geräuscharm, thermoelektrisch
Farbe Korpus: schwarz, Innenausstattung weiß;

Zulage für Minibar in zuvor beschriebener
Schrankanlage,
inkl. Montage

Fabrikatsangaben:

Hersteller:

'......................................................
..............'
(vom Bieter einzutragen)

Typ:

'......................................................
..............'
(vom Bieter einzutragen)
Menge: 6,000 St

**01.03.290 Laptop-Safe**
Design - Laptopsafe  zum Einbau in Patientenschrank

Abmessungen B x T x H 42 x 37 x 20 cm,
Gewicht 13 kg, für Laptops bis 15,6"

ausgestattet mit LED-Innenbeleuchtung, elektronischem
Tastenschloss mit frei wählbarem Code, vorgerüstet zur
Wand- und Bodenmontage, batteriebetrieben;

Zulage für Laptopsafe in zuvor beschriebener
Schrankanlage, inkl. Montage.

Fabrikatsangaben:

Hersteller:

'......................................................
..............'
(vom Bieter einzutragen)

Typ:

'......................................................
..............'
(vom Bieter einzutragen)
Menge: 26,000 St

*Hinweis*

**01.03.300 Regal zum Wandeinbau**
Regal zum Wandeinbau
gem. Plan-Nr. FP-03
Grundriss, Ansicht 1, 3
Abmessungen B x H x T = 60 x  135 x 21 cm
Raum Nr.
703.1- 706.1 / 803.1 - 806.1

Die Bauteile müssen einzeln gemessen und maßlich an die
baulichen Gegebenheiten angepasst werden.

Regal bestehend aus (Beschr. v. li. n. re.):

Ansicht 4, 1:

1 St, Regal zum Einbau in Trockenbaunische
Vollkunststoff
HPL beschichtet gem. Vorbemerkungen, bestehend aus
von oben nach unten:

1 St. Regal B/T/H 45x 21 x 64 cm, 5 cm auskragend, mit
2
Fächer, Die Rückwand der offenen Regale ist farbig
ausgeführt

1 St. Fach B/T/H 45x 21 x 20,5 cm, hoch, zur Aufnahme
eines Spenders für Kosmetiktücher die Front mit
Ausschnitt
als Klappe ausgebildet, zu öffnen mit tipp-on-Beschlag,
die Verpackung ist mittels Winkel oder Schienen hinter
der
Klappe zu fixieren, um ein Kippen nach hinten zu
vermeiden

1 St. Fach B/T/H 45x 21 x 51 cm, hoch, zur Aufnahme
eines
Abfallbehälters, die Front mit Einwurfklappe, zu
öffnen mit
tipp-on-Beschlag. Selbstschließende Klappe mit
Einbaurahmen Edelstahl, Einbaumaß ca. 254 x 130 mm.
Einschließlich herausnehmbarer Drahtkorb,
Fassungsvermögen 11l, B/T/H 264 x 145 x 276mm,
beschichtet grau

1 geschlossenes Element B/T 20 x 135 cm zur Aufnahme
von ELT-Installationen und einem bauseits zu liefernden
und zu montierenden Kosmetikspiegel

Das Regal ist unsichtbar zu befestigen und
flächenbündig
in das Fliesenraster einzupassen. Umlaufend ist eine
Fuge
ausgebildet, die versiegelt wird.
Ausführung Material + Farben gem. Vorbemerkungen,
Legenden und Eintragungen auf den Zeichnungen.

Alle notwendigen Bohrungen, Versiegelungen etc. sind
mit
zu kalkulieren und einzuplanen. Befestigungen sind
unsichtbar auszuführen.

Gesamtes Möbel einschl. Sockel, Wandanschlüssen,
Griffen, Verleistungen usw. gem. Zeichnungen und Farb-
und Materialkonzept herstellen, liefern und komplett
montieren.
Menge: 6,000 St

**01.03.310 Handtuchpaneel**
Handtuchpaneel
gem. Plan-Nr. FP-03
Grundriss, Ansicht 3
Abmessungen B x H x T = 45 x  135 x 15 cm
Raum Nr.
703.1- 706.1 / 803.1 - 806.1

Die Bauteile müssen einzeln gemessen und maßlich an die
baulichen Gegebenheiten angepasst werden.

Regal bestehend aus (Beschr. v. li. n. re.):

Ansicht 3:

1 St. Regal mit Handtuchpaneel, Vollkunststoff HPL
beschichtet gem. Vorbemerkungen bestehend aus

1 Regal in U-Form, Ecken auf Gehrung, mit eingelassener
Rückwand, B/T/H ca. 45 x 15 x 13,5 cm

1 Wandpaneel B/T/H ca. 30 x 1,5 x 135 cm, bestehend aus
einer Grundplatte, ca. 13 mm stark. Die Platte ist
unsichtbar zu befestigen und flächenbündig in das
Fliesenraster einzupassen. Umlaufend ist eine Fuge
ausgebildet, die versiegelt wird. Die Lieferung und
Montage der dargestellten Haken erfolgt bauseits such
den AN Sanitärarbeiten.

Für den Fliesenleger ist ein Dummy zu erstellen!
Vorablieferung und Montage sind im Preis mit
einzukalkulieren.

Ausführung Material + Farben gem. Vorbemerkungen,
Legenden und Eintragungen auf den Zeichnungen.

Alle notwendigen Bohrungen, Versiegelungen etc. sind
mit
zu kalkulieren und einzuplanen. Befestigungen sind
unsichtbar auszuführen.

Gesamtes Möbel einschl. Sockel, Wandanschlüssen,
Griffen, Verleistungen usw. gem. Zeichnungen und Farb-
und Materialkonzept herstellen, liefern und komplett
montieren.
Menge: 6,000 St

**01.03.320 Wandspiegel mit intergrierter Beleuchtung**
Wandspiegel mit integrierter Beleuchtung
gem. Plan-Nr. FP-03
Grundriss, Ansicht 1
Abmessungen B x H x T = 75 x  120 x 3,5 cm
Raum Nr.
703.1- 706.1 / 803.1 - 806.1

Die Bauteile müssen einzeln gemessen und maßlich an die
baulichen Gegebenheiten angepasst werden.

Badezimmerspiegel multifunktional bestehend aus
Kristallspiegel 5 mm stark, Kanten geschliffen und
poliert,
zur Wandmontage, Seiten vollverblendet, Blenden
Aluminium eloxiert, desinfektionsmittelbeständig.

Dreiseitig mit integrierter LED-Frontbeleuchtung,
Leuchtstreifen 15 mm breit, Lichtfarbe LED Warm- und
Kaltweiß mit Berührungssensor und Dimmfunktion
und Spiegelheizung mit Berührungssensor und
automatischer Abschaltung nach 30 Minuten, Sensoren
integriert in Spiegeloberfläche.

Fabrikatsangaben: gilt auch für die nachfolgenden
baugleichen Positionen (Pos. 340):

Hersteller:

'......................................................
..............'
(vom Bieter einzutragen)

Typ:

'......................................................
..............'
(vom Bieter einzutragen)

Ausführung Material + Farben gem. Vorbemerkungen,
Legenden und Eintragungen auf den Zeichnungen.

Alle notwendigen Bohrungen, Versiegelungen etc. sind
mit
zu kalkulieren und einzuplanen. Befestigungen sind
unsichtbar auszuführen.

Gesamtes Möbel einschl. Sockel, Wandanschlüssen,
Griffen, Verleistungen usw. gem. Zeichnungen und Farb-
und Materialkonzept herstellen, liefern und komplett
montieren.
Menge: 6,000 St

*Hinweis*

**01.03.330 Regal zum Wandeinbau**
Regal zum Wandeinbau
gem. Plan-Nr. FP-04
Grundriss, Ansicht 2, 3
Abmessungen B x H x T = 60 x  135 x 21 cm
Raum Nr.
710.1, 712.1- 715.1 / 810.1, 812,1 - 815.1

Die Bauteile müssen einzeln gemessen und maßlich an die
baulichen Gegebenheiten angepasst werden.

Regal bestehend aus (Beschr. v. li. n. re.):

Ansicht 2, 3:

1 St, Regal zum Einbau in Trockenbaunische
Vollkunststoff
HPL beschichtet gem. Vorbemerkungen, bestehend aus
von oben nach unten:

1 St. Regal B/T/H 45x 21 x 64 cm, 5 cm auskragend, mit
2
Fächer, Die Rückwand der offenen Regale ist mehrfarbig
ausgeführt

1 St. Fach B/T/H 45x 21 x 20,5 cm, hoch, zur Aufnahme
eines Spenders für Kosmetiktücher die Front mit
Ausschnitt
als Klappe ausgebildet, zu öffnen mit tipp-on-Beschlag,
die Verpackung ist mittels Winkel oder Schienen hinter
der
Klappe zu fixieren, um ein Kippen nach hinten zu
vermeiden

1 St. Fach B/T/H 45x 21 x 51 cm, hoch, zur Aufnahme
eines
Abfallbehälters, die Front mit Einwurfklappe, zu
öffnen mit
tipp-on-Beschlag. Selbstschließende Klappe mit
Einbaurahmen Edelstahl, Einbaumaß ca. 254 x 130 mm.
Einschließlich herausnehmbarer Drahtkorb,
Fassungsvermögen 11l, B/T/H 264 x 145 x 276mm,
beschichtet grau

1 geschlossenes Element B/T 20 x 135 cm zur Aufnahme
von ELT-Installationen und einem bauseits zu liefernden
und zu montierenden Kosmetikspiegel

Das Regal ist unsichtbar zu befestigen und
flächenbündig
in das Fliesenraster einzupassen. Umlaufend ist eine
Fuge
ausgebildet, die versiegelt wird.

Ausführung Material + Farben gem. Vorbemerkungen,
Legenden und Eintragungen auf den Zeichnungen.

Alle notwendigen Bohrungen, Versiegelungen etc. sind
mit
zu kalkulieren und einzuplanen. Befestigungen sind
unsichtbar auszuführen.

Gesamtes Möbel einschl. Sockel, Wandanschlüssen,
Griffen, Verleistungen usw. gem. Zeichnungen und Farb-
und Materialkonzept herstellen, liefern und komplett
montieren.
Menge: 10,000 St

**01.03.340 Regal zum Wandeinbau**
Regal zum Wandeinbau
gem. Plan-Nr. FP-04
Grundriss, Ansicht 2, 3
Abmessungen B x H x T = 60 x  135 x 16 cm
Raum Nr.
710.1, 712.1- 715.1 / 810.1, 812,1 - 815.1

Die Bauteile müssen einzeln gemessen und maßlich an die
baulichen Gegebenheiten angepasst werden.

Regal bestehend aus (Beschr. v. li. n. re.):

1 St, Regal zum Einbau in Trockenbaunische
Vollkunststoff
HPL beschichtet gem. Vorbemerkungen, bestehend aus:

2 Fächer B/T 2,7,5 x 16 cm, mit als offene Alage, mit
zweifarbiger Rückwand, darunter 2 Fächer ca. 105cm
hoch für Handtücher. Das Regal ist unsichtbar zu
befestigen und flächenbündig in das Fliesenraster
einzupassen. Umlaufend ist eine Fuge ausgebildet, die
versiegelt wird. Die Lieferung und Montage der
dargestellten Haken erfolgt bauseits such den AN
Sanitärarbeiten.

Ausführung Material + Farben gem. Vorbemerkungen,
Legenden und Eintragungen auf den Zeichnungen.

Alle notwendigen Bohrungen, Versiegelungen etc. sind
mit
zu kalkulieren und einzuplanen. Befestigungen sind
unsichtbar auszuführen.

Gesamtes Bauteil einschl. Sockel, Wandanschlüssen,
Griffen, Verleistungen usw. gem. Zeichnungen und Farb-
und Materialkonzept herstellen, liefern und komplett
montieren.
Menge: 10,000 St

**01.03.350 Wandspiegel mit intergrierter Beleuchtung**
Wandspiegel mit integrierter Beleuchtung
gem. Plan-Nr. FP-04
Grundriss, Ansicht 3
Abmessungen B x H x T = 60 x  135 x 16 cm
Raum Nr.
710.1, 712.1- 715.1 / 810.1, 812,1 - 815.1

Die Bauteile müssen einzeln gemessen und maßlich an die
baulichen Gegebenheiten angepasst werden.

Badezimmerspiegel multifunktional bestehend aus
Kristallspiegel 5 mm stark, Kanten geschliffen und
poliert,
zur Wandmontage, Seiten vollverblendet, Blenden
Aluminium eloxiert, desinfektionsmittelbeständig.

Dreiseitig mit integrierter LED-Frontbeleuchtung,
Leuchtstreifen 15 mm breit, Lichtfarbe LED Warm- und
Kaltweiß mit Berührungssensor und Dimmfunktion
und Spiegelheizung mit Berührungssensor und
automatischer Abschaltung nach 30 Minuten, Sensoren
integriert in Spiegeloberfläche.

Ausführung Material + Farben gem. Vorbemerkungen,
Legenden und Eintragungen auf den Zeichnungen.

Alle notwendigen Bohrungen, Versiegelungen etc. sind
mit
zu kalkulieren und einzuplanen. Befestigungen sind
unsichtbar auszuführen.

Gesamtes Möbel einschl. Sockel, Wandanschlüssen,
Griffen, Verleistungen usw. gem. Zeichnungen und Farb-
und Materialkonzept herstellen, liefern und komplett
montieren.
Menge: 10,000 St

*Hinweis*

**01.03.360 Sideboard**
gem. Plan-Nr. WA-20
Grundriss, Ansicht Schnitt
Abmessungen B x H x T =  264 x 100 x 50 cm
Raum Nr. 707 / 807

Die Möbel müssen einzeln gemessen und maßlich an die
baulichen Gegebenheiten angepasst werden.

Sideboard bestehend aus (Beschr. v. li. n. re.)

1 St. Sockel, als Stellsockel ausgeführt, form- und
feuchtebeständig (Spanplatte V100), Oberfläche HPL
belegt mit umlaufender ABS Kante, Farbe gem. Material-
und Farbkonzept.

1 St. Passleiste frontbündig

1 St. Schrank B/T/H 110 x 50 x 88 cm (inkl. Sockel)
zweitürig, Aufschlagrichtung gem. Zeichnung, nicht
abschließbar, einschl. 1 Einlegeboden.

1 St. offenes Regal B/T/H 40 x 50 x 88 cm (inkl.
Sockel),
einschl. 1 Boden fest montiert

1 St. Schrank B/T/H 110 x 50 x 88 cm (inkl. Sockel)
zweitürig, Aufschlagrichtung gem. Zeichnung, nicht
abschließbar, einschl. 1 Einlegeboden.

1 St. Deckplatte B/T/H 264 x 50 x 2 cm, Ausführung
Holzdekor

Ausführung Material + Farben gem. Vorbemerkungen,
Legenden und Eintragungen auf den Zeichnungen.

Alle notwendigen Bohrungen, Versiegelungen etc. sind
mit
zu kalkulieren und einzuplanen. Befestigungen sind
unsichtbar auszuführen.

Gesamtes Möbel einschl. Sockel, Wandanschlüssen,
Griffen, Verleistungen usw. gem. Zeichnungen und Farb-
und Materialkonzept herstellen, liefern und montieren.
Menge: 2,000 St

*Hinweis*

**01.03.370 Buffet Patientenlounge**
Buffet Patientenlounge
gem. Plan-Nr. WA-14
Grundriss, Ansicht 1
Abmessungen B x H x T = 335 x 285 x 60 cm
Raum Nr. R711, R811

Die Schrankanlagen müssen einzeln gemessen und
maßlich an die baulichen Gegebenheiten angepasst
werden.

Schrankanlage bestehend aus (Beschr. v. li. n. re.):

Ansicht 1, Schnitt 1:

1 St. Sockel, als Stellsockel ausgeführt, form- und
feuchtebeständig (Spanplatte V100), Oberfläche HPL
belegt mit umlaufender ABS Kante, Farbe gem. Material-
und Farbkonzept

1 St. Passblende frontbündig

1 St. Hochschrank, BxTxH 60 cm x 60 cm x 215 cm (inkl.
Sockel), mit v.u.n.o.:

1 St. Schrank mit Tür nicht abschließbar,
Aufschlagrichtung
gem. Zeichnung, dahinter

1 Arbeitsfläche 4 cm stark, BxT ca. 56 x 60 cm,
Ausführung
gem. Vorbemerkungen "Arbeitsplatten", Arbeitshöhe 90
cm (inkl. Sockel) mit Einbaubecken ohne Hahnloch für
den Einbau von oben B/T/H 44 x 44 x 20 cm, Ausführung
gem. Vorbemerkungen

Oberhalb der Arbeitsfläche:

1 St. Wandschutz aus VKS HPL beschichtet, Farbe gem.
Materialkonzept und Zeichnung, bis zur Arbeitsfläche
geführt und versiegelt, unsichtbar befestigt, BxH ca
56 / 65
cm; Stoßfugen sind als Haarfugen auszubilden nach
Abstimmung mit dem Architekten.

1 St. Oberschrank B/T/H 56 x 36 x 63,5 cm, eintürig,
Aufschlagrichtung gem. Zeichnung, abschließbar,
mit einem Boden.

Unterhalb der Arbeitsfläche:

1 Unterschrank B/T/H 60 x 60 x 86 cm (inkl. Sockel)
mit 1 Vollauszug für Abfallsammler, dahinter
Abfallbehälter
3-fach aus Kunststoff, Front grifflos, Betätigung mit
Fußpedal gem. Vorbemerkungen

1 Arbeitsfläche 4 cm stark, BxT ca. 210 x 60 cm,
Ausführung
gem. Vorbemerkungen "Arbeitsplatten", Arbeitshöhe 90
cm (inkl. Sockel)

Unterhalb der Arbeitsfläche:

1 St. Unterschrank B/T/H 45 x 60 x 86 cm (inkl.
Sockel) mit
Drehtür abschließbar Aufschlagrichtung gem. Zeichnung,
für die bauseitige Technik des Kaffeeautomaten,

1 offenes Fach B/T/H 60 x 60 x 86 cm (inkl. Sockel) zum
Einbau von 1 Getränkekühlschrank gem. Folgeposition
(01.370)

1 St. Unterschrank B/T/H 60 x 60 x 86 cm (inkl.
Sockel) mit
v.o.n.u.
1 Vollauszug H= 16 cm abschließbar
2 Vollauszüge H=30 cm abschließbar

1 St. Unterschrank B/T/H 45 x 60 x 86 cm (inkl.
Sockel) mit
v.o.n.u.
1 Vollauszug H= 16 cm abschließbar
2 Vollauszüge H=30 cm abschließbar

Oberhalb der Arbeitsfläche:

1 St. Wandschutz aus VKS HPL beschichtet, Farbe gem.
Materialkonzept und Zeichnung, bis zur Arbeitsfläche
geführt und versiegelt, unsichtbar befestigt, BxH ca
202 /
127 cm; Stoßfugen sind als Haarfugen auszubilden nach
Abstimmung mit dem Architekten.

1 dreiseiteiger Rahmen  B/T/H ca 240 x 60 x 135 cm, 4
cm
stark, verdeckt montiert

daneben anschließend:

1 St. Hochschrank, BxTxH 60 cm x 60 cm x 215 cm (inkl.
Sockel), mit v.u.n.o.:

1 St. Fach mit Klappe mit eingerückter Rückwand,
HxT 47 x 38 cm
1 St. Regal mit eingerückter Rückwand und zwei Böden
auf Lochreihe, HxT 88 x 38 cm
1 St. Unterschrank B/T/H 60 x 60 x 86 cm (inkl.
Sockel)mit
v.o.n.u.
1 Vollauszug H= 16 cm abschließbar
2 Vollauszüge H=30 cm abschließbar

1 St. Deckenanschlussblende über die Breite und Tiefe
des
Schrankanlage, H ca. 64 cm

Türen und Schubkasten mit Muschelgriff eckig,
Ausführung
Zinkdruckguss matt weiß, B x H x T 15,4 x 4,5 x 1,5 cm
zur
Montage an der Kante der Fronten.

Ausführung Material + Farben gem. Vorbemerkungen,
Legenden und Eintragungen auf den Zeichnungen.

Alle notwendigen Bohrungen, Versiegelungen etc. sind
mit
zu kalkulieren und einzuplanen. Befestigungen sind
unsichtbar auszuführen.

Gesamtes Möbel einschl. Sockel, Wandanschlüssen,
Griffen, Verleistungen usw. gem. Zeichnungen und Farb-
und Materialkonzept herstellen, liefern und montieren.
Menge: 2,000 St

**01.03.380 Getränkekühlschrank 1-türig für zuvor beschriebenes Buffet**
Getränkekühlschrank 1-türig unterbaufähig
EU-Energieklasse A
Abmessungen B x T x H 60 x 52 x 87 cm,
Volumen 115l / Gewicht 46 kg

ausgestattet mit 1 Glasdrehtür abschließbar und insg. 2
Tragroste verchromt, integr. LED-Beleuchtung,
Geräuschpegel: 44 dB(A)
Außenfinish schwarz

Zulage für Getränkekühlschrank in zuvor beschriebener
Schrankanlage, inkl. Montage.
Fabrikatsangaben:

Hersteller:

'......................................................
..............'
(vom Bieter einzutragen)

Typ:

'......................................................
..............'
(vom Bieter einzutragen)
Menge: 2,000 St

**01.03.390 Wandverkleidung mit Dekofächer**
Wandverkleidung mit Dekofächer
gem. Plan-Nr. WA-14
Grundriss, Ansicht 1
Abmessungen B x H x T = 335 x 285 x 60 cm
Raum Nr. R711, R811

Die Schrankanlagen müssen einzeln gemessen und
maßlich an die baulichen Gegebenheiten angepasst
werden.

Schrankanlage bestehend aus (Beschr. v. li. n. re.):

Ansicht 1:

1 St. Verkleidung auf Unterkonstruktion verdeckt
montiert
HPL-beschichtet gem. Ansicht und Vorbemerkungen, B x H
83,5 x 285 cm, mit aufgesetzten Lamellen 30 mm breit,
20
mm stark, Abstand zueinander 20 mm, die Seiten der
Lamellen belegt mit 1 mm ABS Kanten, Fronten in 2 mm
ABS-Kanten Kanten abgerundet. Die äussere Lamelle
bildet die Endseite in  16cm Tiefe.

Ausgestattet mit 3 Dekofächern B x H 36 x 25 cm,
Rückwand Kunstglaslaminat, der Oberboden ist mit einer
LED- Möbeleinbauleuchte inkl. Leuchtmittel, mit
reversibler
Acrylabdeckung ausgestattet.

Die Leistung umfasst die Lieferung aller erforderlichen
Einfräsungen und notwendigen Abdeckungen sowie die
anschlussfertige Montage der LED-Elemente. Eine
Revision
zur Prüfung der Anschlüsse / Steckdosen ist
einzuplanen.

Ausführung Material + Farben gem. Vorbemerkungen,
Legenden und Eintragungen auf den Zeichnungen.

Alle notwendigen Bohrungen, Versiegelungen etc. sind
mit
zu kalkulieren und einzuplanen. Befestigungen sind
unsichtbar auszuführen.

Gesamtes Möbel einschl. Sockel, Wandanschlüssen,
Griffen, Verleistungen usw. gem. Zeichnungen und Farb-
und Materialkonzept herstellen, liefern und montieren.
Menge: 2,000 St

**01.03.400 Polsterbank mit Verkleidung**
Polsterbank mit Verkleidung
gem. Plan-Nr. WA-14
Grundriss, Ansicht 1, 2
Abmessungen B x H x T = 480,5 x 105 x 64 cm
Raum Nr. R711, R811

Die Möbel müssen einzeln gemessen und maßlich an die
baulichen Gegebenheiten angepasst werden.

Polsterbank bestehend aus (v.li.n.re):

1 Polsterbank, B x H 450 x 90 / 105 cm, Sitzhöhe 45
cm, mit
Korpus als Unterkonstruktion, die Front des Unterbaus
zurückspringend und abgeschrägt T x H = ca. 43,5 x 40
cm.
Zahl der Verstärkungen (Stahlwinkel oder Seiten) im
Unterbau nach Erfordernis.

Rechts anschließend Korpus ohne Polsterfläche Unterkonstruktion, die Front des Unterbaus zurückspringend
und
abgeschrägt B = ca. 30 cm.

Die Sitzfläche und Rückenlehne sind gepolstert
ausgeführt,
Ausführung dreiteilig und Bedarf demontierbar (zur
Erneuerung des Bezugs). Gesamtstärke der Sitzfläche
ca. 6
cm. Sitzfläche geneigt gem. Zeichnung. Sitz- und
Rückenpolster bestehen aus: Trägerplatte, Hartschaum
und Nässeschutz, ummantelt mit Kunstleder / Vinylbezug
(B1), abwaschbar, besonders strapazierfähig,
desinfektionsmittelbeständig, lichtecht /
lichtbeständig.

Oberhalb der Rückenlehne wird eine Wandverkleidung bis
auf eine Höhe von 1,05 OKFF geführt. Der obere
Abschluss
einschl. eingenuteter Beleuchtung bestehend aus LED-
Lichtleiste inkl. Leuchtmittel, mit reversibler Acrylabdeckung, es ist für einen gleichmäßige Ausleuchtung
zu
sorgen.
Die Leistung umfasst die Lieferung aller erforderlichen
Einfräsungen und notwendigen Abdeckungen sowie die
anschlussfertige Montage der LED-Elemente. Eine
Revision
zur Prüfung der Anschlüsse / Steckdosen ist
einzuplanen.

Rechts anschließend rückseitige und seitliche Wandverkleidung bis 1,05 m OKFF.

Fabrikatsangaben:

LED- Lichtleisten Hersteller:

'......................................................
..............'
(vom Bieter einzutragen)

Typ:

'......................................................
..............'
(vom Bieter einzutragen)

Polsterstoff / Kunstleder Hersteller:

'......................................................
..............'
(vom Bieter einzutragen)

Typ:

'......................................................
..............'
(vom Bieter einzutragen)

Ausführung Material + Farben gem. Vorbemerkungen,
Legenden und Eintragungen auf den Zeichnungen.

Alle notwendigen Bohrungen, Versiegelungen etc. sind
mit
zu kalkulieren und einzuplanen. Befestigungen sind
unsichtbar auszuführen.

Gesamtes Möbel einschl. Sockel, Wandanschlüssen,
Verleistungen usw. gem. Zeichnungen und Farb- und
Materialkonzept herstellen, liefern und montieren.
Menge: 2,000 St.

**01.03.410 Rahmen für bauseits zu lieferndes Großbild**
Rahmen für bauseits zu lieferndes Großbild
gem. Plan-Nr. WA-14
Grundriss, Ansicht 1
Abmessungen B x H x T = 280 x 86 x 12 cm
Raum Nr. R711, R811

Die Möbel müssen einzeln gemessen und maßlich an die
baulichen Gegebenheiten angepasst werden.

Polsterbank bestehend aus (v.li.n.re):

1 Rahmen mit Rückwand auf Gehrung gearbeitet zur
verdeckten Montage

Ausführung Material + Farben gem. Vorbemerkungen,
Legenden und Eintragungen auf den Zeichnungen.

Alle notwendigen Bohrungen, Versiegelungen etc. sind
mit
zu kalkulieren und einzuplanen. Befestigungen sind
unsichtbar auszuführen.

Gesamtes Möbel einschl. Sockel, Wandanschlüssen,
Verleistungen usw. gem. Zeichnungen und Farb- und
Materialkonzept herstellen, liefern und montieren.
Menge: 2,000 St.

**01.03.420 Wandverkleidung mit Nische für TV und Dekofach**
Wandverkleidung mit Nische für TV und Dekofach
gem. Plan-Nr. WA-14
Grundriss, Ansicht 4
Abmessungen B x H x T = 190 x 285 x 12 cm
Raum Nr. R711, R811

Die Verkleidungen müssen einzeln gemessen und maßlich
an die baulichen Gegebenheiten angepasst werden.

Wandverkleidung bestehend aus (Beschr. v. li. n. re.):

Ansicht 4:

1 St Sockel, als Stellsockel ausgeführt, form- und
feuchtebeständig (Spanplatte V100), Oberfläche HPL
belegt mit umlaufender ABS-Kante. Material gem. Farb-
und Materialkonzept, seitlich abgeschrägt

1 St. Verkleidung auf Unterkonstruktion verdeckt
montiert
HPL-beschichtet gem. Ansicht und Vorbemerkungen, B x H
40,5 x 285 cm, mit aufgesetzten Lamellen 30 mm breit,
20
mm stark, Abstand zueinander 20 mm, die Seiten der
Lamellen belegt mit 1 mm ABS Kanten, Fronten in 2 mm
ABS-Kanten Kanten abgerundet. Die äussere Lamelle
bildet die Endseite in  16cm Tiefe.

1 St. Verkleidung auf Unterkonstruktion verdeckt
montiert
HPL-beschichtet gem. Ansicht und Vorbemerkungen, B x H
149,5 x 285 cm, mit Nische für bauseits zu lieferndes
TV-Gerät, Abmessungen angepasst an die Gerätegröße,
einschl. Rückwand und vierseitig umlaufender indirekter
Beleuchtung bestehend aus LED- Lichtleiste inkl.
Leuchtmittel, mit reversibler Acryl- abdeckung, es ist
für
einen gleichmäßige Ausleuchtung zu sorgen.

Darunter Dekofach B x H 36 x 25 cm, Rückwand
Kunstglaslaminat, der Oberboden ist mit LED-
Möbeleinbauleuchten inkl. Leuchtmittel, mit reversibler
Acryl-abdeckung ausgestattet.

Die Leistung umfasst die Lieferung aller erforderlichen
Einfräsungen und notwendigen Abdeckungen sowie die
anschlussfertige Montage der LED-Elemente. Eine
Revision
zur Prüfung der Anschlüsse / Steckdosen ist
einzuplanen.

Ausführung Material + Farben gem. Vorbemerkungen,
Legenden und Eintragungen auf den Zeichnungen.

Alle notwendigen Bohrungen, Versiegelungen etc. sind
mit
zu kalkulieren und einzuplanen. Befestigungen sind
unsichtbar auszuführen.

Gesamtes Möbel einschl. Sockel, Wandanschlüssen,
Griffen, Verleistungen usw. gem. Zeichnungen und Farb-
und Materialkonzept herstellen, liefern und montieren.
Menge: 2,000 St

*Hinweis*

**01.03.430 Nischenverkleidung mit indirekter Beleuchtung**
Nischenverkleidung mit indirekter Beleuchtung
gem. Plan-Nr. WA-08
Grundriss, Ansicht 3, Schemaschnitt
Abmessungen B x H x T = 436,5 x 221 x 80 cm
Raum Nr. R711, R811

Die Bauteile müssen einzeln gemessen und maßlich an die
baulichen Gegebenheiten angepasst werden.

Nischenverkleidung bestehend aus (Beschr. v. li. n.
re.):

Ansicht 3:

Rahmenkonstruktion dreiseitig, Ausführung
Gipsfaserplatten nicht brennbar A2-s1, d0 gem. DIN
13501-1 mit Laminatoberfläche im Verbund zertifiziert,
durchgefärbter Kern schwarz, Ausführung Holzdekor gem.
Farb- und Materialkonzept bzw. Angabe Bauherr.  Die
Konstruktion ist von der Rohdecke abzuhängen.
Überkopf-Einhängesystem und Sicherung nach
Anforderung Statik.

Die Deckenblende ist im hinteren Anschluss an die Wand
mit einer Lichtvoutenkonstruktion ausgebildet, zur
Ausleuchtung der Rückwand. Die Befestigung erfolgt an
der Rückwand und der Trockenbauschürze,

Die Leistung umfasst die Lieferung aller erforderlichen
Einfräsungen und notwendigen Abdeckungen sowie die
anschlussfertige Montage der LED-Elemente. Eine
Revision
zur Prüfung der Anschlüsse / Steckdosen ist
einzuplanen.

Frontseitig umlaufend mit einer Abkantung, so dass der
Rahemn eine Ansichtsbreite von 4 cm erhält.

Ausführung Material + Farben gem. Vorbemerkungen,
Legenden und Eintragungen auf den Zeichnungen.

Alle notwendigen Bohrungen, Versiegelungen etc. sind
mit
zu kalkulieren und einzuplanen. Befestigungen sind
unsichtbar auszuführen.

Gesamtes Bauteil einschl. Sockel, Wandanschlüssen,
Griffen, Verleistungen usw. gem. Zeichnungen und Farb-
und Materialkonzept herstellen, liefern und montieren.
Menge: 2,000 St

**01.03.440 Bank 2-Sitzer in Nische**
Bank 2-Sitzer
gem. Plan-Nr. WA-08
Grundriss, Ansicht 3, Schemaschnitt
Abmessungen B x H x T = 175 x 46 / 99 x 61 cm
Raum Nr. R711, R811

Die Bauteile müssen einzeln gemessen und maßlich an die
baulichen Gegebenheiten angepasst werden.

Bank bestehend aus (Beschr. v. li. n. re.):

Ansicht 3:
Metallunterkonstruktion 47,5 cm tief als
zurückspringender
Sockel ausgebildet, Verkleidungen der Ablage,
Sitzfläche
und Rückenlehne in Gipsfaserplatten nicht brennbar
A2-s1, d0 gem. DIN 13501-1 mit Laminatoberfläche im
Verbund zertifiziert, durchgefärbter Kern schwarz,
Ausführung Holzdekor gem. Farb- und Materialkonzept
bzw. Angabe Bauherr.

Breite der Sitzfläche 140 cm, Ablage 35 cm breit, die
Rückenlehne ist um 10° schräggestellt.

Ausführung Material + Farben gem. Vorbemerkungen,
Legenden und Eintragungen auf den Zeichnungen.

Alle notwendigen Bohrungen, Versiegelungen etc. sind
mit
zu kalkulieren und einzuplanen. Befestigungen sind
unsichtbar auszuführen.

Gesamtes Bauteil einschl. Sockel, Wandanschlüssen,
Griffen, Verleistungen usw. gem. Zeichnungen und Farb-
und Materialkonzept herstellen, liefern und montieren.
Menge: 2,000 St

**01.03.450 Bank 1-Sitzer in Nische**
Bank 1-Sitzer
gem. Plan-Nr. WA-08
Grundriss, Ansicht 3, Schemaschnitt
Abmessungen B x H x T = 110 x 46 / 99 x 61 cm
Raum Nr. R711, R811

Die Bauteile müssen einzeln gemessen und maßlich an die
baulichen Gegebenheiten angepasst werden.

Bank bestehend aus (Beschr. v. li. n. re.):

Ansicht 3:
Metallunterkonstruktion 47,5 cm tief als
zurückspringender
Sockel ausgebildet, Verkleidungen der Ablage,
Sitzfläche
und Rückenlehne in Gipsfaserplatten nicht brennbar
A2-s1, d0 gem. DIN 13501-1 mit Laminatoberfläche im
Verbund zertifiziert, durchgefärbter Kern schwarz,
Ausführung Holzdekor gem. Farb- und Materialkonzept
bzw. Angabe Bauherr.

Breite der Sitzfläche 75 cm, Ablage 35 cm breit, die
Rückenlehne ist um 10° schräggestellt.

Ausführung Material + Farben gem. Vorbemerkungen,
Legenden und Eintragungen auf den Zeichnungen.

Alle notwendigen Bohrungen, Versiegelungen etc. sind
mit
zu kalkulieren und einzuplanen. Befestigungen sind
unsichtbar auszuführen.

Gesamtes Bauteil einschl. Sockel, Wandanschlüssen,
Griffen, Verleistungen usw. gem. Zeichnungen und Farb-
und Materialkonzept herstellen, liefern und montieren.
Menge: 2,000 St

### Titel 02 Innenfensterbänke

#### Bereich 02.01 Innenfensterbänke Erdgeschoss

**02.01.10 Innenfensterbänke Typ 1**
Innenfensterbänke (auf Laibungen begrenzt)
gem. Grundrisse Innenarchitektur EG
Raum Nr. 503 Bespr. Pers., 504 Müll

32 mm Feinspanplatte E1, formaldehydfrei mit 0,8 mm HPL
beschichtet, weiß ähnlich RAL 9016 verkehrsweiß.
Die Kanten erhalten umlaufend eine ABS-Kante, 2 mm
stark.

Es dürfen keine offenen Spanplattenkanten vorhanden
sein.
Die Kanten werden minimal gerundet oder gefast nach
Angabe.
Die Fensterbänke werden an den Seiten nicht ausgeklinkt
und stehen ca. 2 cm vor der Wand vor. Gesamttiefe von
ca. 25 cm.

Die Oberfläche muss absolut beständig gegen
Reinigungs- und Desinfektionsmittel sein. Alle
Schnittstellen
zu anderen Bauteilen müssen
desinfektionsmittelbeständig
verfugt und versiegelt werden (Farbe nach Angabe
Architekt).

Alle notwendigen Bohrungen, Versiegelungen etc. sind
mit
zu kalkulieren und einzuplanen. Befestigungen
sind unsichtbar auszuführen.

Alle Fensterbänke gemäß den obigen Beschreibungen
herstellen, liefern und komplett montieren.
Menge: 4,400 m

#### Bereich 02.02 Innenfensterbänke 1. Obergeschoss

**02.02.10 Innenfensterbänke Typ 1**
Innenfensterbänke (auf Laibungen begrenzt)
gem. Grundrisse Innenarchitektur OG 1
Raum Nr.
601 Serverraum, 605 WC
610 Küchenleitung, 613 Diät.Ass., 614 Stellv. Leitung
615 Lager
624 Flur 1, 625 TH 5

32 mm Feinspanplatte E1, formaldehydfrei mit 0,8 mm HPL
beschichtet, weiß ähnlich RAL 9016 verkehrsweiß.
Die Kanten erhalten umlaufend eine ABS-Kante, 2 mm
stark.

Es dürfen keine offenen Spanplattenkanten vorhanden
sein.
Die Kanten werden minimal gerundet oder gefast nach
Angabe.
Die Fensterbänke werden an den Seiten nicht
ausgeklinkt und
stehen ca. 2 cm vor der Wand vor. Gesamttiefe von ca.
25 cm.

Die Oberfläche muss absolut beständig gegen
Reinigungs- und
Desinfektionsmittel sein. Alle Schnittstellen zu
anderen
Bauteilen müssen desinfektionsmittelbeständig verfugt
und
versiegelt werden (Farbe nach Angabe Architekt).

Alle notwendigen Bohrungen, Versiegelungen etc. sind
mit
zu kalkulieren und einzuplanen. Befestigungen
sind unsichtbar auszuführen.

Alle Fensterbänke gemäß den obigen Beschreibungen
herstellen, liefern und komplett montieren.
Menge: 13,500 m

#### Bereich 02.03 Innenfensterbänke 2. / 3. Obergeschoss

**02.03.10 Innenfensterbänke Typ 1**
Innenfensterbänke (auf Laibungen begrenzt)
gem. Grundrisse Innenarchitektur OG 2
Raum Nr.
701 Pers. Auf., 702 Pfl. Stützpunkt
728, TH 6
gem. Grundrisse Innenarchitektur OG 3
Raum Nr.
801 Pers. Auf., 802 Pfl. Stützpunkt
828, TH 6

32 mm Feinspanplatte E1, formaldehydfrei mit 0,8 mm HPL
beschichtet, weiß ähnlich RAL 9016 verkehrsweiß.
Die Kanten erhalten umlaufend eine ABS-Kante, 2 mm
stark.

Es dürfen keine offenen Spanplattenkanten vorhanden
sein.
Die Kanten werden minimal gerundet oder gefast nach
Angabe.
Die Fensterbänke werden an den Seiten nicht
ausgeklinkt und
stehen ca. 2 cm vor der Wand vor. Gesamttiefe von ca.
25 cm.

Die Oberfläche muss absolut beständig gegen
Reinigungs- und
Desinfektionsmittel sein. Alle Schnittstellen zu
anderen
Bauteilen müssen desinfektionsmittelbeständig verfugt
und
versiegelt werden (Farbe nach Angabe Architekt).

Alle notwendigen Bohrungen, Versiegelungen etc. sind
mit
zu kalkulieren und einzuplanen. Befestigungen
sind unsichtbar auszuführen.

Alle Fensterbänke gemäß den obigen Beschreibungen
herstellen, liefern und komplett montieren.
Menge: 13,600 m

### Titel 03 Wandschutz

*Hinweis*
Ausführungsbeschreibung Wandschutz Hart-Vinyl:
(s. auch Ausführungsbeschreibungen)

Wandschutzplatten aus durchgefärbtem Hart-Vinyl
unifarben, Material in 2 mm Stärke. Die Platte
hat ein Standardmaß von 3m Länge und 1,3m Breite.

Materialhöhe H: ca. 900 mm, 1000 mm, 1500 mm, 2150 mm
(s. jeweilige Position). Höhe über
Fußboden: in den Fluren, Arbeits- und Nebenräumen
sowie den Bettenzimmern mit 10 cm Abstand
zu OKFF fachgerecht - durch Kleben auf geputzten
Mauerwerks-, Stahlbeton- und
Gipskartonwänden - montiert.

Die Untergrundbehandlung für die Montage der Platten,
wie z.B. eine Untergrund-Grundierung, ist
gem. Herstellervorgaben herzustellen und mit in die
Positonen einzurechnen.

Plattenmaterial mit leicht strukturierter Oberfläche
gem. DIN 13411 "Wand- und Geräteschutz in
Einrichtungen des Gesundheitswesens". Schlag- und
bruchfest, komplett durchgefärbt und gem.
Brandschutzklasse B-s2d0. nach EN13501-1 / DIN 4102
geprüft. Zusätzlich zur B1-Prüfung muss ein
bauaufsichtliches Prüfzeugnis sowie das Ü-Zeichen
(Überwachungszertifikat) vorliegen.

Montage:
vollflächig verklebt mittels einem für den jeweiligen
Untergrund geeigneten Klebstoff (1- oder
2-Komponenten). Der Kleber muss mit der Platte als
Baustoff B1 geprüft sein. Klebereste sind
umgehend nach dem Hervortreten zu entfernen. Der
Kleber ist mit dem Hersteller der
Wandschutzplatten abzustimmen.

Die Längskanten der Oberseite sollten leicht
abgerundet sein, um scharfe Kanten zu vermeiden.
Stöße über 3 m sind bei Raumtemperatur zu setzen.
Generell ist das Material nach Lieferung erst
nach entsprechender Zeit - erwärmen auf Raumtemperatur
- zu verarbeiten. Die Wände müssen
trocken sein, Restfeuchte kleiner 0,4%. Montagegrund:
Gipskartonwände, Mauerwerkswände,
Stahlbetonwände.

Unterhalb des Wandschutzes wird im Anschluss bauseits
ein Stellsockel aus Oberbodenbelag
angebracht. Die Plattenstöße sind nach
Herstellervorschrift zu versiegeln.

Länge der zu bekleidenden Flächen ca. 1,50 - 7,00 m.
Stückelungen sind nur zulässig, wenn die zu
bekleidenden Flächen nicht mit der Lieferlänge von
3,00 m abgedeckt werden können. Auf diesen
Flächen erfolgt die Aufteilung des Wandschutzes in
Absprache mit dem Bauherrn /Architekten.
Einzukalkulieren ist eine überstreichbare,
dauerelastische Versiegelung an der Oberseite, an den
Stoßflächen und zu den angrenzenden Bauteilen.
Für die Ausführung von Stücken kürzer als 1000 mm wird
in der Folgeposition eine Zulage gewährt.

Farbe:
ähnlich RAL 9010, RAL 9016 bzw. nach Wahl d. AG!

Horizontales - und in einigen Fällen auch vertikales -
Plattenabschlussprofil:
Material: Aluminium, Oberfläche: Aluminium glatt.
1-fach (oberhalb - und z. T. auch seitlich - des
Wandschutzes): in den Fluren, Nebenräumen und in den
Bettenzimmern ausgeführt.
Plattenabschlussprofil liefern und als oberer
Abschluss an den Wandschutzplatten montieren.
Ein entsprechendes Muster ist vor Einbau dem AG
vorzulegen.

Kantenschutzprofil:
Material: Acryl-Vinyl, Stärke 2 mm; schwer entflammbar
(B1, inkl. Ü_Zertifikat), stoß- und bruchfest,
desinfektionsmittel- und chemikalienbeständig,
Oberfläche: leicht strukturiert,
Farbe: gem. Farb- und Materialkonzept bzw. nach Wahl
d. AG!
Profillängen entsprechend der Wandschutzhöhen ca. 950
mm, 1000 mm, 1500 mm. 2150 mm;
Schenkelmaß 50/50 Winkelmaß 90°, Kanten: umlaufend
abgerundet, Verarbeitung nach
Herstellervorschrift, Wandschutz und
Kantenschutzprofile stoßen bündig aneinander. Das
Kantenschutzprofil wird nicht auf den Wandschutz
aufgesetzt! Ein entsprechendes Muster ist vor
Einbau dem AG vorzulegen.

Kantenschutzprofil Edelstahl:
Material: Edelstahl gebürstet 304L, Stärke 1 mm,
Profillängen entsprechend der Wandschutzhöhen
ca. 900 mm, 1000 mm, 1500 mm, 2150 mm, Schenkelmaß
50/50, Winkelmaß 90°, die Schenkel sind
leicht abgeschrägt;
Verarbeitung nach Herstellervorschrift, Wandschutz und
Kantenschutzprofile stoßen bündig
aneinander. Das Kantenschutzprofil wird nicht auf den
Wandschutz aufgesetzt! Ein entsprechendes
Muster ist vor Einbau dem AG vorzulegen.

Ausführungsbeschreibung Wandverkleidung
Kunstglaslaminat:
(s. auch Ausführungsbeschreibungen)

In den Nasszellen werden zum Teil anstelle von Fliesen
Wandbekleidungen aus Kunstglaslaminat
ausgeführt.
Kunstglaslaminat in 4 mm Stärke, vertikal einsetzbar
für den Innenausbau im Bad- und Duschbereich
als großflächige Wandverkleidung. Ausführung normal
entflammbar B2, Oberflächenbeschaffenheit: UV-beständig, porenlose,
desinfektionsmittelbestänidge Oberfläche.
Aubau als mehrschichtige Platte bestehend aus
kratzbeständiger Hardcoat-Beschichtung auf
transparenter PMMA Schicht und farbgebender
Polymerschicht, PUR-verklebt auf 2mm starkem
Gegenzug (farbgleich).

Materialhöhe H: ca. 2500 mm (s. jeweilige Position),
durch Kleben auf geputzten Mauerwerks-,
Stahlbeton- und Gipskartonwänden montiert.

Die Untergrundbehandlung für die Montage der Platten,
wie z.B. eine Untergrund-Grundierung, ist
gem. Herstellervorgaben herzustellen und mit in die
Positonen einzurechnen. Vor der Montage muss
eine Wandabdichtung W1-I gem. DIN 18534 hergestellt
werden. Die Auswahl des entsprechenden
Produktes ist auf den für das Kunstglaslaminat
gewählten Kleber abzustimmen.

Montage: vollflächig verklebt mittels einem für den
jeweiligen Untergrund geeigneten Klebstoff
(Polymer-Hybridkleber für Oberflächenanwendungen von
-40° bis +80° C geeignet) gem.
Herstellervorgaben. 1-Komponentiger, lösemittelfreier,
elastischer Klebstoff auf PU-Hybrid-Basis,
haftend auf porösen und nicht porösen Oberflächen.
Klebereste sind umgehend nach dem Hervortreten zu
entfernen. Der Kleber ist mit dem Hersteller
der Wandschutzplatten abzustimmen. Fugen zwischen Wand
und Wandpaneel bzw.
angrenzenden Bauteilen (Duschtrennwand, Fliesen) sind
zu versiegeln. Weiteres siehe u. Punkt
"Versiegelung".

Alles in fertiger Arbeit herstellen, liefern und
montieren. Wandschutz in den nachgenannten
Abmessungen und gem. beiligenden Zeichnungen inkl.
verdeckten Wandanschlüssen herstellen,
Kantenschutzprofile, etc. liefern und komplett
montieren. Maße sind unbedingt vor Montage zu
prüfen!

Zeitliche Schnittstellen / Vorab-Montage /
Koordinierung:
Bei der Kalkulation und zeitlichen Koordinierung ist
vom AN einzuplanen, dass Teilbereiche mit
Wandschutz vorab montiert werden müssen. Das betrifft
u.a. Wandschutz aus Hartvinyl hinter
Waschbecken, Wandanlagen in Pflegearbeitsräumen rein /
unrein  und die Montage des
Kunstglaslaminates in den Patientenbädern.

#### Bereich 03.01 Wandschutz EG

**03.01.10 Wandschutz H 90 cm**
Wandschutz inkl. Aluminium-Abschlussprofil
gem. Beschreibung in den "Vorbemerkungen zum
Wandschutz"
gem. Grundriss Innenarchitektur EG
Raum Nr. 510 Pers.-Umkl. D, 511 Pers.-Umkl. H

Materialhöhe: H ca. 80cm
Direkt oberhalb der Sockelleisten bei ca. +0,10m
fachgerecht durch Kleben auf geputzte Stahlbeton-,
Mauerwerks- und Gipskartonwände befestigen.
Ein mit der Platte als Baustoff geprüfter Kleber ist zu
verwenden. Die Plattenstöße sind nach
Herstellervorschrift
zu versiegeln.
Unterhalb des Wandschutzes wird im Anschluss bauseits
ein Stellsockel angebracht.

Alles in fertiger Arbeit herstellen, liefern und
komplett
montieren. Wandschutz in den genanten Abmessungen
und gem. beiliegenden Zeichnungen inkl. verdeckten
Wandanschlüssen, Kantenschutzprofilen etc. liefern und
komplett montieren.
Die Maße sind unbedingt vorab unaufgefordert zu prüfen.

Fabrikatsangaben gültig auch für alle nachfolgenden
Positionen:

Hersteller:

'......................................................
..............'
(vom Bieter einzutragen)

Typ:

'......................................................
..............'
(vom Bieter einzutragen)
Menge: 11,000 m

**03.01.20 Zulage für Eckausbildung Innenecke**
Zulage zum vorbeschriebenen Wandschutz (H = 90 cm)
für die Ausführung von Innenecken.
Menge: 6,000 St

**03.01.30 Zulage für Kleinflächen unter 1,00 m**
Zulage zum vorbeschriebenen Wandschutz (H = 90 cm)
für die Ausführung von Kleinflächen kleiner als 100 cm
Menge: 6,000 St

**03.01.40 Wandschutz H 1,50m**
Wandschutz inkl. Aluminium-Abschlussprofil
gem. Beschreibung in den "Vorbemerkungen zum
Wandschutz"
gem. Grundriss Innenarchitektur EG
Raum Nr. 506 Flur

Materialhöhe: H ca. 140cm
Direkt oberhalb der Sockelleisten bei ca. +0,10m
fachgerecht durch Kleben auf geputzte Stahlbeton-,
Mauerwerks- und Gipskartonwände befestigen.
Ein mit der Platte als Baustoff geprüfter Kleber ist zu
verwenden. Die Plattenstöße sind nach
Herstellervorschrift
zu versiegeln.
Unterhalb des Wandschutzes wird im Anschluss bauseits
ein Stellsockel angebracht.

Alles in fertiger Arbeit herstellen, liefern und
komplett
montieren. Wandschutz in den genanten Abmessungen
und gem. beiliegenden Zeichnungen inkl. verdeckten
Wandanschlüssen, Kantenschutzprofilen etc. liefern und
komplett montieren.
Die Maße sind unbedingt vorab unaufgefordert zu prüfen.
Menge: 76,500 m

**03.01.50 Zulage für Eckausbildung Innenecke**
Zulage zum vorbeschriebenen Wandschutz (H = 1,50 m)
für die Ausführung von Innenecken.
Menge: 10,000 St

**03.01.60 Zulage für Eckausbildung Aussenecke Edelstahlwinkel**
Zulage zum vorbeschriebenen Wandschutz (H = 1,50 m)
für die Ausführung von Außenecken.
Einzukalkulieren ist die Lieferung und Montage eines
Edelstahlwinkels gem. Vorbemerkungen; 50 x 50 x 1 mm,
Oberfläche geschliffen Korn 240.
Der Kantenschutzwinkel wird flächenbündig zum
Wandschutz montiert und nicht auf den Wandschutz
aufgeklebt. Hierbei sind notwendige Anpassungsarbeiten
mit einzukalkulieren.
Menge: 10,000 St

**03.01.70 Zulage für Kleinflächen unter 1,00 m**
Zulage zum vorbeschriebenen Wandschutz (H = 1,05 m)
für die Ausführung von Kleinflächen kleiner als 100 cm
Menge: 15,000 St

**03.01.80 Wandschutz zargenhoch**
Wandschutz inkl. Aluminium-Abschlussprofil
gem. Beschreibung in den "Vorbemerkungen zum
Wandschutz"
gem. Grundriss Innenarchitektur EG
Raum Nr. 504 Müll

Materialhöhe: H ca. 205cm
Direkt oberhalb der Sockelleisten bei ca. +0,10m
fachgerecht durch Kleben auf geputzte Stahlbeton-,
Mauerwerks- und Gipskartonwände befestigen.
Ein mit der Platte als Baustoff geprüfter Kleber ist zu
verwenden. Die Plattenstöße sind nach
Herstellervorschrift
zu versiegeln.
Unterhalb des Wandschutzes wird im Anschluss bauseits
ein Stellsockel angebracht.

Alles in fertiger Arbeit herstellen, liefern und
komplett
montieren. Wandschutz in den genanten Abmessungen
und gem. beiliegenden Zeichnungen inkl. verdeckten
Wandanschlüssen, Kantenschutzprofilen etc. liefern und
komplett montieren.
Die Maße sind unbedingt vorab unaufgefordert zu prüfen.
Menge: 11,000 m

**03.01.90 Zulage für Eckausbildung Innenecke**
Zulage zum vorbeschriebenen Wandschutz (zargenhoch)
für die Ausführung von Innenecken.
Menge: 4,000 St

**03.01.100 Zulage für Kleinflächen unter 1,00 m**
Zulage zum vorbeschriebenen Wandschutz (zargenhoch)
für die Ausführung von Kleinflächen kleiner als 100 cm
Menge: 1,000 St

**03.01.110 Zulage Schalter- / Steckdosenausschnitte**
Menge: 21,000 St

#### Bereich 03.02 Wandschutz 1. OG

**03.02.10 Wandschutz H 1,50m**
Wandschutz inkl. Aluminium-Abschlussprofil
gem. Beschreibung in den "Vorbemerkungen zum
Wandschutz"
gem. Grundriss Innenarchitektur 1. OG
Raum Nr.
606 Flur 3, 618 Flur rein,
620 Flur 2, 620a Schleuse

Materialhöhe: H ca. 140cm
Direkt oberhalb der Sockelleisten bei ca. +0,10m
fachgerecht durch Kleben auf geputzte Stahlbeton-,
Mauerwerks- und Gipskartonwände befestigen.
Ein mit der Platte als Baustoff geprüfter Kleber ist zu
verwenden. Die Plattenstöße sind nach
Herstellervorschrift
zu versiegeln.
Unterhalb des Wandschutzes wird im Anschluss bauseits
ein Stellsockel angebracht.

Alles in fertiger Arbeit herstellen, liefern und
komplett
montieren. Wandschutz in den genanten Abmessungen
und gem. beiliegenden Zeichnungen inkl. verdeckten
Wandanschlüssen, Kantenschutzprofilen etc. liefern und
komplett montieren.
Die Maße sind unbedingt vorab unaufgefordert zu prüfen.
Menge: 88,000 m

**03.02.20 Zulage für Eckausbildung Innenecke**
Zulage zum vorbeschriebenen Wandschutz (H = 1,50 m)
für die Ausführung von Innenecken.
Menge: 18,000 St

**03.02.30 Zulage für Eckausbildung Aussenecke Edelstahlwinkel**
Zulage zum vorbeschriebenen Wandschutz (H = 1,50 m)
für die Ausführung von Außenecken.
Einzukalkulieren ist die Lieferung und Montage eines
Edelstahlwinkels gem. Vorbemerkungen; 50 x 50 x 1 mm,
Oberfläche geschliffen Korn 240.
Der Kantenschutzwinkel wird flächenbündig zum
Wandschutz montiert und nicht auf den Wandschutz
aufgeklebt. Hierbei sind notwendige Anpassungsarbeiten
mit einzukalkulieren.
Menge: 16,000 St

**03.02.40 Zulage für Kleinflächen unter 1,00 m**
Zulage zum vorbeschriebenen Wandschutz (H = 1,50 m)
für die Ausführung von Kleinflächen kleiner als 100 cm
Menge: 24,000 St

**03.02.50 Wandschutz zargenhoch**
Wandschutz inkl. Aluminium-Abschlussprofil
gem. Beschreibung in den "Vorbemerkungen zum
Wandschutz"
gem. Grundriss Innenarchitektur 1. OG
Raum Nr. 604 Lager
Raum Nr. 622 Lager / Wärmewagen
Raum Nr. 615 Lager

Materialhöhe: H ca. 205cm
Direkt oberhalb der Sockelleisten bei ca. +0,10m
fachgerecht durch Kleben auf geputzte Stahlbeton-,
Mauerwerks- und Gipskartonwände befestigen.
Ein mit der Platte als Baustoff geprüfter Kleber ist zu
verwenden. Die Plattenstöße sind nach
Herstellervorschrift
zu versiegeln.
Unterhalb des Wandschutzes wird im Anschluss bauseits
ein Stellsockel angebracht.

Alles in fertiger Arbeit herstellen, liefern und
komplett
montieren. Wandschutz in den genanten Abmessungen
und gem. beiliegenden Zeichnungen inkl. verdeckten
Wandanschlüssen, Kantenschutzprofilen etc. liefern und
komplett montieren.
Die Maße sind unbedingt vorab unaufgefordert zu prüfen.
Menge: 68,000 m

**03.02.60 Zulage für Eckausbildung Innenecke**
Zulage zum vorbeschriebenen Wandschutz (zargenhoch)
für die Ausführung von Innenecken.
Menge: 13,000 St

**03.02.70 Zulage für Eckausbildung Aussenecke Edelstahlwinkel**
Zulage zum vorbeschriebenen Wandschutz (zargenhoch)
für die Ausführung von Außenecken.
Einzukalkulieren ist die Lieferung und Montage eines
Edelstahlwinkels gem. Vorbemerkungen; 50 x 50 x 1 mm,
Oberfläche geschliffen Korn 240.
Der Kantenschutzwinkel wird flächenbündig zum
Wandschutz montiert und nicht auf den Wandschutz
aufgeklebt. Hierbei sind notwendige Anpassungsarbeiten
mit einzukalkulieren.
Menge: 5,000 St

**03.02.80 Zulage für Kleinflächen unter 1,00 m**
Zulage zum vorbeschriebenen Wandschutz (zargenhoch)
für die Ausführung von Kleinflächen kleiner als 100 cm
Menge: 9,000 St

**03.02.90 Zulage Schalter- / Steckdosenausschnitte**
Menge: 30,000 St

#### Bereich 03.03 Wandschutz 2./3. Obergeschoss

**03.03.10 Wandschutz H 90 cm**
Wandschutz inkl. Aluminium-Abschlussprofil
gem. Beschreibung in den "Vorbemerkungen zum
Wandschutz"
gem. Grundrisse Innenarchitektur 2. OG / 3. OG
WA 08 -10, WA 14-15, WA 17-19

Raum Nr.
703 / 803 Snoezelen
704.2 / 804.2 - 706.2 / 806.2 Schleusen 1-Bettzimmer
710 / 810 2-Bettzimmer 1
712 - 715 / 812 - 815  2-Bettzimmer 2 - 5

Materialhöhe: H ca. 80cm
Direkt oberhalb der Sockelleisten bei ca. +0,10m
fachgerecht durch Kleben auf geputzte Stahlbeton-,
Mauerwerks- und Gipskartonwände befestigen.
Ein mit der Platte als Baustoff geprüfter Kleber ist zu
verwenden. Die Plattenstöße sind nach
Herstellervorschrift
zu versiegeln.
Unterhalb des Wandschutzes wird im Anschluss bauseits
ein Stellsockel angebracht.

Alles in fertiger Arbeit herstellen, liefern und
komplett
montieren. Wandschutz in den genanten Abmessungen
und gem. beiliegenden Zeichnungen inkl. verdeckten
Wandanschlüssen, Kantenschutzprofilen etc. liefern und
komplett montieren.
Die Maße sind unbedingt vorab unaufgefordert zu prüfen.
Menge: 113,000 m

**03.03.20 Zulage für Eckausbildung Innenecke**
Zulage zum vorbeschriebenen Wandschutz (H = 90 cm)
für die Ausführung von Innenecken.
Menge: 46,000 St

**03.03.30 Zulage für Eckausbildung Aussenecke**
Zulage zum vorbeschriebenen Wandschutz (H = 90 cm)
für die Ausführung von Außenecken.
Einzukalkulieren ist die Lieferung und Montage eines
Kantenschutzprofils (ebenfalls Acryl-Vinyl) gem.
Vorbemerkungen; 50 x 50 x 2 mm, Oberfläche leicht
strukturiert.
Der Kantenschutzwinkel wird flächenbündig zum
Wandschutz montiert und nicht auf den Wandschutz
aufgeklebt. Hierbei sind notwendige Anpassungsarbeiten
mit einzukalkulieren.
Menge: 26,000 St

**03.03.40 Zulage für Kleinflächen unter 1,00 m**
Zulage zum vorbeschriebenen Wandschutz (H = 90 cm)
für die Ausführung von Kleinflächen kleiner als 100 cm
Menge: 80,000 St

**03.03.50 Wandschutz H 98 cm**
Wandschutz inkl. Aluminium-Abschlussprofil
gem. Beschreibung in den "Vorbemerkungen zum
Wandschutz"
gem. Grundrisse Innenarchitektur 2. OG / 3. OG
WA 06

Raum Nr.
702 / 802 Stützpunkt

Materialhöhe: H ca. 88cm
Direkt oberhalb der Sockelleisten bei ca. +0,10m
fachgerecht durch Kleben auf geputzte Stahlbeton-,
Mauerwerks- und Gipskartonwände befestigen.
Ein mit der Platte als Baustoff geprüfter Kleber ist zu
verwenden. Die Plattenstöße sind nach
Herstellervorschrift
zu versiegeln.
Unterhalb des Wandschutzes wird im Anschluss bauseits
ein Stellsockel angebracht.

Alles in fertiger Arbeit herstellen, liefern und
komplett
montieren. Wandschutz in den genanten Abmessungen
und gem. beiliegenden Zeichnungen inkl. verdeckten
Wandanschlüssen, Kantenschutzprofilen etc. liefern und
komplett montieren.
Die Maße sind unbedingt vorab unaufgefordert zu prüfen.
Menge: 18,100 m

**03.03.60 Zulage für Eckausbildung Innenecke**
Zulage zum vorbeschriebenen Wandschutz (H = 98 cm)
für die Ausführung von Innenecken.
Menge: 6,000 St

**03.03.70 Zulage für Eckausbildung Aussenecke**
Zulage zum vorbeschriebenen Wandschutz (H = 98 cm)
für die Ausführung von Außenecken.
Einzukalkulieren ist die Lieferung und Montage eines
Kantenschutzprofils (ebenfalls Acryl-Vinyl) gem.
Vorbemerkungen; 50 x 50 x 2 mm, Oberfläche leicht
strukturiert.
Der Kantenschutzwinkel wird flächenbündig zum
Wandschutz montiert und nicht auf den Wandschutz
aufgeklebt. Hierbei sind notwendige Anpassungsarbeiten
mit einzukalkulieren.
Menge: 4,000 St

**03.03.80 Zulage für Kleinflächen unter 1,00 m**
Zulage zum vorbeschriebenen Wandschutz (H = 98 cm)
für die Ausführung von Kleinflächen kleiner als 100 cm
Menge: 4,000 St

**03.03.90 Wandschutz H 1,50m**
Wandschutz inkl. Aluminium-Abschlussprofil
gem. Beschreibung in den "Vorbemerkungen zum
Wandschutz"
gem. Grundrisse Innenarchitektur 2. OG / 3. OG
WA-12

Raum Nr.
717 / 817 Stationsküche
719 / 819 Rollstuhllager
720 / 820 Entsorgung

Materialhöhe: H ca. 140cm
Direkt oberhalb der Sockelleisten bei ca. +0,10m
fachgerecht durch Kleben auf geputzte Stahlbeton-,
Mauerwerks- und Gipskartonwände befestigen.
Ein mit der Platte als Baustoff geprüfter Kleber ist zu
verwenden. Die Plattenstöße sind nach
Herstellervorschrift
zu versiegeln.
Unterhalb des Wandschutzes wird im Anschluss bauseits
ein Stellsockel angebracht.

Alles in fertiger Arbeit herstellen, liefern und
komplett
montieren. Wandschutz in den genanten Abmessungen
und gem. beiliegenden Zeichnungen inkl. verdeckten
Wandanschlüssen, Kantenschutzprofilen etc. liefern und
komplett montieren.
Die Maße sind unbedingt vorab unaufgefordert zu prüfen.
Menge: 78,000 m

**03.03.100 Zulage für Eckausbildung Innenecke**
Zulage zum vorbeschriebenen Wandschutz (H = 1,50 m)
für die Ausführung von Innenecken.
Menge: 28,000 St

**03.03.110 Zulage für Eckausbildung Aussenecke**
Zulage zum vorbeschriebenen Wandschutz (H = 1,50 m)
für die Ausführung von Außenecken.
Einzukalkulieren ist die Lieferung und Montage eines
Kantenschutzprofils (ebenfalls Acryl-Vinyl) gem.
Vorbemerkungen; 50 x 50 x 2 mm, Oberfläche leicht
strukturiert.
Der Kantenschutzwinkel wird flächenbündig zum
Wandschutz montiert und nicht auf den Wandschutz
aufgeklebt. Hierbei sind notwendige Anpassungsarbeiten
mit einzukalkulieren.
Menge: 12,000 St

**03.03.120 Zulage für Kleinflächen unter 1,00 m**
Zulage zum vorbeschriebenen Wandschutz (H = 1,50 m)
für die Ausführung von Kleinflächen kleiner als 100 cm
Menge: 32,000 St

**03.03.130 Wandschutz zargenhoch**
Wandschutz inkl. Aluminium-Abschlussprofil
gem. Beschreibung in den "Vorbemerkungen zum
Wandschutz"
gem. Grundrisse Innenarchitektur 2. OG / 3. OG
WA-11

Raum Nr.
708 / 808 Getränke,
716 / 816 Lager
718 / 818 Pfl. AR. unrein

Materialhöhe: H ca. 205cm
Direkt oberhalb der Sockelleisten bei ca. +0,10m
fachgerecht durch Kleben auf geputzte Stahlbeton-,
Mauerwerks- und Gipskartonwände befestigen.
Ein mit der Platte als Baustoff geprüfter Kleber ist zu
verwenden. Die Plattenstöße sind nach
Herstellervorschrift
zu versiegeln.
Unterhalb des Wandschutzes wird im Anschluss bauseits
ein Stellsockel angebracht.

Alles in fertiger Arbeit herstellen, liefern und
komplett
montieren. Wandschutz in den genanten Abmessungen
und gem. beiliegenden Zeichnungen inkl. verdeckten
Wandanschlüssen, Kantenschutzprofilen etc. liefern und
komplett montieren.
Die Maße sind unbedingt vorab unaufgefordert zu prüfen.
Menge: 44,100 m

**03.03.140 Zulage für Eckausbildung Innenecke**
Zulage zum vorbeschriebenen Wandschutz (zargenhoch)
für die Ausführung von Innenecken.
Menge: 20,000 St

**03.03.150 Zulage für Eckausbildung Aussenecke**
Zulage zum vorbeschriebenen Wandschutz (zargenhoch)
für die Ausführung von Außenecken.
Einzukalkulieren ist die Lieferung und Montage eines
Kantenschutzprofils (ebenfalls Acryl-Vinyl) gem.
Vorbemerkungen; 50 x 50 x 2 mm, Oberfläche leicht
strukturiert.
Der Kantenschutzwinkel wird flächenbündig zum
Wandschutz montiert und nicht auf den Wandschutz
aufgeklebt. Hierbei sind notwendige Anpassungsarbeiten
mit einzukalkulieren.
Menge: 4,000 St

**03.03.160 Zulage für Kleinflächen unter 1,00 m**
Zulage zum vorbeschriebenen Wandschutz (zargenhoch)
für die Ausführung von Kleinflächen kleiner als 100 cm
Menge: 18,000 St

**03.03.170 Wandschutz H 1,00 m**
Wandschutz inkl. Aluminium-Abschlussprofil
gem. Beschreibung in den "Vorbemerkungen zum
Wandschutz"
gem. Grundrisse Innenarchitektur 2. OG / 3. OG
WA 08, WA 18, WA 19

Raum Nr.
711 / 811 Patientenlounge
725 / 825 Flur 1
726 / 826 Flur 2
727 / 827 Flur 3

Materialhöhe: H ca. 90 cm
Direkt oberhalb der Sockelleisten bei ca. +0,10m
fachgerecht durch Kleben auf geputzte Stahlbeton-,
Mauerwerks- und Gipskartonwände befestigen.
Ein mit der Platte als Baustoff geprüfter Kleber ist zu
verwenden. Die Plattenstöße sind nach
Herstellervorschrift
zu versiegeln.
Unterhalb des Wandschutzes wird im Anschluss bauseits
ein Stellsockel angebracht.

Alles in fertiger Arbeit herstellen, liefern und
komplett
montieren. Wandschutz in den genanten Abmessungen
und gem. beiliegenden Zeichnungen inkl. verdeckten
Wandanschlüssen, Kantenschutzprofilen etc. liefern und
komplett montieren.
Die Maße sind unbedingt vorab unaufgefordert zu prüfen.
Menge: 224,000 m

**03.03.180 Eckausbildung Innenecke**
Zulage zum vorbeschriebenen Wandschutz (H 1,00m)
für die Ausführung von Innenecken.
Menge: 20,000 St

**03.03.190 Zulage für Eckausbildung Aussenecke**
Zulage zum vorbeschriebenen Wandschutz (H 1,00m)
für die Ausführung von Außenecken.
Einzukalkulieren ist die Lieferung und Montage eines
Kantenschutzprofils (ebenfalls Acryl-Vinyl) gem.
Vorbemerkungen; 50 x 50 x 2 mm, Oberfläche leicht
strukturiert.
Der Kantenschutzwinkel wird flächenbündig zum
Wandschutz montiert und nicht auf den Wandschutz
aufgeklebt. Hierbei sind notwendige Anpassungsarbeiten
mit einzukalkulieren.
Menge: 44,000 St

**03.03.200 Zulage für Kleinflächen unter 1,00 m**
Zulage zum vorbeschriebenen Wandschutz (H 1,00m)
für die Ausführung von Kleinflächen kleiner als 100 cm
Menge: 66,000 St

**03.03.250 Zulage Schalter- / Steckdosenausschnitte**
Menge: 100,000 St

#### Bereich 03.04 Wandverkleidungen Patientenbäder

*Hinweis*
Abdichtung gegen Wassereinwirkung nach DIN18543
Die nachfolgend beschriebenen Leistungen dienen der
Abdichtung von Wandflächen in Bädern im
Bereich der Handwaschbecken. Die Flächen werden im
Anschluss mit Kunstglaslaminatplatten
bekleidet.
Die Abdichtung schließt oberhalb an die bauseitige
Sockelabdichtung (H ca. 10 cm) an. Bei dieser
handelt es sich, wie auch bei der Beschichtung der
Bodenfläche, um eine PU-Beschichtung mit
mehrlagigem Aufbau.
Die anzubietenden Produkte sind auf Kompatibilität mit
dem zur Verklebung der Wandbeläge
vorgesehenen Kleber zu prüfen.

Systembeschreibung:
Flüssig zu verarbeitende Abdichtung (AIV-B) gegen die
Wassereinwirkung auf Fliesen- und
Plattenbelägen im Innenbereich nach DIN 18634 an der
Wand, für die WEK W1-I.
Zur Ausführung kommt eine flüssige, wasserdichte
Flächenabdichtung für normativ geregelte
Abdichtungen unter Fliesen- und Plattenbelägen im
Innenbereich mit geringer bis mäßiger
Wassereinwirkung (direkt / indirekt) durch
nichtdrückendes Wasser, für häufige Einwirkung durch
Spritz- bzw. nichthäufige Einwirkung durch
Brauchwasser, z.B. in häuslichen Feucht- und Nassräumen
an Wand und Boden.
In Roll-, Streich- oder Spachtelverfahren zu
verarbeitende flüssige Flächenabdichtung, für Wand und
Boden im Innenbereich, geeignet für saugende
Untergründe (Gipskartonplatten)

**03.04.10 Untergrundvorbehandlung**
Fläche von haftmindernden Teilen befreien, entstauben
und säubern, inkl. aller Nebenarbeitet und
ordnungsgemäßer Beseitigung des angefallenen Materials
Menge: 23,000 m²

**03.04.20 Haftbrücke aufbringen**
Lösemittelfreie, gebrauchsfertige Kunstharzdispersion
für
saugende Untergründe aufbringen, mittels Roller, Pinsel
oder Quast.
Untergrund: Trockenbaukonstruktionen mit GKBI-Platten
Verbrauch ca. 80 - 150 g/m² ja nach Oberfläche und
Saugfähigkeit

Produkteigenschaften Kunstharzdispersion:
- Grunddispersion innen und aussen
- Basis: modifiziertes Acrylharz
- für saugende Untergründe
- gebrauchsfertig
- lösemittelfrei
- GISCODE D1

Fabrikatsangaben:

Hersteller:

'......................................................
..............'
(vom Bieter einzutragen)

Typ:

'......................................................
..............'
(vom Bieter einzutragen)
Menge: 23,000 m²

**03.04.30 Ausgleich von Unebenheiten bis 5 mm**
Ausgleich von Unebenheiten bis 5 mm mit
kunstharzvergütetem Ausgleichsmörtel
Untergrund: Trockenbaukonstruktionen mit GKBI-Platten
Verbrauch: ca. 0,8l/m² bei 0,5 mm
Trockenschichtchichtdicke

Produkteigenschaften Ausgleichsmörtel :
- zementärer Ausgleichs- und Reparaturmörtel
- erhärtet und trocknet mittelschnell
- bereits nach 2h weiter zu überarbeiten
- bis 30mm Schichtdicke
- für Wand und Boden geeignet, innen und aussen
- GISCODE ZP1
- EMICODE GEV EC 1 Plus

Vor Ausführung der Leistung ist deren Notwendigkeit der
örtlichen Objektüberwachung anzuzeigen und der
Umfang der Leistungen gemeinsam mit der
Objektüberwachung festzustellen und zu dokumentieren.

Fabrikatsangaben:

Hersteller:

'......................................................
..............'
(vom Bieter einzutragen)

Typ:

'......................................................
..............'
(vom Bieter einzutragen)
Menge: 23,000 m²

**03.04.40 Verbundabdichtung auftragen**
Flüssigabdichtung (AIV-B) für W1-I für direkt
beanspruchte
Flächen im Innenbereich nach DIN 18534 an Wand mit
mäßiger Beanspruchung durch häufiges Spritzwasser,
jedoch ohne anstauendes Wasser
Verbrauch: ca. 2,1-2,4 kg/m² und mm Schichtdicke

Untergrund: gem. Vorbemerkungen
Abdichtungshöhe: ca. 1,20m

Verarbeitung wie folgt: 2-facher unverdünnter Auftrag
mittels Rollen, Streichen oder Spachteln, satt und
oberflächendicht

Produkteigenschaften Verbundabdichtung:
- wasserdicht
- verformbar rissüberbrückend
- kaltwasserbeständig
- für Nassbereiche
- für die Klassen nach A, B, C, nach PG AIV

Fabrikatsangaben:

Hersteller:

'......................................................
..............'
(vom Bieter einzutragen)

Typ:

'......................................................
..............'
(vom Bieter einzutragen)
Menge: 23,000 m²

**03.04.50 Verbundabdichtung: Dichtband instalieren**
Hochelaschtische gewebekaschiertes Dichtband an die
Anschlussfugen der Flächenabdichtung z.B. Wand/Wand,
Wand/Boden oder Boden/Boden mit Abdichtungsstoff
verkleben

Produkteigenschaften Dichtband:
- Dichtband, b= 120mm
- elastisch, beidseitig vlieskaschiert
- innen, außen, unter Wasser

Fabrikatsangaben:

Hersteller:

'......................................................
..............'
(vom Bieter einzutragen)

Typ:

'......................................................
..............'
(vom Bieter einzutragen)
Menge: 77,200 m

**03.04.60 Verbundabdichtung: Dichtmanschetten installieren**
Hochelaschtische gewebekaschierte Dichtmanschette im
Bereich der Sanitär-Durchdringungen anschließen und in
die Flächenabdichtung einbinden. Die Installation
(Verklebung) erfolgt auf die bereits vorinstallierte
Abdichtungsbahn entsprechend de rQuerschnitte der
Rohr-/Wandabläufe mit Abdichtungsstoff

Produkteigenschaften Dichtmanschette:
- Manschette für Wandabläufe
- Rohrdurchmesser 25-40 mm / 50-70 mm, 1 St. pro
Durchlass
- elastisch, beidseitig vlieskaschiert
- innen, außen, unter Wasser

Fabrikatsangaben:

Hersteller:

'......................................................
..............'
(vom Bieter einzutragen)

Typ:

'......................................................
..............'
(vom Bieter einzutragen)
Menge: 48,000 St

**03.04.70 Wandverkleidung Waschplatz 1-Bettzimmer**
Wandverkleidung Waschplatz
gem. Plan-Nr. FP-03
Grundriss, Ansicht 1
Abmessungen B x H x T = 120 x  250 x 0,4 cm
Raum Nr.
703.1- 706.1 / 803.1 - 806.1

Die Bauteile müssen einzeln gemessen und maßlich an die
baulichen Gegebenheiten angepasst werden.

Wandverkleidung bestehend aus (Beschr. v. li. n. re.):

Ansicht 1:

Verkleidung mehrteilig B x T x H 120 x 0,04 x 250 cm
Ausführung Kunstglaslaminat 4 mm stark, gem.
Materialkonzept, Fugenbild gem. Planung. mit
Ausschnitten für die Waschtischinstallation,
Wandspiegel
und Kabeldurchführung für bauseits zu liefernden Föhn.

Plattenaufbau gem. Vorbemerkungen, Farbe gem.
Angabe Bauherr, Oberfläche matt, kratzfest, einfach zu
reinigen. In Ecken und zu angrenzenden Bauteilen sind
Dehnfugen von mind. 2 mm zu berücksichtigen. Kanten
gefast, Befestigung mit Polymer-Hybridkleber gem.
Herstellerangaben, einschl. Versiegelung zu den
angrenzenden Bauteilen.

Für den Spiegel ist ein Ausschnitt in dargestellter
Größe
vorzusehen.

Ausführung Material + Farben gem. Vorbemerkungen,
Legenden und Eintragungen auf den Zeichnungen.

Fabrikatsangaben: gilt auch für die nachfolgenden
baugleichen Positionen (Pos. 330):

Hersteller:

'......................................................
..............'
(vom Bieter einzutragen)

Typ:

'......................................................
..............'
(vom Bieter einzutragen)

Alle notwendigen Bohrungen, Versiegelungen etc. sind
mit
zu kalkulieren und einzuplanen. Befestigungen sind
unsichtbar auszuführen.

Gesamte erkleidung einschl. Anschlüssen, Ausschnitten,
Versiegelungen usw. gem. Zeichnungen und Farb- und
Materialkonzept herstellen, liefern und komplett
montieren.
Menge: 6,000 St

**03.04.80 Wandverkleidung Waschplatz 2-Bettzimmer**
Wandverkleidung Waschplatz
gem. Plan-Nr. FP-04
Grundriss, Ansicht 3
Abmessungen B x H x T = 60 x  135 x 16 cm
Raum Nr.
710.1, 712.1- 715.1 / 810.1, 812,1 - 815.1

Die Bauteile müssen einzeln gemessen und maßlich an die
baulichen Gegebenheiten angepasst werden.

Wandverkleidung bestehend aus (Beschr. v. li. n. re.):

Ansicht 1:

Verkleidung mehrteilig B x T x H 120 x 0,04 x 250 cm
Ausführung Kunstglaslaminat 4 mm stark, gem.
Materialkonzept, Fugenbild gem. Planung. mit
Ausschnitten für die Waschtischinstallation,
Wandspiegel
und Kabeldurchführung für bauseits zu liefernden Föhn.

Plattenaufbau gem. Vorbemerkungen, Farbe gem.
Angabe Bauherr, Oberfläche matt, kratzfest, einfach zu
reinigen. In Ecken und zu angrenzenden Bauteilen sind
Dehnfugen von mind. 2 mm zu berücksichtigen. Kanten
gefast, Befestigung mit Polymer-Hybridkleber gem.
Herstellerangaben, einschl. Versiegelung zu den
angrenzenden Bauteilen.

Für den Spiegel ist ein Ausschnitt in dargestellter
Größe
vorzusehen.

Ausführung Material + Farben gem. Vorbemerkungen,
Legenden und Eintragungen auf den Zeichnungen.

Alle notwendigen Bohrungen, Versiegelungen etc. sind
mit
zu kalkulieren und einzuplanen. Befestigungen sind
unsichtbar auszuführen.

Gesamte erkleidung einschl. Anschlüssen, Ausschnitten,
Versiegelungen usw. gem. Zeichnungen und Farb- und
Materialkonzept herstellen, liefern und komplett
montieren.
Menge: 10,000 St

### Titel 04 Wandhandläufe

*Hinweis*
Wandhandlauf:

Edelstahl-Wandhandlauf oval, Oberfläche fein matt,
Rohrquerschnitte elliptisch geformt,
Abmessungen: 36,5 x 22 mm, zum komfortablen Greifen
unter 45° schräggestellt. mit Aluminium-
Wandhaltern zur verdeckten Befestigung einschl.
Edelstahlabdeckblenden. Zur Montage in Fluren
gem. Darstellung in den Grundrissen und Wandansichten.

Die angebotenen Produkte müssen aus einer Produktion
stammen, die für ein Umweltmanagement
gemäß DIN EN ISO 14 001, ein Qualitätsmanagement gemäß
DIN EN ISO 9001, ein
Arbeitsschutzmanagement gemäß DIN EN ISO 45001 und ein
Energiemanagement gemäß DIN EN
ISO 50001 zertifiziert ist.

Flur-Handlauf aus Edelstahl fein matt, elliptisch
geformt als Ovalrohr 36,5 x 22 mm mit einer
Schrägstellung von 45°, verdeckte Befestigung durch
Abdeckblenden aus Edelstahl fein matt, nach
unten verkröpfte Wandhalterungen aus Aluminium
schwarz-grau (RAL 7021). Die Handlaufenden
sind mit einem 90°-Bogen und einer Wandbefestigung an
die Wand zu führen. Durchmesser der
Wandhalterungen 70 mm; Innen- und Aussenecken sind mit
90°-Bögen auszuführen.

Handläufe sind, soweit nachfolgend nicht ausdrücklich
abweichend beschrieben, in
Versammlungsstätten, Hotels, Warenhäusern und
Einkaufszentren sowie Krankenhäusern, Alten- und
Pflegeheimen, mit geschlossen verkröpften Übergängen
herzustellen. Offene Handlaufenden sind
in diesen Gebäuden nicht zulässig.

Es muss davon ausgegangen werden, dass alle Räume
gemessen werden müssen! Der
Auftragnehmer hat dem Architekten vor Beginn der
Arbeiten Detail- und Übersichtszeichnungen im
geeigneten Maßstab zur Genehmigung vorzulegen.

Bei Auftragserteilung sind dem Architekten gewünschte
Verbindungen, Beschläge o. ä. im Original
als Muster vorzulegen.

#### Bereich 04.01 Handlauf 1. Obergeschoss

**04.01.10 Handlauf wandbefestigt**
Ergonomisch geformtes Wandhandlaufsystem
diagonal-oval, gem. Beschreibung in den
"Vorbemerkungen zum Handlauf"
gem. Grundrisse Innenarchitektur 1. OG

Raum Nr.
624 Flur 1, Verbindungsgang

Die Bauteile müssen einzeln gemessen und maßlich an die
baulichen Gegebenheiten angepasst werden.

Flur-Handlauf bestehend aus Edelstahl fein matt,
elliptisch
geformt als Ovalrohr 36,5 x 22 mm mit einer
Schrägstellung
von 45°, verdeckte Befestigung durch Abdeckblenden
aus Edelstahl fein matt, nach unten verkröpfte
Wandhalterungen aus Aluminium schwarz-grau (RAL
7021). Inkl. Befestigungsmaterial für massives
Mauerwerk,
Stahlbeton oder Trockenbaukonstruktion (bauseits
vorgerüstet mit erforderlichen Wandverstärkungen).

Abstand der Wandbefestigungen nach statischer
Erfordernis, max. 120 cm, die Abstände der
Wandhalterungen sind gleichmäßig aufzuteilen.
Einteilungen nach Abstimmung mit dem Architekten

Alles in fertiger Arbeit herstellen, liefern und
komplett
montieren. Handlauf in den genanten Abmessungen und
gem. beiliegenden Zeichnungen liefern und komplett
montieren.

Die Maße sind unbedingt vorab unaufgefordert zu prüfen.

Fabrikatsangaben gültig auch für alle nachfolgenden
Positionen:

Hersteller:

'......................................................
..............'
(vom Bieter einzutragen)

Typ:

'......................................................
..............'
(vom Bieter einzutragen)
Menge: 26,100 m

**04.01.20 Handlauf freistehend**
Ergonomisch geformtes Wandhandlaufsystem
diagonal-oval, gem. Beschreibung in den
"Vorbemerkungen zum Handlauf"
gem. Grundrisse Innenarchitektur 1. OG
Raum Nr.
624 Flur 1, Verbindungsgang

Die Bauteile müssen einzeln gemessen und maßlich an die
baulichen Gegebenheiten angepasst werden.

Flur-Handlauf bestehend aus Edelstahl fein matt,
elliptisch
geformt als Ovalrohr 36,5 x 22 mm mit einer
Schrägstellung
von 45°, verdeckte Befestigung durch Abdeckblenden
aus Edelstahl fein matt, nach unten verkröpfte
Wandhalterungen aus Aluminium schwarz-grau (RAL
7021). Inkl. Befestigungsmaterial für massives
Mauerwerk,
Stahlbeton oder Trockenbaukonstruktion (einschl.
erforderlicher Wandverstärkungen).

Abstand der Wandbefestigungen nach statischer
Erfordernis, max. 120 cm, die Abstände der
Wandhalterungen sind gleichmäßig aufzuteilen.
Einteilungen nach Abstimmung mit dem Architekten

In Bereich der Pfosten-Riegel-Fassade als freistehende
Konstruktion, befestigt auf Pfosten, D= 40 mm,
Oberfläche
Edelstahl fein matt, Grundplatte Pfosten rund D= 120
mm,
zur Befestigung am Boden.

Alles in fertiger Arbeit herstellen, liefern und
komplett
montieren. Handlauf in den genanten Abmessungen und
gem. beiliegenden Zeichnungen liefern und komplett
montieren.

Die Maße sind unbedingt vorab unaufgefordert zu prüfen.
Menge: 11,000 m

**04.01.30 Taktile Handlaufschilder**
Taktile Handlaufschilder wie nachfolgend beschrieben
liefern und an Handläufen der Vorposition montieren.

Material:  Edelstahl gebürstet,
  Werkstoff-Nr.: 1.4301,
  1 mm stark

Montage:  Klebemontage, mit Klebematerial gem.
  Herstellervorgabe

Schriftart:  DIN 32986, Schrift
  pyramidenförmig,
  anerkannt vom DBSV und
  Braille-Schrift
Schrifthöhe:  15 mm
Höhe Braille-Schrift:  ca. 0,8 mm
Höhe Pyramidenschrift:  ca. 1,4 mm

Form:  gerundet, für Handlaufdurchmesser, elliptisch

Position der
Handlaufschilder:  gem. Angabe AG
Texte für
Handlaufschilder:  gem. Angabe AG
Menge: 6,000 St

#### Bereich 04.02 Handlauf 2./3. Obergeschoss

**04.02.10 Handlauf wandbefestigt**
Ergonomisch geformtes Wandhandlaufsystem
diagonal-oval, gem. Beschreibung in den
"Vorbemerkungen zum Handlauf"
gem. Grundrisse Innenarchitektur 2. OG / 3. OG
WA-08, Flur 1, WA-18 Flur 3, WA-19 Flur 2

Raum Nr.
725 / 825 Flur 1
726 / 826 Flur 2
727 / 827 Flur 3

Die Bauteile müssen einzeln gemessen und maßlich an die
baulichen Gegebenheiten angepasst werden.

Flur-Handlauf bestehend aus Edelstahl fein matt,
elliptisch
geformt als Ovalrohr 36,5 x 22 mm mit einer
Schrägstellung
von 45°, verdeckte Befestigung durch Abdeckblenden
aus Edelstahl fein matt, nach unten verkröpfte
Wandhalterungen aus Aluminium schwarz-grau (RAL
7021). Inkl. Befestigungsmaterial für massives
Mauerwerk,
Stahlbeton oder Trockenbaukonstruktion (einschl.
erforderlicher Wandverstärkungen).

Abstand der Wandbefestigungen nach statischer
Erfordernis, max. 120 cm, die Abstände der
Wandhalterungen sind gleichmäßig aufzuteilen.
Einteilungen nach Abstimmung mit dem Architekten

Alles in fertiger Arbeit herstellen, liefern und
komplett
montieren. Handlauf in den genanten Abmessungen und
gem. beiliegenden Zeichnungen liefern und komplett
montieren.

Die Maße sind unbedingt vorab unaufgefordert zu prüfen.
Menge: 213,000 m

**04.02.20 Zulage für Anarbeiten an Bestand**
Erstellen eines Anschlusses an einem im Bestand
befindlichen baugleichen Wandhandlauf. Demontage
Wandbefestigung und Verländerung über Eck 90°.

Montage im Bestandsflur / Übergang zum Neubau.
Menge: 2,000 St

**04.02.30 Taktile Handlaufschilder**
Taktile Handlaufschilder wie nachfolgend beschrieben
liefern und an Handläufen der Vorposition montieren.

Material:  Edelstahl gebürstet,
  Werkstoff-Nr.: 1.4301,
  1 mm stark

Montage:  Klebemontage, mit Klebematerial gem.
  Herstellervorgabe

Schriftart:  DIN 32986, Schrift
  pyramidenförmig,
  anerkannt vom DBSV und
  Braille-Schrift
Schrifthöhe:  15 mm
Höhe Braille-Schrift:  ca. 0,8 mm
Höhe Pyramidenschrift:  ca. 1,4 mm

Form:  gerundet, für Handlaufdurchmesser, elliptisch

Position der
Handlaufschilder:  gem. Angabe AG
Texte für
Handlaufschilder:  gem. Angabe AG
Menge: 40,000 St

### Titel 05 Stundenlohnarbeiten

#### Bereich 05.01 Stundenlohnarbeiten

*Hinweis*
Stundenlohnarbeiten sind nur auf Anweisung des AG /
seiner
Bauleitung auszuführen. Für nicht ausdrücklich
abgeforderte
Stundenlohnarbeiten besteht keinerlei
Vergütungsanspruch des
AN.

Spätestens am folgenden Arbeitstag nach Ausführung
sind die
vollständigen Stundenzettel 2-fach, unter Angabe des
Namens
und Berufsbezeichnung des Arbeiters, der ausgeführten
Arbeiten und ggf. Materialaufstellung der Bauleitung
vorzulegen.

Die Nachweise über Stundenlohnarbeiten müssen
enthalten:
Name, Beruf und tägliche Stundenleistung der im
Tagelohn
beschäftigten Personen
Aufstellung über die Verwendung der besonders zu
vergütenden Materialien und Baustoffe
Aufstellung und Beschreibung der ausgeführten
Leistungen

Sie gelten erst nach Bestätigung und Unterschrift
durch die
Bauleitung als anerkannt. Die Stunden sind im
Bautagebuch
einzutragen. Eine Abzeichnung des Bautagebuches
bedeutet
keine Anerkenntnis der Stunden. Nicht fristgemäß
vorgelegte
Stundenzettel werden nicht anerkannt.

Später verdeckte oder untergegangene Leistungen
Werden Leistungen in Form von Stundenlohnarbeiten
erbracht,
die später nicht mehr nachvollziehbar sind
(Abbruchleistungen,
später überdeckte Leistungen), so sind vom AN geeignete
Maßnahmen zur Dokumentation der erbrachten Leistung zu
ergreifen, beispielsweise eine Fotodokumentation mit
Handykamera. Kann der AN seinen Vergütungsanspruch
mangels Beleg über die Leistungserbringung nicht
belegen, so
entfällt die Vergütung!

Nicht vergütet werden
Aufsichtsstunden (Bauleiter, Polier o. ä.)
Überstundenzuschläge
Anmarsch, Fahrzeiten, Materialbesorgung
Materialtransport, Gerätetransport
Sonstige Vorbereitungsarbeiten, wie Werkzeuge
herrichten
u. ä.

Vergütet wird
Die tatsächlich am Arbeitsplatz anfallende Arbeitszeit,
verwendetes Material für diese Leistungen (nach LV oder
nachrangig Tagespreis des Baustoffhandels).

Der Verrechnungssatz für die jeweilige Arbeitskraft
umfasst
sämtliche Aufwendungen, insbesondere den tatsächlichen
Lohn
einschl.:
Lohn- und Gehaltskosten
alle Sozialkosten
Erschwernis- und sonstige Zuschläge
Lohnnebenkosten (Auslösungen, Wegegelder, Unterkunfts-
und Übernachtungsgelder usw.)
Wagnis und Gewinn

Eine Einrechnung der Stundenlohnarbeiten in die
LV-Summe
(Angebot bzw. Auftrag) berechtigt nicht zur Ausführung
dieser
Arbeiten. Die Leistungen sind als Eventualposition zu
verstehen
und können ggf. auch unausgeführt bleiben, in diesem
Fall
erfolgt dann keine Abrechnung.

**05.01.10 Stundenlohn Facharbeiter**
Stundensatz für Leistungen, welche nicht in den
Positionen
erfasst sind und nur auf ausdrückliche Anweisung der
Bauleitung gegen Nachweis zur Ausführung kommen.
Facharbeiter
Menge: 5,000 h

**05.01.20 Stundenlohn Bauhelfer**
Stundensatz für Leistungen, welche nicht in den
Positionen
erfasst sind und nur auf ausdrückliche Anweisung der
Bauleitung gegen Nachweis zur Ausführung kommen.
Bauhelfer
Menge: 5,000 h

USt %: 19,00
